# Padieira de alvenaria armada de blocos lintel cerâmicos face à vista

- Propriedade do ficheiro: CYPE Ingenieros S.A.
- Formato: FIEBDC-3/2016
- Programa: Generador de precios de la construcción. CYPE Ingenieros, S.A.
- Data: 15/06/2024
- Moeda: EUR
- Custos indirectos: 3 %
- IVA: 23 %

## F Fachadas, divisões e protecções

### FC Padieiras, lintéis e caixas de estores

#### FCX De alvenaria de tijolos cerâmicos face à vista

**FCX020** m Padieira de alvenaria armada de blocos lintel cerâmicos face à vista.
Padieira de 11,5 cm de espessura, de alvenaria armada de blocos lintel face à vista, cor branca, 24x11,5x5 cm, assentes com argamassa de cimento confeccionada em obra, com 250 kg/m³ de cimento, cor cinzento, dosificação 1:6, fornecida em sacos, com juntas horizontais e verticais de 10 mm de espessura, junta rasa; com reforço de aço A400 NR (quantidade 1,8 kg/m²) e maciço de argamassa; escoramento através de escoras metálicas telescópicas e pranchões de madeira.
Inclui: Limpeza e nivelação da superfície de apoio. Implantação e marcação dos eixos de apoio na abertura de passagem. Implantação e corte das pranchas. Instalação das escoras. Preparação da argamassa. Colocação das peças. Colocação das armaduras. Maciçamento com argamassa. Desmontagem e remoção das escoras.
Critério de medição de projecto: Comprimento medido segundo documentação gráfica de Projecto, incluindo as entregas nos apoios.
Critério de medição de obra: Medir-se-á o comprimento realmente executado segundo especificações de Projecto, incluindo as entregas nos apoios.

| Código | Un | Descrição | Rendimento | Preço | Importância |
|---|---|---|---|---|---|
| mt05cvk011b | Ud | Bloco lintel face à vista, cor branca, 24x11,5x5 cm, segundo NP EN 771-1. (material) | 4 | 1.91 | 7.640 |
| mt08aaa010a | m³ | Água. (material) | 0.005 | 1.5 | 0.008 |
| mt01arg005a | t | Areia de pedreira, para argamassa preparada em obra. (material) | 0.04 | 18 | 0.720 |
| mt08cem011a | kg | Cimento Portland CEM II/B-L 32,5 R, cor cinzento, em sacos, segundo NP EN 197-1. (material) | 6.158 | 0.1 | 0.616 |
| mt07aco040e | kg | Aço em varões nervurados, A400 NR, fornecido em obra em varões sem elaborar, de vários diâmetros. (material) | 1.8 | 1.31 | 2.358 |
| mt50spa050m | m³ | Pranchão de madeira de pinho, dimensões 20x7,2 cm. (material) | 0.003 | 439.2 | 1.318 |
| mt50spa101 | kg | Pregos de aço. (material) | 0.05 | 1.87 | 0.094 |
| mt50spa081a | Ud | Escora metálica telescópica, até 3 m de altura. (material) | 0.013 | 19.25 | 0.250 |
| mq06hor010 | h | Betoneira eléctrica com uma capacidade de amassadura de 160 l. (equipamento) | 0.021 | 3.45 | 0.072 |
| mo021 | h | Oficial de 1ª construção em trabalhos auxiliares de pedreiro. (mão de obra) | 0.42 | 22.68 | 9.526 |
| mo114 | h | Operário não qualificado construção em trabalhos auxiliares de pedreiro. (mão de obra) | 0.639 | 21.45 | 13.707 |
| % | % | Custos directos complementares | 2 % | 36.309 | 0.726 |
|  |  | Custos directos |  |  | 37.035 |

Resíduos:
- colocação: mt05cvk011b Bloco lintel face à vista, cor branca, 24x11,5x5 cm, segundo NP EN 771-1; factor de resíduo 0.0105
- colocação: mt01arg005a Areia de pedreira, para argamassa preparada em obra; factor de resíduo 0.00501329
- colocação: mt08cem011a Cimento Portland CEM II/B-L 32,5 R, cor cinzento, em sacos, segundo NP EN 197-1; factor de resíduo 0.01512
- colocação: mt07aco040e Aço em varões nervurados, A400 NR, fornecido em obra em varões sem elaborar, de vários diâmetros; factor de resíduo 0.0075
- colocação: mt50spa050m Pranchão de madeira de pinho, dimensões 20x7,2 cm; factor de resíduo 1
- colocação: mt50spa101 Pregos de aço; factor de resíduo 0.0045
- colocação: mt50spa081a Escora metálica telescópica, até 3 m de altura; factor de resíduo 1

## Recursos

**mt05cvk011b** Ud Bloco lintel face à vista, cor branca, 24x11,5x5 cm, segundo NP EN 771-1
Dados técnicos: Custo energético 32.208 MJ; Emissão de CO2 0.477 kg; Código LER 17 01 02; Massa do elemento 1.85 kg; Volume 0.00148 m3
Resíduos:
- embalagem: re170201 Madeira. (componente de resíduo); rendimento 0.005 kg; Código LER 17 02 01; Massa do elemento 1 kg; Volume 0.000909 m3
- embalagem: re170203 Plástico. (componente de resíduo); rendimento 0.001 kg; Código LER 17 02 03; Massa do elemento 1 kg; Volume 0.001667 m3

**mt08aaa010a** m³ Água
Dados técnicos: Custo energético 60.000 MJ; Emissão de CO2 30.000 kg

**mt01arg005a** t Areia de pedreira, para argamassa preparada em obra
Dados técnicos: Custo energético 75.000 MJ; Emissão de CO2 4.000 kg; Código LER 01 04 08; Massa do elemento 1000 kg; Volume 0.666667 m3

**mt08cem011a** kg Cimento Portland CEM II/B-L 32,5 R, cor cinzento, em sacos, segundo NP EN 197-1
Dados técnicos: Custo energético 7.009 MJ; Emissão de CO2 0.899 kg; Código LER 17 01 01; Massa do elemento 1 kg; Volume 0.000667 m3
Resíduos:
- embalagem: re150101 Embalagens de papel e cartão. (componente de resíduo); rendimento 0.011 kg; Código LER 15 01 01; Massa do elemento 1 kg; Volume 0.001333 m3
- embalagem: re170203 Plástico; rendimento 0.002 kg

**mt07aco040e** kg Aço em varões nervurados, A400 NR, fornecido em obra em varões sem elaborar, de vários diâmetros
Dados técnicos: Custo energético 9.830 MJ; Emissão de CO2 0.510 kg; Código LER 17 04 05; Massa do elemento 1 kg; Volume 0.000476 m3

**mt50spa050m** m³ Pranchão de madeira de pinho, dimensões 20x7,2 cm
Dados técnicos: Custo energético 78108.000 MJ; Emissão de CO2 -1069.500 kg; Código LER 17 02 01; Massa do elemento 575 kg; Volume 0.522727 m3

**mt50spa101** kg Pregos de aço
Dados técnicos: Custo energético 9.830 MJ; Emissão de CO2 0.510 kg; Código LER 17 04 05; Massa do elemento 1 kg; Volume 0.000476 m3

**mt50spa081a** Ud Escora metálica telescópica, até 3 m de altura
Dados técnicos: Custo energético 97.317 MJ; Emissão de CO2 5.049 kg; Código LER 17 04 05; Massa do elemento 9.9 kg; Volume 0.004714 m3
