# Balaustrada

- Propriedade do ficheiro: CYPE Ingenieros S.A.
- Formato: FIEBDC-3/2016
- Programa: Generador de precios de la construcción. CYPE Ingenieros, S.A.
- Data: 23/05/2024
- Moeda: EUR
- Custos indirectos: 3 %
- IVA: 23 %

## F Fachadas, divisões e protecções

### FD Protecções e gradeamentos

#### FDB Balaustradas

**FDB010** m Balaustrada.
Balaustrada recta formada por balaústres de pedra tosca de secção circular de 70 cm de altura e 15 cm de diâmetro, colocada em paredes e assente com argamassa de cimento e cal, confeccionada em obra, dosificação 1:1:7. Inclusive soco de 20x10x100 cm, corrimão de 17x7x100 cm, marcação, nivelação, enchimento de juntas e limpeza.
Inclui: Limpeza e preparação da borda de apoio. Disposição e montagem das peças por tramos entre pilastras. Colocação das peças. Enchimento e perfilamento de juntas com argamassa de cimento.
Critério de medição de projecto: Comprimento medido entre eixos, segundo documentação gráfica de Projecto.
Critério de medição de obra: Medir-se-á, a eixos, o comprimento realmente executado segundo especificações de Projecto.

| Código | Un | Descrição | Rendimento | Preço | Importância |
|---|---|---|---|---|---|
| mt20bhp015c | Ud | Balaústre circular de pedra tosca, de 70 cm de altura e diâmetro 15 cm. (material) | 4 | 8.35 | 33.400 |
| mt20bhp025a | m | Soco de pedra tosca para balaustrada, 20x10x100 cm. (material) | 1 | 7.49 | 7.490 |
| mt20bhp035a | m | Corrimão de pedra tosca de uma peça, para balaustrada, 17x7x100 cm. (material) | 1 | 6.87 | 6.870 |
| mt08aaa010a | m³ | Água. (material) | 0.02 | 1.5 | 0.030 |
| mt01arg005a | t | Areia de pedreira, para argamassa preparada em obra. (material) | 0.15 | 18 | 2.700 |
| mt08cem041k | kg | Cimento branco em sacos. (material) | 25 | 0.15 | 3.750 |
| mt08cal011a | kg | Cal aérea hidratada, tipo CL 90-S, segundo NP EN 459-1, em sacos. (material) | 25 | 0.44 | 11.000 |
| mq06hor010 | h | Betoneira eléctrica com uma capacidade de amassadura de 160 l. (equipamento) | 0.09 | 3.45 | 0.311 |
| mo020 | h | Oficial de 1ª construção. (mão de obra) | 0.95 | 22.68 | 21.546 |
| mo113 | h | Operário não qualificado construção. (mão de obra) | 1.79 | 21.45 | 38.396 |
| % | % | Custos directos complementares | 2 % | 125.493 | 2.510 |
|  |  | Custos directos |  |  | 128.003 |

Resíduos:
- colocação: mt20bhp015c Balaústre circular de pedra tosca, de 70 cm de altura e diâmetro 15 cm; factor de resíduo 0.0154
- colocação: mt20bhp025a Soco de pedra tosca para balaustrada, 20x10x100 cm; factor de resíduo 0.0154
- colocação: mt20bhp035a Corrimão de pedra tosca de uma peça, para balaustrada, 17x7x100 cm; factor de resíduo 0.0154
- colocação: mt01arg005a Areia de pedreira, para argamassa preparada em obra; factor de resíduo 0.00501329
- colocação: mt08cem041k Cimento branco em sacos; factor de resíduo 0.0063
- colocação: mt08cal011a Cal aérea hidratada, tipo CL 90-S, segundo NP EN 459-1, em sacos; factor de resíduo 0.042

## Recursos

**mt20bhp015c** Ud Balaústre circular de pedra tosca, de 70 cm de altura e diâmetro 15 cm
Dados técnicos: Custo energético 38.295 MJ; Emissão de CO2 1.380 kg; Código LER 01 04 13; Massa do elemento 17.25 kg; Volume 0.0115 m3

**mt20bhp025a** m Soco de pedra tosca para balaustrada, 20x10x100 cm
Dados técnicos: Custo energético 83.170 MJ; Emissão de CO2 2.948 kg; Código LER 01 04 13; Massa do elemento 36.8 kg; Volume 0.024533 m3
Resíduos:
- embalagem: re170201 Madeira. (componente de resíduo); rendimento 0.008 kg; Código LER 17 02 01; Massa do elemento 1 kg; Volume 0.000909 m3
- embalagem: re170203 Plástico. (componente de resíduo); rendimento 0.004 kg; Código LER 17 02 03; Massa do elemento 1 kg; Volume 0.001667 m3

**mt20bhp035a** m Corrimão de pedra tosca de uma peça, para balaustrada, 17x7x100 cm
Dados técnicos: Custo energético 39.769 MJ; Emissão de CO2 1.384 kg; Código LER 01 04 13; Massa do elemento 17.25 kg; Volume 0.0115 m3
Resíduos:
- embalagem: re170201 Madeira; rendimento 0.008 kg
- embalagem: re170203 Plástico; rendimento 0.004 kg

**mt08aaa010a** m³ Água
Dados técnicos: Custo energético 60.000 MJ; Emissão de CO2 30.000 kg

**mt01arg005a** t Areia de pedreira, para argamassa preparada em obra
Dados técnicos: Custo energético 75.000 MJ; Emissão de CO2 4.000 kg; Código LER 01 04 08; Massa do elemento 1000 kg; Volume 0.666667 m3

**mt08cem041k** kg Cimento branco em sacos
Dados técnicos: Custo energético 7.174 MJ; Emissão de CO2 0.904 kg; Código LER 17 01 01; Massa do elemento 1 kg; Volume 0.000667 m3
Resíduos:
- embalagem: re150101 Embalagens de papel e cartão. (componente de resíduo); rendimento 0.014 kg; Código LER 15 01 01; Massa do elemento 1 kg; Volume 0.001333 m3
- embalagem: re170201 Madeira; rendimento 0.001 kg
- embalagem: re170203 Plástico; rendimento 0.003 kg

**mt08cal011a** kg Cal aérea hidratada, tipo CL 90-S, segundo NP EN 459-1, em sacos
Dados técnicos: Custo energético 5.019 MJ; Emissão de CO2 0.227 kg; Código LER 17 09 04; Massa do elemento 1 kg; Volume 0.000667 m3
Resíduos:
- embalagem: re150101 Embalagens de papel e cartão; rendimento 0.009 kg
- embalagem: re170203 Plástico; rendimento 0.002 kg
