# Guarda de fachada, de aço

- Propriedade do ficheiro: CYPE Ingenieros S.A.
- Formato: FIEBDC-3/2016
- Programa: Generador de precios de la construcción. CYPE Ingenieros, S.A.
- Data: 15/06/2024
- Moeda: EUR
- Custos indirectos: 3 %
- IVA: 23 %

## F Fachadas, divisões e protecções

### FD Protecções e gradeamentos

#### FDD Guardas e corrimãos

**FDD010** m Guarda de fachada, de aço.
Guarda de fachada em forma recta, de 100 cm de altura, formada por: caixilho composto de remate de guarda superior e inferior de secção quadrada de perfil maciço de aço laminado a quente de 18x18 mm e montantes de secção quadrada de perfil maciço de aço laminado a quente de 12x12 mm com uma separação de 100 cm entre si; entre-pano para enchimento das aberturas do caixilho composto de barras verticais de tubo quadrado de perfil oco de aço laminado a frio de 20x20x1,5 mm com uma separação de 10 cm e corrimão de secção quadrada de perfil maciço de aço laminado a quente de 12x12 mm. Inclusive barras para fixação através de aparafusamento em elemento de betão com buchas de expansão e parafusos de aço. Elaboração em oficina e ajuste final em obra. Totalmente terminada e preparada para pintar.
Inclui: Marcação dos pontos de fixação do caixilho. Colocação do tramo de guarda de forma que os pontos de ancoragem do caixilho se situem nos pontos marcados. Aprumo e nivelamento. Resolução das uniões entre tramos da guarda. Resolução das uniões ao paramento. Montagem de elementos complementares.
Critério de medição de projecto: Comprimento medido entre eixos, segundo documentação gráfica de Projecto.
Critério de medição de obra: Medir-se-á, na direcção do corrimão, a eixos, o comprimento realmente executado segundo especificações de Projecto.

| Código | Un | Descrição | Rendimento | Preço | Importância |
|---|---|---|---|---|---|
| mt26aac010aa | m | Secção quadrada de perfil maciço de aço laminado a quente de 12x12 mm, montado em oficina com tratamento anticorrosão segundo NP EN ISO 1461 e primário SHOP-PRIMER à base de resina polivinil-butiral com uma espessura média de recobrimento de 20 microns. (material) | 3.15 | 5.66 | 17.829 |
| mt26aac010ad | m | Secção quadrada de perfil maciço de aço laminado a quente de 18x18 mm, montado em oficina com tratamento anticorrosão segundo NP EN ISO 1461 e primário SHOP-PRIMER à base de resina polivinil-butiral com uma espessura média de recobrimento de 20 microns. (material) | 2.1 | 9.33 | 19.593 |
| mt26aab010aa | m | Tubo quadrado de perfil oco de aço laminado a frio de 20x20x1,5 mm, montado em oficina com tratamento anticorrosão segundo NP EN ISO 1461 e primário SHOP-PRIMER à base de resina polivinil-butiral com uma espessura média de recobrimento de 20 microns. (material) | 9 | 4.31 | 38.790 |
| mt26aaa023a | Ud | Ancoragem mecânica com bucha de expansão de aço galvanizado, porca e anilha. (material) | 2 | 1.47 | 2.940 |
| mt27pfi050 | kg | Primário SHOP-PRIMER à base de resinas pigmentadas com óxido de ferro vermelho, cromato de zinco e fosfato de zinco. (material) | 0.16 | 9.95 | 1.592 |
| mq08sol020 | h | Equipamentos e elementos auxiliares para soldadura eléctrica. (equipamento) | 0.1 | 3.42 | 0.342 |
| mo018 | h | Oficial de 1ª serralheiro. (mão de obra) | 0.54 | 22.98 | 12.409 |
| mo059 | h | Ajudante de serralheiro. (mão de obra) | 0.34 | 22.2 | 7.548 |
| % | % | Custos directos complementares | 2 % | 101.043 | 2.021 |
|  |  | Custos directos |  |  | 103.064 |

Resíduos:
- colocação: mt26aac010aa; factor de resíduo 0.015
- colocação: mt26aac010ad; factor de resíduo 0.015
- colocação: mt26aab010aa; factor de resíduo 0.015
- colocação: mt27pfi050 Primário SHOP-PRIMER à base de resinas pigmentadas com óxido de ferro vermelho, cromato de zinco e fosfato de zinco; factor de resíduo 0.03

## Recursos

**mt26aac010aa** m Secção quadrada de perfil maciço de aço laminado a quente de 12x12 mm
Dados técnicos: Custo energético 11.108 MJ; Emissão de CO2 0.576 kg; Código LER 17 04 05; Massa do elemento 1.13 kg; Volume 0.000538 m3

**mt26aac010ad** m Secção quadrada de perfil maciço de aço laminado a quente de 18x18 mm
Dados técnicos: Custo energético 24.968 MJ; Emissão de CO2 1.295 kg; Código LER 17 04 05; Massa do elemento 2.54 kg; Volume 0.00121 m3

**mt26aab010aa** m Tubo quadrado de perfil oco de aço laminado a frio de 20x20x1,5 mm
Dados técnicos: Custo energético 12.484 MJ; Emissão de CO2 0.648 kg; Código LER 17 04 05; Massa do elemento 1.27 kg; Volume 0.000605 m3

**mt26aaa023a** Ud Ancoragem mecânica com bucha de expansão de aço galvanizado, porca e anilha
Dados técnicos: Custo energético 0.725 MJ; Emissão de CO2 0.071 kg; Código LER 17 04 05; Massa do elemento 0.025 kg; Volume 0.000012 m3
Resíduos:
- embalagem: re150101 Embalagens de papel e cartão. (componente de resíduo); rendimento 0.002 kg; Código LER 15 01 01; Massa do elemento 1 kg; Volume 0.001333 m3
- embalagem: re170203 Plástico. (componente de resíduo); rendimento 0.001 kg; Código LER 17 02 03; Massa do elemento 1 kg; Volume 0.001667 m3

**mt27pfi050** kg Primário SHOP-PRIMER à base de resinas pigmentadas com óxido de ferro vermelho, cromato de zinco e fosfato de zinco
Dados técnicos: Custo energético 81.474 MJ; Emissão de CO2 3.270 kg; Código LER 17 09 04; Massa do elemento 1 kg; Volume 0.000667 m3
Resíduos:
- embalagem: re170203 Plástico; rendimento 0.003 kg
