# Grade modular para varandas lineares de fachada

- Propriedade do ficheiro: CYPE Ingenieros S.A.
- Formato: FIEBDC-3/2016
- Programa: Generador de precios de la construcción. CYPE Ingenieros, S.A.
- Data: 15/06/2024
- Moeda: EUR
- Custos indirectos: 3 %
- IVA: 23 %

## F Fachadas, divisões e protecções

### FD Protecções e gradeamentos

#### FDD Guardas e corrimãos

**FDD030** Ud Grade modular para varandas lineares de fachada.
Guarda modular de aço laminado a quente, para instalar sobre abertura terminada de varandas lineares de fachada, de 110 cm de altura e 100 cm de comprimento, incorporando grelha entrelaçada, caixilhos formados por montantes verticais ocultos em chapa de 40x6 mm, remate superior e inferior de malha com chapa de 35x6 mm e corrimão de 50 mm de diâmetro. Protecção do conjunto através de galvanização a quente de grande resistência antioxidante; tratamento desengordurante e fosfatado; lacado em estufa com poliéster ferro-texturado cor cinzento aço. Máxima aderência do revestimento exterior. Inclusive rótulas extensíveis para ancoragem lateral ao muro de alvenaria ou betão, ancoragem inferior através de calços metálicos de cabeça oculta, parafusos de ancoragem e plástico de protecção em obra. Elaboração em oficina e ajuste final em obra.
Inclui: Marcação dos pontos de fixação do caixilho. Colocação do tramo de guarda de forma que os pontos de ancoragem do caixilho se situem nos pontos marcados. Aprumo e nivelamento. Resolução das uniões entre tramos da guarda. Resolução das uniões da guarda à ancoragem. Montagem de elementos complementares.
Critério de medição de projecto: Número de unidades previstas, segundo documentação gráfica de Projecto.
Critério de medição de obra: Medir-se-á o número de unidades realmente executadas segundo especificações de Projecto.

| Código | Un | Descrição | Rendimento | Preço | Importância |
|---|---|---|---|---|---|
| mt26aae011b | m | Guarda de aço laminado a quente, de 110 cm de altura, acabamento em cor cinzento aço, com textura férrea, com incorporação de grade entrelaçada, caixilho formado por montantes verticais ocultos de chapa de 40x6 mm, remate superior e inferior de malha com chapa de 35x6 mm e corrimão de 50 mm de diâmetro, inclusive complementos e acessórios de montagem. (material) | 1 | 184.3 | 184.300 |
| mo011 | h | Oficial de 1ª montador. (mão de obra) | 0.4 | 23.31 | 9.324 |
| mo080 | h | Ajudante de montador. (mão de obra) | 0.4 | 22.13 | 8.852 |
| % | % | Custos directos complementares | 2 % | 202.476 | 4.050 |
|  |  | Custos directos |  |  | 206.526 |
