# Guarda de fachada, de aço inoxidável

- Propriedade do ficheiro: CYPE Ingenieros S.A.
- Formato: FIEBDC-3/2016
- Programa: Generador de precios de la construcción. CYPE Ingenieros, S.A.
- Data: 15/06/2024
- Moeda: EUR
- Custos indirectos: 3 %
- IVA: 23 %

## F Fachadas, divisões e protecções

### FD Protecções e gradeamentos

#### FDD Guardas e corrimãos

**FDD040** m Guarda de fachada, de aço inoxidável.
Guarda de fachada em forma recta, de 100 cm de altura, de aço inoxidável AISI 316 acabamento brilhante, formada por: montantes verticais providos de remate superior inclinado para o interior, em relação ao plano vertical da guarda, para dificultar a sua subida, de perfil rectangular de 40x10 mm com uma separação de 120 cm entre si; entre-pano de 3 barras horizontais de aço inoxidável de 16 mm de diâmetro e corrimão de perfil circular de 42 mm. Inclusive barras para fixação através de aparafusamento em elemento de betão com buchas de expansão e parafusos de aço de alta resistência à corrosão.
Inclui: Colocação do tramo de guarda. Aprumo e nivelamento. Resolução das uniões entre tramos da guarda. Resolução das uniões ao paramento. Montagem de elementos complementares.
Critério de medição de projecto: Comprimento medido entre eixos, segundo documentação gráfica de Projecto.
Critério de medição de obra: Medir-se-á, na direcção do corrimão, a eixos, o comprimento realmente executado segundo especificações de Projecto.

| Código | Un | Descrição | Rendimento | Preço | Importância |
|---|---|---|---|---|---|
| mt26dbe330g | m | Guarda de aço inoxidável AISI 316 acabamento brilhante de 100 cm de altura, composta de corrimão de 42 mm de diâmetro, fixado a montantes verticais providos de remate superior inclinado para o interior, em relação ao plano vertical da guarda, para dificultar a sua subida de 40x10 mm dispostos cada 120 cm e entrepano de 3 barrotes horizontais de 16 mm de diâmetro soldados aos montantes. (material) | 1 | 239.58 | 239.580 |
| mt26aaa025a | Ud | Ancoragem mecânica com bucha de expansão de aço galvanizado, de alta resistência à corrosão. (material) | 2 | 3.5 | 7.000 |
| mq08sol020 | h | Equipamentos e elementos auxiliares para soldadura eléctrica. (equipamento) | 0.1 | 3.42 | 0.342 |
| mo018 | h | Oficial de 1ª serralheiro. (mão de obra) | 0.55 | 22.98 | 12.639 |
| mo059 | h | Ajudante de serralheiro. (mão de obra) | 0.35 | 22.2 | 7.770 |
| % | % | Custos directos complementares | 2 % | 267.331 | 5.347 |
|  |  | Custos directos |  |  | 272.678 |

## Recursos

**mt26aaa025a** Ud Ancoragem mecânica com bucha de expansão de aço galvanizado, de alta resistência à corrosão
Dados técnicos: Custo energético 1.478 MJ; Emissão de CO2 0.147 kg; Código LER 17 04 05; Massa do elemento 0.055 kg; Volume 0.000026 m3
Resíduos:
- embalagem: re150101 Embalagens de papel e cartão. (componente de resíduo); rendimento 0.002 kg; Código LER 15 01 01; Massa do elemento 1 kg; Volume 0.001333 m3
- embalagem: re170203 Plástico. (componente de resíduo); rendimento 0.001 kg; Código LER 17 02 03; Massa do elemento 1 kg; Volume 0.001667 m3
