# Guarda de escada, de aço

- Propriedade do ficheiro: CYPE Ingenieros S.A.
- Formato: FIEBDC-3/2016
- Programa: Generador de precios de la construcción. CYPE Ingenieros, S.A.
- Data: 15/06/2024
- Moeda: EUR
- Custos indirectos: 3 %
- IVA: 23 %

## F Fachadas, divisões e protecções

### FD Protecções e gradeamentos

#### FDD Guardas e corrimãos

**FDD100** m Guarda de escada, de aço.
Guarda metálica de tubo oco de aço laminado a frio de 90 cm de altura, com caixilho simples, formado por remate de guarda superior de 40x40x2 mm, para fixar corrimão de madeira, e remate de guarda inferior de 80x40x2 mm; montantes verticais de 80x40x2 mm dispostos cada 120 cm e barras verticais de 20x20x1 mm, colocadas cada 12 cm e soldadas entre si, com de madeira de pinho da região, de 65x70 mm de secção, envernizado em oficina com verniz sintético com acabamento brilhante fixado através de suportes de perfil de secção quadrada de aço aparafusados ao caixilho, para escada giratória em semi-círculo com olho. Inclusive ganchos para fixação em alvenaria com argamassa de cimento, confeccionada em obra, dosificação 1:6. Elaborada em oficina e montada em obra. Totalmente terminada e preparada para pintar.
Inclui: Marcação dos pontos de fixação. Aprumo e nivelamento. Resolução das uniões entre tramos. Resolução das uniões ao paramento.
Critério de medição de projecto: Comprimento medido entre eixos em verdadeira magnitude, segundo documentação gráfica de Projecto.
Critério de medição de obra: Medir-se-á, em verdadeira magnitude, a eixos, o comprimento realmente executado segundo especificações de Projecto.

| Código | Un | Descrição | Rendimento | Preço | Importância |
|---|---|---|---|---|---|
| mt08aaa010a | m³ | Água. (material) | 0.006 | 1.5 | 0.009 |
| mt01arg005a | t | Areia de pedreira, para argamassa preparada em obra. (material) | 0.013 | 18 | 0.234 |
| mt08cem011a | kg | Cimento Portland CEM II/B-L 32,5 R, cor cinzento, em sacos, segundo NP EN 197-1. (material) | 2 | 0.1 | 0.200 |
| mt26dbe210g | m | Guarda metálica de tubo oco de aço laminado a frio de 90 cm de altura, com caixilho simples formado por remate de guarda superior de 40x40x2 mm, para fixar corrimão de madeira, e remate de guarda inferior de 80x40x2 mm; montantes verticais de 80x40x2 mm dispostos cada 120 cm e barras verticais de 20x20x1 mm, colocadas cada 12 cm e soldadas entre si, para uma escada giratória em semi-círculo com olho. (material) | 1 | 83.78 | 83.780 |
| mt22dpa010ag | m | Corrimão curvo de madeira de pinho da região, de 65x70 mm de secção, envernizado em oficina, com verniz de poliuretano, acabamento brilhante, com suportes metálicos para a sua fixação ao paramento. (material) | 1 | 33.35 | 33.350 |
| mq08sol020 | h | Equipamentos e elementos auxiliares para soldadura eléctrica. (equipamento) | 0.1 | 3.42 | 0.342 |
| mq06hor010 | h | Betoneira eléctrica com uma capacidade de amassadura de 160 l. (equipamento) | 0.006 | 3.45 | 0.021 |
| mo020 | h | Oficial de 1ª construção. (mão de obra) | 0.45 | 22.68 | 10.206 |
| mo113 | h | Operário não qualificado construção. (mão de obra) | 0.3 | 21.45 | 6.435 |
| mo018 | h | Oficial de 1ª serralheiro. (mão de obra) | 0.6 | 22.98 | 13.788 |
| mo059 | h | Ajudante de serralheiro. (mão de obra) | 0.3 | 22.2 | 6.660 |
| mo017 | h | Oficial de 1ª carpinteiro. (mão de obra) | 0.225 | 23.03 | 5.182 |
| mo058 | h | Ajudante de carpinteiro. (mão de obra) | 0.158 | 22.27 | 3.519 |
| % | % | Custos directos complementares | 2 % | 163.726 | 3.275 |
|  |  | Custos directos |  |  | 167.001 |

Resíduos:
- colocação: mt01arg005a Areia de pedreira, para argamassa preparada em obra; factor de resíduo 0.00501329
- colocação: mt08cem011a Cimento Portland CEM II/B-L 32,5 R, cor cinzento, em sacos, segundo NP EN 197-1; factor de resíduo 0.01512
- colocação: mt22dpa010ag; factor de resíduo 0.00266899

## Recursos

**mt08aaa010a** m³ Água
Dados técnicos: Custo energético 60.000 MJ; Emissão de CO2 30.000 kg

**mt01arg005a** t Areia de pedreira, para argamassa preparada em obra
Dados técnicos: Custo energético 75.000 MJ; Emissão de CO2 4.000 kg; Código LER 01 04 08; Massa do elemento 1000 kg; Volume 0.666667 m3

**mt08cem011a** kg Cimento Portland CEM II/B-L 32,5 R, cor cinzento, em sacos, segundo NP EN 197-1
Dados técnicos: Custo energético 7.009 MJ; Emissão de CO2 0.899 kg; Código LER 17 01 01; Massa do elemento 1 kg; Volume 0.000667 m3
Resíduos:
- embalagem: re150101 Embalagens de papel e cartão. (componente de resíduo); rendimento 0.011 kg; Código LER 15 01 01; Massa do elemento 1 kg; Volume 0.001333 m3
- embalagem: re170203 Plástico. (componente de resíduo); rendimento 0.002 kg; Código LER 17 02 03; Massa do elemento 1 kg; Volume 0.001667 m3

**mt26dbe210g** m Guarda metálica de tubo oco de aço laminado a frio de 90 cm de altura
Dados técnicos: Custo energético 103.506 MJ; Emissão de CO2 5.369 kg
Resíduos:
- embalagem: re170203 Plástico; rendimento 0.003 kg

**mt22dpa010ag** m Corrimão curvo de madeira de pinho da região
Dados técnicos: Custo energético 104.022 MJ; Emissão de CO2 2.384 kg; Código LER 17 02 01; Massa do elemento 2.58 kg; Volume 0.002345 m3
Resíduos:
- embalagem: re170203 Plástico; rendimento 0.002 kg
