# Guarda de escada, de aço

- Propriedade do ficheiro: CYPE Ingenieros S.A.
- Formato: FIEBDC-3/2016
- Programa: Generador de precios de la construcción. CYPE Ingenieros, S.A.
- Data: 15/06/2024
- Moeda: EUR
- Custos indirectos: 3 %
- IVA: 23 %

## F Fachadas, divisões e protecções

### FD Protecções e gradeamentos

#### FDD Guardas e corrimãos

**FDD100** m Guarda de escada, de aço.
Guarda metálica de tubo oco de aço laminado a frio de 90 cm de altura, com caixilho simples, formado por remate de guarda superior de 100x40x2 mm, que faz de corrimão, e remate de guarda inferior de 80x40x2 mm; montantes verticais de 80x40x2 mm dispostos cada 120 cm e barras verticais de 20x20x1 mm, colocadas cada 12 cm e soldadas entre si, para escada giratória em semi-círculo com olho. Inclusive barras para fixação através de aparafusamento em elemento de betão com parafusos de aço. Elaborada em oficina e montada em obra. Totalmente terminada e preparada para pintar.
Inclui: Marcação dos pontos de fixação. Aprumo e nivelamento. Resolução das uniões entre tramos. Resolução das uniões ao paramento.
Critério de medição de projecto: Comprimento medido entre eixos em verdadeira magnitude, segundo documentação gráfica de Projecto.
Critério de medição de obra: Medir-se-á, em verdadeira magnitude, a eixos, o comprimento realmente executado segundo especificações de Projecto.

| Código | Un | Descrição | Rendimento | Preço | Importância |
|---|---|---|---|---|---|
| mt26aaa035a | Ud | Ancoragem mecânica tipo parafuso de cabeça escareada com estrela interior de seis pontas para chave Torx, de aço galvanizado. (material) | 2 | 1.25 | 2.500 |
| mt26dbe010g | m | Guarda metálica de tubo oco de aço laminado a frio de 90 cm de altura, com caixilho simples formado por remate de guarda superior de 100x40x2 mm, que faz de corrimão, e remate de guarda inferior de 80x40x2 mm; montantes verticais de 80x40x2 mm dispostos cada 120 cm e barras verticais de 20x20x1 mm, colocadas cada 12 cm e soldadas entre si, para uma escada giratória em semi-círculo com olho. (material) | 1 | 90.93 | 90.930 |
| mq08sol020 | h | Equipamentos e elementos auxiliares para soldadura eléctrica. (equipamento) | 0.1 | 3.42 | 0.342 |
| mo018 | h | Oficial de 1ª serralheiro. (mão de obra) | 0.73 | 22.98 | 16.775 |
| mo059 | h | Ajudante de serralheiro. (mão de obra) | 0.43 | 22.2 | 9.546 |
| % | % | Custos directos complementares | 2 % | 120.093 | 2.402 |
|  |  | Custos directos |  |  | 122.495 |

Resíduos:
- colocação: mt26aaa035a; factor de resíduo 0.0187931

## Recursos

**mt26aaa035a** Ud Ancoragem mecânica tipo parafuso de cabeça escareada com estrela interior de seis pontas para chave Torx
Dados técnicos: Custo energético 3.150 MJ; Emissão de CO2 0.194 kg; Código LER 17 04 05; Massa do elemento 0.029 kg; Volume 0.000014 m3
Resíduos:
- embalagem: re170203 Plástico. (componente de resíduo); rendimento 0.025 kg; Código LER 17 02 03; Massa do elemento 1 kg; Volume 0.001667 m3

**mt26dbe010g** m Guarda metálica de tubo oco de aço laminado a frio de 90 cm de altura
Dados técnicos: Custo energético 123.166 MJ; Emissão de CO2 6.389 kg
Resíduos:
- embalagem: re170203 Plástico; rendimento 0.003 kg
