# Corrimão de aço

- Propriedade do ficheiro: CYPE Ingenieros S.A.
- Formato: FIEBDC-3/2016
- Programa: Generador de precios de la construcción. CYPE Ingenieros, S.A.
- Data: 15/06/2024
- Moeda: EUR
- Custos indirectos: 3 %
- IVA: 23 %

## F Fachadas, divisões e protecções

### FD Protecções e gradeamentos

#### FDD Guardas e corrimãos

**FDD130** m Corrimão de aço.
Corrimão recto metálico, formado por tubo oco de aço galvanizado, de 40 mm de diâmetro, com suportes metálicos fixados ao paramento através de ancoragem mecânica com buchas de nylon e parafusos de aço galvanizado. Inclusive marcação dos suportes, fixação dos suportes ao paramento e fixação do corrimão aos suportes. Elaborado em oficina e montado em obra. Totalmente terminado e preparado para pintar.
Inclui: Marcação dos suportes. Fixação dos suportes ao paramento. Fixação do corrimão aos suportes.
Critério de medição de projecto: Comprimento medido entre eixos, segundo documentação gráfica de Projecto.
Critério de medição de obra: Medir-se-á, a eixos, o comprimento realmente executado segundo especificações de Projecto.

| Código | Un | Descrição | Rendimento | Preço | Importância |
|---|---|---|---|---|---|
| mt26aaa033a | Ud | Ancoragem mecânica com bucha de nylon e parafuso de aço galvanizado, de cabeça escareada. (material) | 2 | 0.29 | 0.580 |
| mt26dpa020a | m | Corrimão recto metálico, formado por tubo oco de aço galvanizado, de 40 mm de diâmetro, com suportes e embelezadores do mesmo material para a sua fixação ao paramento. (material) | 1 | 21.4 | 21.400 |
| mo018 | h | Oficial de 1ª serralheiro. (mão de obra) | 0.2 | 22.98 | 4.596 |
| mo059 | h | Ajudante de serralheiro. (mão de obra) | 0.2 | 22.2 | 4.440 |
| % | % | Custos directos complementares | 2 % | 31.016 | 0.620 |
|  |  | Custos directos |  |  | 31.636 |

Resíduos:
- colocação: mt26aaa033a Ancoragem mecânica com bucha de nylon e parafuso de aço galvanizado, de cabeça escareada; factor de resíduo 0.00430435

## Recursos

**mt26aaa033a** Ud Ancoragem mecânica com bucha de nylon e parafuso de aço galvanizado, de cabeça escareada
Dados técnicos: Custo energético 1.599 MJ; Emissão de CO2 0.133 kg; Código LER 17 04 05; Massa do elemento 0.046 kg; Volume 0.000022 m3
Resíduos:
- embalagem: re150101 Embalagens de papel e cartão. (componente de resíduo); rendimento 0.001 kg; Código LER 15 01 01; Massa do elemento 1 kg; Volume 0.001333 m3

**mt26dpa020a** m Corrimão recto metálico
Dados técnicos: Custo energético 19.755 MJ; Emissão de CO2 1.025 kg
Resíduos:
- embalagem: re170203 Plástico. (componente de resíduo); rendimento 0.002 kg; Código LER 17 02 03; Massa do elemento 1 kg; Volume 0.001667 m3
