# Guarda de abertura, de alumínio

- Propriedade do ficheiro: CYPE Ingenieros S.A.
- Formato: FIEBDC-3/2016
- Programa: Generador de precios de la construcción. CYPE Ingenieros, S.A.
- Data: 15/06/2024
- Moeda: EUR
- Custos indirectos: 3 %
- IVA: 23 %

## F Fachadas, divisões e protecções

### FD Protecções e gradeamentos

#### FDD Guardas e corrimãos

**FDD260** m Guarda de abertura, de alumínio.
Guarda de alumínio anodizado natural de 90 cm de altura, com caixilho simples, formado por remate de guarda superior que faz de corrimão e remate de guarda inferior; montantes verticais dispostos cada 100 cm e barras verticais colocadas cada 10 cm, para abertura poligonal de laje. Inclusive barras para fixação através de ancoragem química em alvenaria com varões roscados e resina. Elaborada em oficina e montada em obra.
Inclui: Marcação dos pontos de fixação. Aprumo e nivelamento. Resolução das uniões entre tramos. Resolução das uniões ao paramento.
Critério de medição de projecto: Comprimento medido entre eixos em verdadeira magnitude, segundo documentação gráfica de Projecto.
Critério de medição de obra: Medir-se-á, em verdadeira magnitude, a eixos, o comprimento realmente executado segundo especificações de Projecto.

| Código | Un | Descrição | Rendimento | Preço | Importância |
|---|---|---|---|---|---|
| mt26aaq010a | Ud | Ancoragem química composta por resina e varão roscado de aço galvanizado qualidade 5.8, segundo EN ISO 898-1; com porca e anilha, de 8 mm de diâmetro. (material) | 2 | 2.9 | 5.800 |
| mt25dbe010f | m | Guarda de alumínio anodizado natural de 90 cm de altura, com caixilho simples formado por remate de guarda superior que faz de corrimão e remate de guarda inferior; montantes verticais dispostos cada 100 cm e barras verticais colocadas cada 10 cm, para abertura poligonal de laje. (material) | 1 | 62 | 62.000 |
| mo011 | h | Oficial de 1ª montador. (mão de obra) | 0.56 | 23.31 | 13.054 |
| mo080 | h | Ajudante de montador. (mão de obra) | 0.36 | 22.13 | 7.967 |
| % | % | Custos directos complementares | 2 % | 88.821 | 1.776 |
|  |  | Custos directos |  |  | 90.597 |

Resíduos:
- colocação: mt26aaq010a; factor de resíduo 0.005

## Recursos

**mt26aaq010a** Ud Ancoragem química composta por resina e varão roscado de aço galvanizado qualidade 5.8
Dados técnicos: Custo energético 3.573 MJ; Emissão de CO2 0.205 kg; Código LER 17 09 04; Massa do elemento 0.07 kg; Volume 0.000047 m3
Resíduos:
- embalagem: re150101 Embalagens de papel e cartão. (componente de resíduo); rendimento 0.001 kg; Código LER 15 01 01; Massa do elemento 1 kg; Volume 0.001333 m3
- embalagem: re170203 Plástico. (componente de resíduo); rendimento 0.001 kg; Código LER 17 02 03; Massa do elemento 1 kg; Volume 0.001667 m3

**mt25dbe010f** m Guarda de alumínio anodizado natural de 90 cm de altura
Dados técnicos: Custo energético 0.634 MJ; Emissão de CO2 0.031 kg
Resíduos:
- embalagem: re170203 Plástico; rendimento 0.006 kg
- embalagem: re170604 Materiais de isolamento não abrangidos em 17 06 01 e 17 06 03. (componente de resíduo); rendimento 0.001 kg; Código LER 17 06 04; Massa do elemento 1 kg; Volume 0.001667 m3
