# Guarda de abertura, de aço inoxidável

- Propriedade do ficheiro: CYPE Ingenieros S.A.
- Formato: FIEBDC-3/2016
- Programa: Generador de precios de la construcción. CYPE Ingenieros, S.A.
- Data: 15/06/2024
- Moeda: EUR
- Custos indirectos: 3 %
- IVA: 23 %

## F Fachadas, divisões e protecções

### FD Protecções e gradeamentos

#### FDD Guardas e corrimãos

**FDD280** m Guarda de abertura, de aço inoxidável.
Guarda de aço inoxidável AISI 304 de 100 cm de altura, composta de corrimão de 50 mm de diâmetro fixado a montantes verticais de 40x40 mm dispostos cada 120 cm e entrepano de 5 barrotes maciços horizontais de 12 mm de diâmetro soldados aos montantes, para abertura poligonal de laje. Inclusive barras para fixação através de aparafusamento em alvenaria com buchas de nylon e parafusos de aço. Elaborada em oficina e montada em obra.
Inclui: Marcação dos pontos de fixação. Aprumo e nivelamento. Resolução das uniões entre tramos. Resolução das uniões ao paramento.
Critério de medição de projecto: Comprimento medido entre eixos em verdadeira magnitude, segundo documentação gráfica de Projecto.
Critério de medição de obra: Medir-se-á, em verdadeira magnitude, a eixos, o comprimento realmente executado segundo especificações de Projecto.

| Código | Un | Descrição | Rendimento | Preço | Importância |
|---|---|---|---|---|---|
| mt26aaa033b | Ud | Ancoragem mecânica com bucha de nylon e parafuso de aço inoxidável AISI 316, de cabeça escareada. (material) | 2 | 0.82 | 1.640 |
| mt26dbe310r | m | Guarda de aço inoxidável AISI 304 de 100 cm de altura, composta de corrimão de 50 mm de diâmetro fixado a montantes verticais de 40x40 mm dispostos cada 120 cm e entrepano de 5 barrotes maciços horizontais de 12 mm de diâmetro soldados aos montantes, para abertura poligonal de laje. (material) | 1 | 258 | 258.000 |
| mq08sol020 | h | Equipamentos e elementos auxiliares para soldadura eléctrica. (equipamento) | 0.1 | 3.42 | 0.342 |
| mo018 | h | Oficial de 1ª serralheiro. (mão de obra) | 0.5 | 22.98 | 11.490 |
| mo059 | h | Ajudante de serralheiro. (mão de obra) | 0.3 | 22.2 | 6.660 |
| % | % | Custos directos complementares | 2 % | 278.132 | 5.563 |
|  |  | Custos directos |  |  | 283.695 |

Resíduos:
- colocação: mt26aaa033b Ancoragem mecânica com bucha de nylon e parafuso de aço inoxidável AISI 316, de cabeça escareada; factor de resíduo 0.0023913

## Recursos

**mt26aaa033b** Ud Ancoragem mecânica com bucha de nylon e parafuso de aço inoxidável AISI 316, de cabeça escareada
Dados técnicos: Custo energético 2.540 MJ; Emissão de CO2 0.313 kg; Código LER 17 04 05; Massa do elemento 0.046 kg; Volume 0.000022 m3
Resíduos:
- embalagem: re150101 Embalagens de papel e cartão. (componente de resíduo); rendimento 0.002 kg; Código LER 15 01 01; Massa do elemento 1 kg; Volume 0.001333 m3
- embalagem: re170203 Plástico. (componente de resíduo); rendimento 0.001 kg; Código LER 17 02 03; Massa do elemento 1 kg; Volume 0.001667 m3
