# Parede divisória interior para câmara frigorífica, de painéis sandwich isolantes, de aço

- Propriedade do ficheiro: CYPE Ingenieros S.A.
- Formato: FIEBDC-3/2016
- Programa: Generador de precios de la construcción. CYPE Ingenieros, S.A.
- Data: 15/06/2024
- Moeda: EUR
- Custos indirectos: 3 %
- IVA: 23 %

## F Fachadas, divisões e protecções

### FI Paredes divisórias leves

#### FIF Painéis para câmaras frigoríficas

**FIF010** m² Parede divisória interior para câmara frigorífica, de painéis sandwich isolantes, de aço.
Parede divisória interior, para câmara frigorífica de produtos refrigerados, com temperatura ambiente superior a 0°C, com painéis sandwich isolantes com encaixe macho-fêmea de aço pré-lacado, de 60 mm de espessura e 1130 mm de largura, Euroclasse B-s2, d0 de reacção ao fogo segundo NP EN 13501-1, formados por dupla face metálica de chapa de aço pré-lacado, acabamento com tinta de poliéster para uso alimentar, cor branca, de espessura exterior 0,5 mm e espessura interior 0,5 mm e alma isolante de poliuretano de 40 kg/m³ de densidade média, fixados a perfil suporte de aço galvanizado com parafusos auto-roscantes, previamente fixado à laje com parafusos de cabeça hexagonal com anilha (4 ud/m²). Inclusive marcação, desperdícios, remates perimetrais com perfis sanitários, colocação de soco sanitário, resolução de encontros com peças de esquina e acessórios de fixação. Totalmente montada.
Inclui: Implantação dos painéis. Colocação e fixação dos painéis. Remates.
Critério de medição de projecto: Superfície medida segundo documentação gráfica de Projecto, sem duplicar esquinas nem encontros, descontando as aberturas de superfície maior de 3 m².
Critério de medição de obra: Medir-se-á a superfície realmente executada segundo especificações de Projecto, sem duplicar esquinas nem encontros, descontando as aberturas de superfície maior de 3 m².

| Código | Un | Descrição | Rendimento | Preço | Importância |
|---|---|---|---|---|---|
| mt12ppa040be | m² | Painel sandwich isolante com encaixe macho-fêmea de aço pré-lacado, de 60 mm de espessura e 1130 mm de largura, Euroclasse B-s2, d0 de reacção ao fogo segundo NP EN 13501-1, formado por dupla face metálica de chapa de aço pré-lacado, acabamento com tinta de poliéster para uso alimentar, cor branca, de espessura exterior 0,5 mm e espessura interior 0,5 mm e alma isolante de poliuretano de densidade média 40 kg/m³, remates e acessórios; para câmaras frigoríficas com condições de temperatura ambiente superior a 0°C. (material) | 1.05 | 25.61 | 26.891 |
| mt12psa060a | Ud | Repercussão, por m², de perfis de aço galvanizado, para montagem de painel sandwich isolante, de aço. (material) | 1 | 2.43 | 2.430 |
| mt26ahi103a | Ud | Ancoragem mecânica tipo parafuso de cabeça hexagonal com anilha, com estrela interior de seis pontas para chave Torx, de aço galvanizado, 6x40 5, de 6 mm de diâmetro e 40 mm de comprimento, para fixação sobre elementos de betão, fissurados ou não fissurados. (material) | 4 | 0.63 | 2.520 |
| mt12psa010 | m | Perfil sanitário, côncavo, de PVC, cor branca, com perfil de fixação em L de alumínio, de 1000 mm de largura e 4000 mm de comprimento, para encontro de painéis sandwich isolantes em câmaras frigoríficas. (material) | 0.32 | 2.5 | 0.800 |
| mt12psa030 | m | Soco sanitário, de PVC, cor branca, de 1000 mm de largura e 4000 mm de comprimento, para câmaras frigoríficas. (material) | 0.32 | 3.41 | 1.091 |
| mt12psa020a | Ud | Peça de esquina interior, de PVC, cor branca, para encontro de perfis sanitários em câmaras frigoríficas. (material) | 0.2 | 1.15 | 0.230 |
| mt12psa040a | Ud | Peça de esquina interior, de PVC, cor branca, para encontro de Socos sanitários em câmaras frigoríficas. (material) | 0.2 | 2.28 | 0.456 |
| mt12psa040b | Ud | Peça de esquina exterior, de PVC, cor branca, para encontro de Socos sanitários em câmaras frigoríficas. (material) | 0.1 | 2.28 | 0.228 |
| mt13ccg030e | Ud | Parafuso auto-roscante de 4,2x13 mm de aço inoxidável, com anilha. (material) | 10 | 0.04 | 0.400 |
| mo053 | h | Oficial de 1ª montador de pré-fabricados interiores. (mão de obra) | 0.15 | 23.31 | 3.497 |
| mo100 | h | Ajudante de montador de pré-fabricados interiores. (mão de obra) | 0.15 | 22.13 | 3.320 |
| % | % | Custos directos complementares | 2 % | 41.863 | 0.837 |
|  |  | Custos directos |  |  | 42.700 |

Resíduos:
- colocação: mt12ppa040be; factor de resíduo 0.0072
- colocação: mt26ahi103a; factor de resíduo 0.0187778
- colocação: mt13ccg030e Parafuso auto-roscante de 4,2x13 mm de aço inoxidável, com anilha; factor de resíduo 0.005

## Recursos

**mt12ppa040be** m² Painel sandwich isolante com encaixe macho-fêmea de aço pré-lacado
Dados técnicos: Custo energético 195.786 MJ; Emissão de CO2 9.840 kg; Código LER 17 04 05; Massa do elemento 10.77 kg; Volume 0.005129 m3
Resíduos:
- embalagem: re170203 Plástico. (componente de resíduo); rendimento 0.032 kg; Código LER 17 02 03; Massa do elemento 1 kg; Volume 0.001667 m3

**mt26ahi103a** Ud Ancoragem mecânica tipo parafuso de cabeça hexagonal com anilha
Dados técnicos: Custo energético 2.648 MJ; Emissão de CO2 0.143 kg; Código LER 17 04 05; Massa do elemento 0.009 kg; Volume 0.000004 m3
Resíduos:
- embalagem: re170203 Plástico; rendimento 0.025 kg

**mt13ccg030e** Ud Parafuso auto-roscante de 4,2x13 mm de aço inoxidável, com anilha
Dados técnicos: Custo energético 0.124 MJ; Emissão de CO2 0.019 kg; Código LER 17 04 05; Massa do elemento 0.0026 kg; Volume 0.000001 m3
Resíduos:
- embalagem: re150101 Embalagens de papel e cartão. (componente de resíduo); rendimento 0.001 kg; Código LER 15 01 01; Massa do elemento 1 kg; Volume 0.001333 m3
