# Sistema ETICS CeramicSystem "BAUMIT" de isolamento térmico pelo exterior de fachadas. Revestimento com peças de grés porcelânico. Colocação em camada fina

- Propriedade do ficheiro: CYPE Ingenieros S.A.
- Formato: FIEBDC-3/2016
- Programa: Generador de precios de la construcción. CYPE Ingenieros, S.A.
- Data: 09/05/2024
- Moeda: EUR
- Custos indirectos: 3 %
- IVA: 23 %

## F Fachadas, divisões e protecções

### FS Fachadas ETICS

#### FSC Revestimento cerâmico

**FSC040** m² Sistema ETICS CeramicSystem "BAUMIT" de isolamento térmico pelo exterior de fachadas. Revestimento com peças de grés porcelânico. Colocação em camada fina.
Isolamento térmico pelo exterior de fachadas, com o sistema CeramicSystem "BAUMIT", com ETA 20/0246, composto por: painel rígido de poliestireno expandido, StarTherm "BAUMIT", cor cinzento, de superfície lisa e bordo lateral recto, de 60 mm de espessura e 1000x500 mm, fixado ao suporte com argamassa cola StarContact "BAUMIT" e fixações mecânicas com bucha de expansão de fibra de vidro reforçada com poliamida, StarTrack Red "BAUMIT"; camada de regularização de argamassa cola StarContact "BAUMIT", armada com malha de fibra de vidro coberta com borracha SBR, CeramicTex "BAUMIT", de 6,5x7 mm de vão de malha e de 200 g/m² de massa superficial. Revestimento com peças de grés porcelânico esmaltado, acabamento polido, de 150x300x10 mm, gama média, capacidade de absorção de água E<0,5%, grupo BIa, segundo NP EN 14411. COLOCAÇÃO: em camada fina e através de colagem dupla com argamassa cola CeramicFix "BAUMIT". ENCHIMENTO DE JUNTAS: com argamassa de juntas, de alta flexibilidade, Ceramic S "BAUMIT", de cor cinzento, em juntas de 5 mm de espessura. Inclusive cruzetas de PVC, perfis de arranque SockelProfil "BAUMIT" de alumínio, perfis para formação de pingadeiras TropfkantenProfil "BAUMIT", de PVC com malha, perfis de canto Flexibel "BAUMIT" e fita autocolante FugendichtBand para vedação de uniões do pré-aro da caixilharia.
Critérios considerados na determinação do preço da unidade de obra: O preço inclui a execução dos remates nos encontros com paramentos, revestimentos ou outros elementos assentes na sua superfície.
Inclui: Preparação da superfície suporte. Colocação do perfil de arranque. Corte e preparação do isolamento. Colocação do isolamento sobre o paramento. Lixagem de toda a superfície. Colocação da fita de vedação. Colocação dos restantes perfis. Resolução dos pontos singulares. Aplicação da argamassa base e colocação da malha de fibra de vidro na camada de regularização. Marcação dos níveis, da disposição de peças e das juntas. Corte das peças. Preparação e aplicação do material de colocação. Formação de juntas de movimento. Colocação das peças. Enchimento das juntas. Vedação de juntas. Eliminação e limpeza do material sobrante. Limpeza final da fachada.
Critério de medição de projecto: Superfície medida segundo documentação gráfica de Projecto, descontando as aberturas de superfície maior de 2 m², adicionando em alternativa a superfície da parte interior da abertura, correspondente ao desenvolvimento de ombreiras e padieiras.
Critério de medição de obra: Medir-se-á a superfície realmente executada segundo especificações de Projecto, descontando as aberturas de superfície maior de 2 m², adicionando em alternativa a superfície da parte interior da abertura, correspondente ao desenvolvimento de ombreiras e padieiras.

| Código | Un | Descrição | Rendimento | Preço | Importância |
|---|---|---|---|---|---|
| mt28bau115c | m | Perfil de arranque SockelProfil "BAUMIT", de alumínio, em "U", de 60 mm de largura, com pingadeira, para nivelação e suporte dos painéis isolantes dos sistemas de isolamento térmico pelo exterior sobre a linha de soco; incluindo kit de fixação para perfil. (material) | 0.17 | 3.87 | 0.658 |
| mt28bau010d | kg | Argamassa cola StarContact "BAUMIT", composta por cimento, ligantes orgânicos, inerte de 0,6 mm de tamanho máximo e aditivos, para aderir e reforçar os painéis isolantes, e como camada base, prévia amassadura com água. (material) | 9.5 | 1.29 | 12.255 |
| mt16bau010c | m² | Painel rígido de poliestireno expandido, StarTherm "BAUMIT", cor cinzento, de superfície lisa e bordo lateral recto, de 60 mm de espessura e 1000x500 mm, resistência térmica 1,94 m²°C/W, condutibilidade térmica 0,032 W/(m°C), densidade 15 kg/m³, Euroclasse E de reacção ao fogo segundo NP EN 13501-1, com código de designação EPS-NP EN 13163-L2-W2-T2-S2-P4-DS(N)2-TR100-BS115-CS(10)60. (material) | 1.1 | 11.12 | 12.232 |
| mt16bau120a | Ud | Bucha de expansão de fibra de vidro reforçada com poliamida, StarTrack Red "BAUMIT", de 88 mm de comprimento, com aro de estanquidade e prego de polipropileno, para fixação de placas isolantes. (material) | 6 | 0.91 | 5.460 |
| mt28bau160a | m | Perfil TropfkantenProfil "BAUMIT", de PVC, com malha de fibra de vidro anti-álcalis, cor branca, para formação de pingadeiras. (material) | 0.17 | 3.56 | 0.605 |
| mt28bau130a | m | Perfil de canto Flexibel "BAUMIT", de PVC flexível, cor branca, com malha incorporada de 12,5 cm de largura a cada lado do perfil, para reforço de cantos. (material) | 0.4 | 1.93 | 0.772 |
| mt28bau101a | m² | Malha de fibra de vidro coberta com borracha SBR, CeramicTex "BAUMIT", de 6,5x7 mm de vão de malha, de 200 g/m² de massa superficial e de 1x50 m, com 2350 N/50 mm de resistência à tracção, para armar argamassas. (material) | 1.1 | 3.06 | 3.366 |
| mt09mab030a | kg | Argamassa cola CeramicFix "BAUMIT", composta por inertes seleccionados com granulometria até 0,6 mm de diâmetro, ligantes mistos e aditivos, para a colocação em camada fina do peças cerâmicas, em revestimentos exteriores, especialmente em fachadas. (material) | 3 | 1.11 | 3.330 |
| mt19abp100ebba | m² | Peças de grés porcelânico esmaltado, acabamento polido, de 150x300x10 mm, gama média, capacidade de absorção de água E<0,5%, grupo BIa, segundo NP EN 14411. (material) | 1.05 | 16.54 | 17.367 |
| mt09mab040a | kg | Argamassa de juntas, de alta flexibilidade, Ceramic S "BAUMIT", de cor cinzento, à base de cimento, ligantes orgânicos, inertes e aditivos, hidrófuga, para enchimento de juntas de revestimentos cerâmicos. (material) | 1.4 | 2.84 | 3.976 |
| mt18acc100a | Ud | Kit de cruzetas de PVC para garantir uma espessura das juntas entre peças de entre 1 e 20 mm, em revestimentos e pavimentos cerâmicos. (material) | 0.222 | 2.4 | 0.533 |
| mt28bau125a | m | Fita de selagem autoexpansiva e autoadesiva FugendichtBand "BAUMIT", de espuma de poliuretano pré-comprimida, com resistência à intempérie e impermeável à água da chuva, para junta de 2 a 6 mm de largura. (material) | 0.5 | 1.48 | 0.740 |
| mo054 | h | Oficial de 1ª montador de isolamentos. (mão de obra) | 0.1 | 23.31 | 2.331 |
| mo101 | h | Ajudante de montador de isolamentos. (mão de obra) | 0.1 | 22.13 | 2.213 |
| mo024 | h | Oficial de 1ª ladrilhador (azulejador). (mão de obra) | 1.4 | 22.68 | 31.752 |
| mo062 | h | Ajudante de ladrilhador (azulejador). (mão de obra) | 1 | 22.13 | 22.130 |
| % | % | Custos directos complementares | 2 % | 119.720 | 2.394 |
|  |  | Custos directos |  |  | 122.114 |

Resíduos:
- colocação: mt28bau115c; factor de resíduo 0.048
- colocação: mt28bau010d; factor de resíduo 0.0063
- colocação: mt16bau010c; factor de resíduo 0.0426756
- colocação: mt28bau160a; factor de resíduo 0.048
- colocação: mt28bau101a; factor de resíduo 0.055
- colocação: mt09mab030a; factor de resíduo 0.0063
- colocação: mt19abp100ebba; factor de resíduo 0.03493
- colocação: mt09mab040a; factor de resíduo 0.035
- colocação: mt28bau125a; factor de resíduo 0.06

## Recursos

**mt28bau115c** m Perfil de arranque SockelProfil "BAUMIT"
Dados técnicos: Custo energético 45.264 MJ; Emissão de CO2 3.320 kg; Código LER 17 04 02; Massa do elemento 0.4 kg; Volume 0.000267 m3
Resíduos:
- embalagem: re170203 Plástico. (componente de resíduo); rendimento 0.005 kg; Código LER 17 02 03; Massa do elemento 1 kg; Volume 0.001667 m3

**mt28bau010d** kg Argamassa cola StarContact "BAUMIT"
Dados técnicos: Custo energético 6.644 MJ; Emissão de CO2 0.130 kg; Código LER 17 01 01; Massa do elemento 1 kg; Volume 0.000667 m3
Resíduos:
- embalagem: re150101 Embalagens de papel e cartão. (componente de resíduo); rendimento 0.012 kg; Código LER 15 01 01; Massa do elemento 1 kg; Volume 0.001333 m3
- embalagem: re170201 Madeira. (componente de resíduo); rendimento 0.019 kg; Código LER 17 02 01; Massa do elemento 1 kg; Volume 0.000909 m3
- embalagem: re170203 Plástico; rendimento 0.001 kg

**mt16bau010c** m² Painel rígido de poliestireno expandido
Dados técnicos: Custo energético 85.232 MJ; Emissão de CO2 2.952 kg; Código LER 17 06 04; Massa do elemento 0.9 kg; Volume 0.0015 m3
Resíduos:
- embalagem: re170203 Plástico; rendimento 0.026 kg

**mt16bau120a** Ud Bucha de expansão de fibra de vidro reforçada com poliamida
Dados técnicos: Custo energético 3.252 MJ; Emissão de CO2 0.186 kg
Resíduos:
- embalagem: re150101 Embalagens de papel e cartão; rendimento 0.072 kg

**mt28bau160a** m Perfil TropfkantenProfil "BAUMIT"
Dados técnicos: Custo energético 11.900 MJ; Emissão de CO2 0.855 kg; Código LER 17 02 03; Massa do elemento 0.2 kg; Volume 0.000333 m3
Resíduos:
- embalagem: re170203 Plástico; rendimento 0.005 kg

**mt28bau101a** m² Malha de fibra de vidro coberta com borracha SBR
Dados técnicos: Custo energético 16.299 MJ; Emissão de CO2 0.801 kg; Código LER 17 02 03; Massa do elemento 0.2 kg; Volume 0.000333 m3
Resíduos:
- embalagem: re170203 Plástico; rendimento 0.024 kg

**mt09mab030a** kg Argamassa cola CeramicFix "BAUMIT"
Dados técnicos: Custo energético 6.644 MJ; Emissão de CO2 0.130 kg; Código LER 17 01 01; Massa do elemento 1 kg; Volume 0.000667 m3
Resíduos:
- embalagem: re150101 Embalagens de papel e cartão; rendimento 0.012 kg
- embalagem: re170201 Madeira; rendimento 0.019 kg
- embalagem: re170203 Plástico; rendimento 0.001 kg

**mt19abp100ebba** m² Peças de grés porcelânico esmaltado
Dados técnicos: Custo energético 269.190 MJ; Emissão de CO2 13.222 kg; Código LER 17 01 03; Massa do elemento 23 kg; Volume 0.0184 m3
Resíduos:
- embalagem: re150101 Embalagens de papel e cartão; rendimento 0.184 kg
- embalagem: re170201 Madeira; rendimento 0.024 kg

**mt09mab040a** kg Argamassa de juntas
Dados técnicos: Custo energético 7.958 MJ; Emissão de CO2 0.580 kg; Código LER 17 09 04; Massa do elemento 1 kg; Volume 0.000667 m3
Resíduos:
- embalagem: re150101 Embalagens de papel e cartão; rendimento 0.021 kg
- embalagem: re170201 Madeira; rendimento 0.006 kg
- embalagem: re170203 Plástico; rendimento 0.009 kg

**mt28bau125a** m Fita de selagem autoexpansiva e autoadesiva FugendichtBand "BAUMIT"
Dados técnicos: Custo energético 0.708 MJ; Emissão de CO2 0.034 kg; Código LER 17 06 04; Massa do elemento 0.0042 kg; Volume 0.000007 m3
Resíduos:
- embalagem: re170203 Plástico; rendimento 0.001 kg
