# Soco para sistema ETICS Propam Aisterm Ceram "PROPAMSA" de isolamento térmico pelo exterior de fachadas. Revestimento com peças de grés porcelânico. Colocação em camada fina

- Propriedade do ficheiro: CYPE Ingenieros S.A.
- Formato: FIEBDC-3/2016
- Programa: Generador de precios de la construcción. CYPE Ingenieros, S.A.
- Data: 19/05/2024
- Moeda: EUR
- Custos indirectos: 3 %
- IVA: 23 %

## F Fachadas, divisões e protecções

### FS Fachadas ETICS

#### FSC Revestimento cerâmico

**FSC076** m² Soco para sistema ETICS Propam Aisterm Ceram "PROPAMSA" de isolamento térmico pelo exterior de fachadas. Revestimento com peças de grés porcelânico. Colocação em camada fina.
Soco para sistema Propam Aisterm Ceram "PROPAMSA", com DIT nº 609, com os painéis isolantes enterrados, composto por: camada de impermeabilização de argamassa impermeabilizante monocomponente Propam Impe "PROPAMSA", de cor cinzento, painel rígido de poliestireno extrudido, Propam Aisterm "PROPAMSA", segundo EN 13164, de 60 mm de espessura e 1250x600 mm, fixado ao suporte com argamassa cola hidrófuga Propam Aisterm "PROPAMSA", de cor cinzento e fixações mecânicas com bucha de expansão e prego de polipropileno Propam Aisterm Tacos Fijación Soportes A,B,C "PROPAMSA"; camada de regularização de argamassa cola hidrófuga Propam Aisterm "PROPAMSA", de cor cinzento. Revestimento com peças de grés porcelânico esmaltado, acabamento polido, de 200x200x10 mm, gama média, capacidade de absorção de água E<0,5%, grupo BIa, segundo NP EN 14411. COLOCAÇÃO: em camada fina e através de colagem dupla com cimento cola melhorado de ligantes mistos, C2 TE S2, segundo NP EN 12004, altamente deformável, com deslizamento reduzido e tempo de colocação ampliado, Vat Superflex "PROPAMSA", cor cinzento. ENCHIMENTO DE JUNTAS: com argamassa de juntas cimentosa melhorada, tipo CG2 W A, segundo EN 13888, com absorção de água reduzida e resistência elevada à abrasão, Borada Plus "PROPAMSA", cor Perla, em juntas de 3 mm de espessura. Inclusive cruzetas de PVC.
Critérios considerados na determinação do preço da unidade de obra: O preço inclui a execução dos remates nos encontros com paramentos, revestimentos ou outros elementos assentes na sua superfície.
Inclui: Preparação da superfície suporte. Aplicação do impermeabilizante. Corte e preparação do isolamento. Colocação do isolamento sobre o paramento. Lixagem de toda a superfície. Resolução dos pontos singulares. Aplicação da argamassa base na camada de regularização. Marcação dos níveis, da disposição de peças e das juntas. Corte das peças. Preparação e aplicação do material de colocação. Formação de juntas de movimento. Colocação das peças. Enchimento das juntas. Vedação de juntas. Eliminação e limpeza do material sobrante. Limpeza final da fachada.
Critério de medição de projecto: Superfície medida segundo documentação gráfica de Projecto.
Critério de medição de obra: Medir-se-á a superfície realmente executada segundo especificações de Projecto.

| Código | Un | Descrição | Rendimento | Preço | Importância |
|---|---|---|---|---|---|
| mt15rep010e | kg | Argamassa impermeabilizante monocomponente Propam Impe "PROPAMSA", de cor cinzento. Composta por cimento, inertes seleccionados e resinas impermeabilizantes, com efeito preventivo das eflorescências e apta para estar em contacto com agua potável, segundo NP EN 1504-2. (material) | 3 | 1.63 | 4.890 |
| mt28map010a | kg | Argamassa cola hidrófuga Propam Aisterm "PROPAMSA", de cor cinzento, composta de cimento, inertes seleccionados, aditivos específicos e resinas hidrófugas, impermeável à água e permeável ao vapor de água, para aderir e reforçar os painéis isolantes, e como camada base, prévia amassadura com água. (material) | 6 | 1.02 | 6.120 |
| mt16prx010c | m² | Painel rígido de poliestireno extrudido, Propam Aisterm "PROPAMSA", segundo EN 13164, de 60 mm de espessura e 1250x600 mm, resistência térmica 1,8 m²°C/W, condutibilidade térmica 0,036 W/(m°C), densidade 32 kg/m³, Euroclasse E de reacção ao fogo segundo NP EN 13501-1. (material) | 1.05 | 19.27 | 20.234 |
| mt16pre100fb | Ud | Bucha de expansão de polipropileno, Propam Aisterm Tacos Fijación Soportes A,B,C "PROPAMSA", de 95 mm de comprimento, com perfuradora de plástico para painéis de poliestireno extrudido, tampão de EPS para evitar pontes térmicas pontuais na fixação do isolamento, cor cinzento, de 65 mm de diâmetro, aro de estanquidade e prego de polipropileno para fixação de placas isolantes. (material) | 6 | 3.32 | 19.920 |
| mt09mca010a | kg | Cimento cola melhorado de ligantes mistos, C2 TE S2, segundo NP EN 12004, altamente deformável, com deslizamento reduzido e tempo de colocação ampliado, Vat Superflex "PROPAMSA", cor cinzento, à base de inertes seleccionados, resinas sintéticas e aditivos orgânicos, altamente deformável, com deslizamento reduzido e tempo de colocação ampliado. (material) | 2.5 | 1.42 | 3.550 |
| mt19abp100ecba | m² | Peças de grés porcelânico esmaltado, acabamento polido, de 200x200x10 mm, gama média, capacidade de absorção de água E<0,5%, grupo BIa, segundo NP EN 14411. (material) | 0.525 | 16.54 | 8.684 |
| mt09mca020p | kg | Argamassa de juntas cimentosa melhorada, tipo CG2 W A, segundo EN 13888, com absorção de água reduzida e resistência elevada à abrasão, Borada Plus "PROPAMSA", cor Perla, à base de cimentos especiais, inertes seleccionados, aditivos orgânicos e inorgânicos e pigmentos minerais estáveis, de endurecimento sem retracção, com efeito anti-fúngico, absorção de água reduzida, resistência elevada à abrasão e com resistência aos ácidos, para enchimento de juntas de todo tipo de peças cerâmicas, para juntas de 3 a 15 mm. (material) | 0.27 | 2.53 | 0.683 |
| mt18acc100a | Ud | Kit de cruzetas de PVC para garantir uma espessura das juntas entre peças de entre 1 e 20 mm, em revestimentos e pavimentos cerâmicos. (material) | 0.175 | 2.4 | 0.420 |
| mo054 | h | Oficial de 1ª montador de isolamentos. (mão de obra) | 0.1 | 23.31 | 2.331 |
| mo101 | h | Ajudante de montador de isolamentos. (mão de obra) | 0.1 | 22.13 | 2.213 |
| mo024 | h | Oficial de 1ª ladrilhador (azulejador). (mão de obra) | 1.4 | 22.68 | 31.752 |
| mo062 | h | Ajudante de ladrilhador (azulejador). (mão de obra) | 1 | 22.13 | 22.130 |
| % | % | Custos directos complementares | 2 % | 122.927 | 2.459 |
|  |  | Custos directos |  |  | 125.386 |

Resíduos:
- colocação: mt15rep010e; factor de resíduo 0.0066
- colocação: mt28map010a; factor de resíduo 0.019275
- colocação: mt16prx010c; factor de resíduo 0.024
- colocação: mt09mca010a; factor de resíduo 0.044727
- colocação: mt19abp100ecba; factor de resíduo 0.03493
- colocação: mt09mca020p; factor de resíduo 0.035

## Recursos

**mt15rep010e** kg Argamassa impermeabilizante monocomponente Propam Impe "PROPAMSA"
Dados técnicos: Custo energético 8.626 MJ; Emissão de CO2 0.573 kg; Código LER 17 01 01; Massa do elemento 1 kg; Volume 0.000667 m3
Resíduos:
- embalagem: re150101 Embalagens de papel e cartão. (componente de resíduo); rendimento 0.003 kg; Código LER 15 01 01; Massa do elemento 1 kg; Volume 0.001333 m3
- embalagem: re150104 Embalagens de metal. (componente de resíduo); rendimento 0.003 kg; Código LER 15 01 04; Massa do elemento 1 kg; Volume 0.001667 m3
- embalagem: re170201 Madeira. (componente de resíduo); rendimento 0.003 kg; Código LER 17 02 01; Massa do elemento 1 kg; Volume 0.000909 m3
- embalagem: re170203 Plástico. (componente de resíduo); rendimento 0.001 kg; Código LER 17 02 03; Massa do elemento 1 kg; Volume 0.001667 m3

**mt28map010a** kg Argamassa cola hidrófuga Propam Aisterm "PROPAMSA"
Dados técnicos: Custo energético 2.466 MJ; Emissão de CO2 0.220 kg; Código LER 17 01 01; Massa do elemento 1 kg; Volume 0.000667 m3
Resíduos:
- embalagem: re150101 Embalagens de papel e cartão; rendimento 0.002 kg
- embalagem: re170201 Madeira; rendimento 0.001 kg

**mt16prx010c** m² Painel rígido de poliestireno extrudido
Dados técnicos: Custo energético 171.774 MJ; Emissão de CO2 5.482 kg; Código LER 17 06 04; Massa do elemento 1.92 kg; Volume 0.0032 m3
Resíduos:
- embalagem: re170203 Plástico; rendimento 0.034 kg

**mt16pre100fb** Ud Bucha de expansão de polipropileno
Dados técnicos: Custo energético 0.968 MJ; Emissão de CO2 0.090 kg
Resíduos:
- embalagem: re150101 Embalagens de papel e cartão; rendimento 0.072 kg

**mt09mca010a** kg Cimento cola melhorado de ligantes mistos
Dados técnicos: Custo energético 4.745 MJ; Emissão de CO2 0.383 kg; Código LER 17 09 04; Massa do elemento 1 kg; Volume 0.000667 m3
Resíduos:
- embalagem: re150101 Embalagens de papel e cartão; rendimento 0.003 kg
- embalagem: re170201 Madeira; rendimento 0.002 kg
- embalagem: re170203 Plástico; rendimento 0.001 kg

**mt19abp100ecba** m² Peças de grés porcelânico esmaltado
Dados técnicos: Custo energético 269.190 MJ; Emissão de CO2 13.222 kg; Código LER 17 01 03; Massa do elemento 23 kg; Volume 0.0184 m3
Resíduos:
- embalagem: re150101 Embalagens de papel e cartão; rendimento 0.184 kg
- embalagem: re170201 Madeira; rendimento 0.024 kg

**mt09mca020p** kg Argamassa de juntas cimentosa melhorada
Dados técnicos: Custo energético 7.958 MJ; Emissão de CO2 0.580 kg; Código LER 17 09 04; Massa do elemento 1 kg; Volume 0.000667 m3
Resíduos:
- embalagem: re150101 Embalagens de papel e cartão; rendimento 0.021 kg
- embalagem: re170201 Madeira; rendimento 0.006 kg
- embalagem: re170203 Plástico; rendimento 0.009 kg
