# Sistema ETICS "WEBER" de isolamento térmico pelo exterior de fachadas. Revestimento com peças de grés porcelânico. Colocação em camada fina

- Propriedade do ficheiro: CYPE Ingenieros S.A.
- Formato: FIEBDC-3/2016
- Programa: Generador de precios de la construcción. CYPE Ingenieros, S.A.
- Data: 20/05/2024
- Moeda: EUR
- Custos indirectos: 3 %
- IVA: 23 %

## F Fachadas, divisões e protecções

### FS Fachadas ETICS

#### FSC Revestimento cerâmico

**FSC110** m² Sistema ETICS "WEBER" de isolamento térmico pelo exterior de fachadas. Revestimento com peças de grés porcelânico. Colocação em camada fina.
Isolamento térmico pelo exterior de fachadas, com o sistema Webertherm Ceramic Optima Aislone "WEBER", composto por: duas camadas da mesma espessura de argamassa de cal, isolante térmico e sonoro Webertherm Aislone "WEBER", de cor amarelo, aplicada manualmente, de 60 mm de espessura total; camada de regularização de argamassa polimérica de altas prestações reforçada com fibras, Webertherm BaseGel, "WEBER", cor cinzento, armada com malha de fibra de vidro anti-álcalis, Webertherm Malla 320 "WEBER", de 6x6 mm de vão de malha, 330 g/m² de massa superficial e 0,9 mm de espessura; fixação mecânica da malha de fibra de vidro ao suporte com espiga roscada de polipropileno com parafuso metálico, Webertherm SRD-5 "WEBER". Revestimento com peças de grés porcelânico esmaltado, acabamento polido, de 200x200x10 mm, gama média, capacidade de absorção de água E<0,5%, grupo BIa, segundo NP EN 14411. COLOCAÇÃO: em camada fina e através de colagem dupla com cimento cola melhorado de ligantes mistos, C2 FTE S1, segundo NP EN 12004, de presa rápida, deformável, com deslizamento reduzido e tempo de colocação ampliado Webercol Flex² Multirapid "WEBER", cor cinzento. ENCHIMENTO DE JUNTAS: com argamassa de juntas cimentosa melhorada, tipo CG2 W A, segundo EN 13888, com absorção de água reduzida e resistência elevada à abrasão, Webercolor Premium "WEBER", cor Chocolate, em juntas de 3 mm de espessura. Inclusive cruzetas de PVC, perfis de arranque "WEBER", de alumínio, perfis de canto "WEBER", de PVC com malha e massa elástica monocomponente Weberflex P100 "WEBER", para vedação de juntas.
Critérios considerados na determinação do preço da unidade de obra: O preço inclui a execução dos remates nos encontros com paramentos, revestimentos ou outros elementos assentes na sua superfície.
Inclui: Preparação da superfície suporte. Colocação do perfil de arranque. Aplicação da argamassa termo-isolante. Colocação dos restantes perfis. Resolução dos pontos singulares. Aplicação da argamassa base e colocação da malha de fibra de vidro na camada de regularização. Colocação das fixações sobre a malha de fibra de vidro. Marcação dos níveis, da disposição de peças e das juntas. Corte das peças. Preparação e aplicação do material de colocação. Formação de juntas de movimento. Colocação das peças. Enchimento das juntas. Vedação de juntas. Eliminação e limpeza do material sobrante. Limpeza final da fachada.
Critério de medição de projecto: Superfície medida segundo documentação gráfica de Projecto, descontando as aberturas de superfície maior de 1 m², adicionando em alternativa a superfície da parte interior da abertura, correspondente ao desenvolvimento de ombreiras e padieiras.
Critério de medição de obra: Medir-se-á a superfície realmente executada segundo especificações de Projecto, descontando as aberturas de superfície maior de 1 m², adicionando em alternativa a superfície da parte interior da abertura, correspondente ao desenvolvimento de ombreiras e padieiras.

| Código | Un | Descrição | Rendimento | Preço | Importância |
|---|---|---|---|---|---|
| mt28maw200c | m | Perfil de arranque "WEBER", de alumínio, de 60 mm de largura e 0,88 mm de espessura, com pingadeira, para nivelação e suporte dos painéis isolantes dos sistemas de isolamento térmico pelo exterior sobre a linha de soco; incluindo kit de fixação para perfil. (material) | 0.17 | 4.77 | 0.811 |
| mt28maw010e | kg | Argamassa de cal, isolante térmico e sonoro Webertherm Aislone "WEBER", de cor amarelo, composta por aglomerantes hidráulicos, cargas minerais, aligeirantes, fibras de vidro de alta dispersão e aditivos especiais, impermeável e transpirável, para aplicar com palustra, CSI W1 T1, segundo EN 998-1, absorção de água por capilaridade menor de 0,4 kg/m² min½ segundo EN 1015-18, condutibilidade térmica 0,042 W/(m°C). (material) | 9.6 | 4.34 | 41.664 |
| mt28mpc020a | kg | Argamassa polimérica de altas prestações reforçada com fibras, Webertherm BaseGel, "WEBER", cor cinzento, composta de cimento cinzento, cargas minerais, resinas hidrófugas redispersáveis, fibras e aditivos especiais, para aplicar com palustra, para aderir os painéis isolantes e como camada base, tipo GP CSIII W2, segundo EN 998-1. (material) | 7.5 | 0.76 | 5.700 |
| mt28maw230a | m | Perfil de canto Webertherm "WEBER", de PVC, com malha incorporada de fibra de vidro de 9 e 10 cm de largura a cada lado do perfil, para reforço de cantos. (material) | 0.3 | 1.35 | 0.405 |
| mt28maw240b | m | Perfil de fecho lateral Webertherm "WEBER", de alumínio, de 60 mm de largura. (material) | 0.3 | 8.74 | 2.622 |
| mt16pew080a | Ud | Espiga roscada de polipropileno com prego metálico, Webertherm Espiga SRD-5 "WEBER", de 115 mm de comprimento, para fixação de painéis isolantes. (material) | 2 | 0.66 | 1.320 |
| mt28maw050l | m² | Malha de fibra de vidro anti-álcalis, Webertherm Malla 320 "WEBER", de 6x6 mm de vão de malha, 330 g/m² de massa superficial, 0,9 mm de espessura e de 0,1x25 m, para armar argamassas. (material) | 1.1 | 4.4 | 4.840 |
| mt09mcw010p | kg | Cimento cola melhorado de ligantes mistos, C2 FTE S1, segundo NP EN 12004, de presa rápida, deformável, com deslizamento reduzido e tempo de colocação ampliado Webercol Flex² Multirapid "WEBER", cor cinzento, à base de cimentos especiais, resinas sintéticas, inertes seleccionados e aditivos, com resistência à imersão em água. (material) | 5.5 | 1.31 | 7.205 |
| mt19abp100ecba | m² | Peças de grés porcelânico esmaltado, acabamento polido, de 200x200x10 mm, gama média, capacidade de absorção de água E<0,5%, grupo BIa, segundo NP EN 14411. (material) | 1.05 | 16.54 | 17.367 |
| mt09mcw050ip | kg | Argamassa de juntas cimentosa melhorada, tipo CG2 W A, segundo EN 13888, com absorção de água reduzida e resistência elevada à abrasão, Webercolor Premium "WEBER", cor Chocolate, composta de cimentos especiais, resina, inertes siliciosos, aditivos hidrofugantes e aditivos orgânicos e inorgânicos específicos, com muito baixo conteúdo de compostos orgânicos voláteis (COV), com tecnologia Protect³ e Pure Clean, bactericida, anti-caruncho e anti-verdete, repelente da água e da sujidade, de presa e endurecimento rápido, com efeito preventivo das eflorescências, com alta resistência aos agentes químicos, flexível e impermeável à água, para enchimento de juntas de todo tipo de peças cerâmicas, pedras naturais e marmorite, para juntas de até 15 mm. (material) | 0.45 | 2.26 | 1.017 |
| mt18acc100a | Ud | Kit de cruzetas de PVC para garantir uma espessura das juntas entre peças de entre 1 e 20 mm, em revestimentos e pavimentos cerâmicos. (material) | 0.35 | 2.4 | 0.840 |
| mt15sjw010a | Ud | Cartucho de 300 cm³ de massa elástica monocomponente à base de poliuretano, Weberflex P100 "WEBER", de cor branca, com dureza Shore A aproximada de 45, segundo EN ISO 868 e alongamento na rotura >= 600%, segundo EN ISO 8339. (material) | 0.11 | 5.38 | 0.592 |
| mo039 | h | Oficial de 1ª rebocador. (mão de obra) | 0.6 | 22.68 | 13.608 |
| mo079 | h | Ajudante de rebocador. (mão de obra) | 0.6 | 22.13 | 13.278 |
| % | % | Custos directos complementares | 2 % | 111.269 | 2.225 |
|  |  | Custos directos |  |  | 113.494 |

Resíduos:
- colocação: mt28maw200c; factor de resíduo 0.048
- colocação: mt28maw010e; factor de resíduo 0.0066
- colocação: mt28mpc020a; factor de resíduo 0.015451
- colocação: mt28maw230a; factor de resíduo 0.048
- colocação: mt28maw050l; factor de resíduo 0.055
- colocação: mt09mcw010p; factor de resíduo 0.06731
- colocação: mt19abp100ecba; factor de resíduo 0.03493
- colocação: mt09mcw050ip; factor de resíduo 0.07
- colocação: mt15sjw010a; factor de resíduo 0.06

## Recursos

**mt28maw200c** m Perfil de arranque "WEBER"
Dados técnicos: Custo energético 45.264 MJ; Emissão de CO2 3.320 kg; Código LER 17 04 02; Massa do elemento 0.4 kg; Volume 0.000267 m3
Resíduos:
- embalagem: re170203 Plástico. (componente de resíduo); rendimento 0.005 kg; Código LER 17 02 03; Massa do elemento 1 kg; Volume 0.001667 m3

**mt28maw010e** kg Argamassa de cal
Dados técnicos: Custo energético 4.268 MJ; Emissão de CO2 0.262 kg; Código LER 17 01 01; Massa do elemento 1 kg; Volume 0.000667 m3
Resíduos:
- embalagem: re150101 Embalagens de papel e cartão. (componente de resíduo); rendimento 0.014 kg; Código LER 15 01 01; Massa do elemento 1 kg; Volume 0.001333 m3

**mt28mpc020a** kg Argamassa polimérica de altas prestações reforçada com fibras
Dados técnicos: Custo energético 3.340 MJ; Emissão de CO2 0.250 kg; Código LER 17 01 01; Massa do elemento 1 kg; Volume 0.000667 m3

**mt28maw230a** m Perfil de canto Webertherm "WEBER"
Dados técnicos: Custo energético 11.900 MJ; Emissão de CO2 0.855 kg; Código LER 17 02 03; Massa do elemento 0.2 kg; Volume 0.000333 m3
Resíduos:
- embalagem: re170203 Plástico; rendimento 0.005 kg

**mt16pew080a** Ud Espiga roscada de polipropileno com prego metálico
Dados técnicos: Custo energético 0.420 MJ; Emissão de CO2 0.077 kg
Resíduos:
- embalagem: re150101 Embalagens de papel e cartão; rendimento 0.072 kg

**mt28maw050l** m² Malha de fibra de vidro anti-álcalis
Dados técnicos: Custo energético 25.382 MJ; Emissão de CO2 1.247 kg; Código LER 17 02 03; Massa do elemento 0.33 kg; Volume 0.00055 m3
Resíduos:
- embalagem: re170203 Plástico; rendimento 0.024 kg

**mt09mcw010p** kg Cimento cola melhorado de ligantes mistos
Dados técnicos: Custo energético 3.871 MJ; Emissão de CO2 0.344 kg; Código LER 17 09 04; Massa do elemento 1 kg; Volume 0.000667 m3
Resíduos:
- embalagem: re170203 Plástico; rendimento 0.003 kg

**mt19abp100ecba** m² Peças de grés porcelânico esmaltado
Dados técnicos: Custo energético 269.190 MJ; Emissão de CO2 13.222 kg; Código LER 17 01 03; Massa do elemento 23 kg; Volume 0.0184 m3
Resíduos:
- embalagem: re150101 Embalagens de papel e cartão; rendimento 0.184 kg
- embalagem: re170201 Madeira. (componente de resíduo); rendimento 0.024 kg; Código LER 17 02 01; Massa do elemento 1 kg; Volume 0.000909 m3

**mt09mcw050ip** kg Argamassa de juntas cimentosa melhorada
Dados técnicos: Custo energético 7.725 MJ; Emissão de CO2 0.576 kg; Código LER 17 09 04; Massa do elemento 1 kg; Volume 0.000667 m3
Resíduos:
- embalagem: re150101 Embalagens de papel e cartão; rendimento 0.02 kg
- embalagem: re170201 Madeira; rendimento 0.005 kg
- embalagem: re170203 Plástico; rendimento 0.008 kg

**mt15sjw010a** Ud Cartucho de 300 cm³ de massa elástica monocomponente à base de poliuretano
Dados técnicos: Custo energético 65.918 MJ; Emissão de CO2 3.211 kg; Código LER 17 09 04; Massa do elemento 0.39 kg; Volume 0.00026 m3
Resíduos:
- embalagem: re170203 Plástico; rendimento 0.1 kg
