# Envidraçado exterior, sem perfis verticais

- Propriedade do ficheiro: CYPE Ingenieros S.A.
- Formato: FIEBDC-3/2016
- Programa: Generador de precios de la construcción. CYPE Ingenieros, S.A.
- Data: 11/06/2024
- Moeda: EUR
- Custos indirectos: 3 %
- IVA: 23 %

## F Fachadas, divisões e protecções

### FU Envidraçados

#### FUA Envidraçados exteriores

**FUA010** Ud Envidraçado exterior, sem perfis verticais.
Envidraçado exterior sem perfis verticais, gama média, de 5 m de comprimento e 2,30 m de altura total, com perfil superior e perfil inferior lacado cor branca, de alumínio e folhas deslizantes e abatíveis, de vidro incolor temperado de segurnça, de 8 mm de espessura, com os bordos polidos. Inclusive juntas, parafusos de aço inoxidável, borrachas, tapetes, puxador metálico, jogo de remates laterais lacado cor branca e pinças de suporte de folhas.
Inclui: Marcação. Montagem do perfil superior. Montagem do perfil inferior. Montagem das folhas de vidro. Montagem dos complementos.
Critério de medição de projecto: Número de unidades previstas, segundo documentação gráfica de Projecto.
Critério de medição de obra: Medir-se-á o número de unidades realmente executadas segundo especificações de Projecto.

| Código | Un | Descrição | Rendimento | Preço | Importância |
|---|---|---|---|---|---|
| mt21csy015naar | m | Envidraçado exterior sem perfis verticais, gama média, de 2,3 m de altura total, com perfil superior e perfil inferior lacado cor branca, de alumínio e folhas deslizantes e abatíveis, de vidro incolor temperado de segurnça, de 8 mm de espessura, com os bordos polidos. Inclusive juntas, parafusos de aço inoxidável, borrachas, tapetes, puxador metálico, jogo de remates laterais lacado cor branca e pinças de suporte de folhas. Segundo NP EN 14351-1. (material) | 5 | 438.12 | 2190.600 |
| mo011 | h | Oficial de 1ª montador. (mão de obra) | 16.177 | 23.31 | 377.086 |
| mo080 | h | Ajudante de montador. (mão de obra) | 16.177 | 22.13 | 357.997 |
| % | % | Custos directos complementares | 2 % | 2925.683 | 58.514 |
|  |  | Custos directos |  |  | 2984.197 |

## Recursos

**mt21csy015naar** m Envidraçado exterior sem perfis verticais
Dados técnicos: Custo energético 1920.788 MJ; Emissão de CO2 142.142 kg
Resíduos:
- embalagem: re170203 Plástico. (componente de resíduo); rendimento 0.006 kg; Código LER 17 02 03; Massa do elemento 1 kg; Volume 0.001667 m3
- embalagem: re170604 Materiais de isolamento não abrangidos em 17 06 01 e 17 06 03. (componente de resíduo); rendimento 0.001 kg; Código LER 17 06 04; Massa do elemento 1 kg; Volume 0.001667 m3
