# Limpeza final da obra

- Propriedade do ficheiro: CYPE Ingenieros S.A.
- Formato: FIEBDC-3/2016
- Programa: Generador de precios de la construcción. CYPE Ingenieros, S.A.
- Data: 01/06/2024
- Moeda: EUR
- Custos indirectos: 3 %
- IVA: 23 %

## H Remates e trabalhos auxiliares

### HY Trabalhos auxiliares de pedreiro

#### HYL Limpeza de obra

**HYL020** Ud Limpeza final da obra.
Limpeza final de obra em habitação em banda, com uma superfície construída média de 90 m², inclusive parte proporcional de elementos comuns, incluindo os trabalhos de limpeza de sujidade e pó acumulado em paramentos e caixilharias, limpeza e desinfecção de casas de banho, limpeza de vidros e caixilharias exteriores, eliminação de manchas e restos de gesso e argamassas agarrados ao pavimento e outros elementos, recolha e remoção de plásticos e cartões, tudo juntamente com os outros restos de fim de obra depositados no contentor de resíduos para transporte a aterro autorizado.
Inclui: Trabalhos de limpeza. Remoção e acumulação dos restos gerados. Carga manual do entulho gerado para camião ou contentor.
Critério de medição de projecto: Número de unidades previstas, segundo documentação gráfica de Projecto.
Critério de medição de obra: Medir-se-á o número de unidades realmente executadas segundo especificações de Projecto.

| Código | Un | Descrição | Rendimento | Preço | Importância |
|---|---|---|---|---|---|
| mo113 | h | Operário não qualificado construção. (mão de obra) | 19.607 | 21.45 | 420.570 |
| % | % | Custos directos complementares | 2 % | 420.570 | 8.411 |
|  |  | Custos directos |  |  | 428.981 |
