# Unidade exterior de ar condicionado, com recuperação de calor

- Propriedade do ficheiro: CYPE Ingenieros S.A.
- Formato: FIEBDC-3/2016
- Programa: Generador de precios de la construcción. CYPE Ingenieros, S.A.
- Data: 15/06/2024
- Moeda: EUR
- Custos indirectos: 3 %
- IVA: 23 %

## I Instalações

### IB Sistemas de climatização

#### IBH Sistema HVRF (Mitsubishi Electric)

**IBH010** Ud Unidade exterior de ar condicionado, com recuperação de calor.
Unidade exterior de ar condicionado, para sistema ar-ar multi-split, com caudal variável de refrigerante e recuperação de calor, sistema de dois tubos, para gás R-410A, alimentação trifásica (400V/50Hz), gama City Multi, compatível com a gama Hybrid City Multi, série R2, modelo PURY-P400YNW-A2 "MITSUBISHI ELECTRIC", potência frigorífica nominal 45 kW (temperatura de bolbo húmido de ar interior 19°C, temperatura de bolbo seco do ar exterior 35°C), EER 3,88, SEER 5,82, consumo eléctrico nominal em arrefecimento 19,65 kW, limite de funcionamento de temperatura de bolbo seco do ar exterior em arrefecimento desde -5 até 52°C, potência calorífica nominal 50 kW (temperatura de bolbo seco de ar interior 20°C, temperatura de bolbo húmido do ar exterior 6°C), COP 3,66, SCOP 3,51, consumo eléctrico nominal em aquecimento 13,39 kW, limite de funcionamento de temperatura de bolbo seco do ar exterior em aquecimento desde -20 até 15,5°C, possibilidade de ligação de até 40 unidades interiores com uma percentagem de capacidade mínima de 50% e máximo de 150%, compressor scroll hermeticamente vedado com controlo Inverter, 1240x1858x740 mm, peso 273 kg, pressão sonora 65 dBA, potência sonora 83 dBA, caudal de ar 315 m³/min, comprimento total máximo da tubagem frigorífica 1000 m, diferença máxima de altura de instalação 90 m se a unidade exterior se encontra por cima das unidades interiores e 60 m se encontra-se por baixo, opcionais: conjunto de duas grelhas laterais de protecção, modelo PAC-FG01S-E.
Critérios considerados na determinação do preço da unidade de obra: O preço não inclui os elementos anti-vibratórios de pavimento, a canalização nem a cablagem eléctrica de alimentação.
Inclui: Marcação. Colocação e fixação. Ligação às linhas frigoríficas. Ligação à rede eléctrica. Ligação à rede de drenagem. Colocação em funcionamento.
Critério de medição de projecto: Número de unidades previstas, segundo documentação gráfica de Projecto.
Critério de medição de obra: Medir-se-á o número de unidades realmente executadas segundo especificações de Projecto.

| Código | Un | Descrição | Rendimento | Preço | Importância |
|---|---|---|---|---|---|
| mt42mee051b | Ud | Unidade exterior de ar condicionado, para sistema ar-ar multi-split, com caudal variável de refrigerante e recuperação de calor, sistema de dois tubos, para gás R-410A, alimentação trifásica (400V/50Hz), gama City Multi, compatível com a gama Hybrid City Multi, série R2, modelo PURY-P400YNW-A2 "MITSUBISHI ELECTRIC", potência frigorífica nominal 45 kW (temperatura de bolbo húmido de ar interior 19°C, temperatura de bolbo seco do ar exterior 35°C), EER 3,88, SEER 5,82, consumo eléctrico nominal em arrefecimento 19,65 kW, limite de funcionamento de temperatura de bolbo seco do ar exterior em arrefecimento desde -5 até 52°C, potência calorífica nominal 50 kW (temperatura de bolbo seco de ar interior 20°C, temperatura de bolbo húmido do ar exterior 6°C), COP 3,66, SCOP 3,51, consumo eléctrico nominal em aquecimento 13,39 kW, limite de funcionamento de temperatura de bolbo seco do ar exterior em aquecimento desde -20 até 15,5°C, possibilidade de ligação de até 40 unidades interiores com uma percentagem de capacidade mínima de 50% e máximo de 150%, compressor scroll hermeticamente vedado com controlo Inverter, 1240x1858x740 mm, peso 273 kg, pressão sonora 65 dBA, potência sonora 83 dBA, caudal de ar 315 m³/min, comprimento total máximo da tubagem frigorífica 1000 m, diferença máxima de altura de instalação 90 m se a unidade exterior se encontra por cima das unidades interiores e 60 m se encontra-se por baixo. (material) | 1 | 24731 | 24731.000 |
| mt42mee693a | Ud | Conjunto de duas grelhas laterais de protecção, modelo PAC-FG01S-E "MITSUBISHI ELECTRIC", para unidade exterior de ar condicionado. (material) | 1 | 201 | 201.000 |
| mo005 | h | Oficial de 1ª instalador de ar condicionado. (mão de obra) | 6.908 | 23.31 | 161.025 |
| mo104 | h | Ajudante de instalador de ar condicionado. (mão de obra) | 6.908 | 22.09 | 152.598 |
| % | % | Custos directos complementares | 2 % | 25245.623 | 504.912 |
|  |  | Custos directos |  |  | 25750.535 |

## Recursos

**mt42mee051b** Ud Unidade exterior de ar condicionado
Dados técnicos: Custo energético 12541.864 MJ; Emissão de CO2 858.297 kg
Resíduos:
- embalagem: re150101 Embalagens de papel e cartão. (componente de resíduo); rendimento 0.18 kg; Código LER 15 01 01; Massa do elemento 1 kg; Volume 0.001333 m3
- embalagem: re170203 Plástico. (componente de resíduo); rendimento 0.09 kg; Código LER 17 02 03; Massa do elemento 1 kg; Volume 0.001667 m3
