# Unidade exterior de ar condicionado, com recuperação de calor

- Propriedade do ficheiro: CYPE Ingenieros S.A.
- Formato: FIEBDC-3/2016
- Programa: Generador de precios de la construcción. CYPE Ingenieros, S.A.
- Data: 15/06/2024
- Moeda: EUR
- Custos indirectos: 3 %
- IVA: 23 %

## I Instalações

### IB Sistemas de climatização

#### IBH Sistema HVRF (Mitsubishi Electric)

**IBH010** Ud Unidade exterior de ar condicionado, com recuperação de calor.
Unidade exterior de ar condicionado, para sistema ar-ar multi-split, com caudal variável de refrigerante e recuperação de calor, sistema de dois tubos, para gás R-32, alimentação trifásica (400V/50Hz), gama Hybrid City Multi, série HVRF-R2, modelo PURY-M500YNW-A1 "MITSUBISHI ELECTRIC", potência frigorífica nominal 56 kW (temperatura de bolbo húmido de ar interior 19°C, temperatura de bolbo seco do ar exterior 35°C), EER 2,51, SEER 5,87, consumo eléctrico nominal em arrefecimento 22,25 kW, limite de funcionamento de temperatura de bolbo seco do ar exterior em arrefecimento desde -5 até 52°C, potência calorífica nominal 63 kW (temperatura de bolbo seco de ar interior 20°C, temperatura de bolbo húmido do ar exterior 6°C), COP 3,45, SCOP 3,5, consumo eléctrico nominal em aquecimento 18,26 kW, limite de funcionamento de temperatura de bolbo seco do ar exterior em aquecimento desde -20 até 15,5°C, possibilidade de ligação de até 50 unidades interiores com uma percentagem de capacidade mínima de 50% e máximo de 150%, compressor scroll hermeticamente vedado com controlo Inverter, 1750x1858x740 mm, peso 337 kg, pressão sonora 63,5 dBA, potência sonora 82 dBA, caudal de ar 295 m³/min, comprimento total máximo da tubagem frigorífica 1000 m, diferença máxima de altura de instalação 90 m se a unidade exterior se encontra por cima das unidades interiores e 60 m se encontra-se por baixo.
Critérios considerados na determinação do preço da unidade de obra: O preço não inclui os elementos anti-vibratórios de pavimento, a canalização nem a cablagem eléctrica de alimentação.
Inclui: Marcação. Colocação e fixação. Ligação às linhas frigoríficas. Ligação à rede eléctrica. Ligação à rede de drenagem. Colocação em funcionamento.
Critério de medição de projecto: Número de unidades previstas, segundo documentação gráfica de Projecto.
Critério de medição de obra: Medir-se-á o número de unidades realmente executadas segundo especificações de Projecto.

| Código | Un | Descrição | Rendimento | Preço | Importância |
|---|---|---|---|---|---|
| mt42mee005g | Ud | Unidade exterior de ar condicionado, para sistema ar-ar multi-split, com caudal variável de refrigerante e recuperação de calor, sistema de dois tubos, para gás R-32, alimentação trifásica (400V/50Hz), gama Hybrid City Multi, série HVRF-R2, modelo PURY-M500YNW-A1 "MITSUBISHI ELECTRIC", potência frigorífica nominal 56 kW (temperatura de bolbo húmido de ar interior 19°C, temperatura de bolbo seco do ar exterior 35°C), EER 2,51, SEER 5,87, consumo eléctrico nominal em arrefecimento 22,25 kW, limite de funcionamento de temperatura de bolbo seco do ar exterior em arrefecimento desde -5 até 52°C, potência calorífica nominal 63 kW (temperatura de bolbo seco de ar interior 20°C, temperatura de bolbo húmido do ar exterior 6°C), COP 3,45, SCOP 3,5, consumo eléctrico nominal em aquecimento 18,26 kW, limite de funcionamento de temperatura de bolbo seco do ar exterior em aquecimento desde -20 até 15,5°C, possibilidade de ligação de até 50 unidades interiores com uma percentagem de capacidade mínima de 50% e máximo de 150%, compressor scroll hermeticamente vedado com controlo Inverter, 1750x1858x740 mm, peso 337 kg, pressão sonora 63,5 dBA, potência sonora 82 dBA, caudal de ar 295 m³/min, comprimento total máximo da tubagem frigorífica 1000 m, diferença máxima de altura de instalação 90 m se a unidade exterior se encontra por cima das unidades interiores e 60 m se encontra-se por baixo. (material) | 1 | 30569 | 30569.000 |
| mo005 | h | Oficial de 1ª instalador de ar condicionado. (mão de obra) | 7.342 | 23.31 | 171.142 |
| mo104 | h | Ajudante de instalador de ar condicionado. (mão de obra) | 7.342 | 22.09 | 162.185 |
| % | % | Custos directos complementares | 2 % | 30902.327 | 618.047 |
|  |  | Custos directos |  |  | 31520.374 |

## Recursos

**mt42mee005g** Ud Unidade exterior de ar condicionado
Dados técnicos: Custo energético 15480.015 MJ; Emissão de CO2 1059.373 kg
Resíduos:
- embalagem: re150101 Embalagens de papel e cartão. (componente de resíduo); rendimento 0.18 kg; Código LER 15 01 01; Massa do elemento 1 kg; Volume 0.001333 m3
- embalagem: re170203 Plástico. (componente de resíduo); rendimento 0.09 kg; Código LER 17 02 03; Massa do elemento 1 kg; Volume 0.001667 m3
