# Fan-coil de tecto com distribuição por conduta rectangular

- Propriedade do ficheiro: CYPE Ingenieros S.A.
- Formato: FIEBDC-3/2016
- Programa: Generador de precios de la construcción. CYPE Ingenieros, S.A.
- Data: 15/06/2024
- Moeda: EUR
- Custos indirectos: 3 %
- IVA: 23 %

## I Instalações

### IB Sistemas de climatização

#### IBH Sistema HVRF (Mitsubishi Electric)

**IBH030** Ud Fan-coil de tecto com distribuição por conduta rectangular.
Fan-coil de tecto com distribuição por conduta rectangular, gama Hybrid City Multi, modelo PEFY-WP20VMA-E "MITSUBISHI ELECTRIC", potência frigorífica nominal 2,2 kW (temperatura de bolbo seco de ar interior 27°C, temperatura de bolbo húmido de ar interior 19°C, temperatura de bolbo seco do ar exterior 35°C) potência calorífica nominal 2,5 kW (temperatura de bolbo seco de ar interior 20°C, temperatura de bolbo seco do ar exterior 7°C, temperatura de bolbo húmido do ar exterior 6°C), consumo eléctrico nominal em arrefecimento 0,07 kW, consumo eléctrico nominal em aquecimento 0,05 kW, de 250x700x732 mm, peso 21 kg, com ventilador de três velocidades, pressão sonora a velocidade baixa 23 dBA, caudal de ar a velocidade alta 10,5 m³/min, pressão estática configurável entre 35 Pa e 150 Pa e bomba de drenagem. Regulação: controlo remoto por cabo, ligável ao bus M-Net, modelo PAR-41MAA. Opcionais: adaptador com comunicação via Wi-Fi para controlo da unidade interior desde um smartphone, tablet ou PC, modelo MAC-587IF-E. Inclusive elementos para suspensão ao tecto.
Critérios considerados na determinação do preço da unidade de obra: O preço não inclui a canalização nem a cablagem eléctrica de alimentação.
Inclui: Marcação. Colocação e fixação. Ligação à rede de condutas. Ligação à rede de condução de água. Ligação à rede eléctrica. Colocação e fixação do tubo entre a unidade interior e o controlo remoto por cabo. Colocação de cabos entre a unidade interior e o controlo remoto por cabo. Ligação de cabos entre a unidade interior e o controlo remoto por cabo. Ligação à rede de drenagem. Colocação em funcionamento.
Critério de medição de projecto: Número de unidades previstas, segundo documentação gráfica de Projecto.
Critério de medição de obra: Medir-se-á o número de unidades realmente executadas segundo especificações de Projecto.

| Código | Un | Descrição | Rendimento | Preço | Importância |
|---|---|---|---|---|---|
| mt42mee150a | Ud | Fan-coil de tecto com distribuição por conduta rectangular, gama Hybrid City Multi, modelo PEFY-WP20VMA-E "MITSUBISHI ELECTRIC", potência frigorífica nominal 2,2 kW (temperatura de bolbo seco de ar interior 27°C, temperatura de bolbo húmido de ar interior 19°C, temperatura de bolbo seco do ar exterior 35°C) potência calorífica nominal 2,5 kW (temperatura de bolbo seco de ar interior 20°C, temperatura de bolbo seco do ar exterior 7°C, temperatura de bolbo húmido do ar exterior 6°C), consumo eléctrico nominal em arrefecimento 0,07 kW, consumo eléctrico nominal em aquecimento 0,05 kW, de 250x700x732 mm, peso 21 kg, com ventilador de três velocidades, pressão sonora a velocidade baixa 23 dBA, caudal de ar a velocidade alta 10,5 m³/min, pressão estática configurável entre 35 Pa e 150 Pa e bomba de drenagem. (material) | 1 | 1883 | 1883.000 |
| mt42www090 | Ud | Kit de suportes para suspensão ao tecto, formado por quatro varões roscados de aço galvanizado, com as correspondentes buchas, porcas e anilhas. (material) | 1 | 22 | 22.000 |
| mt42mee800a | Ud | Controlo remoto por cabo, ligável ao bus M-Net, modelo PAR-41MAA "MITSUBISHI ELECTRIC", 120x19x120 mm, com ecrã LCD retroiluminado com matriz de 255x160 pontos, sonda de temperatura ambiente, função de duplo setpoint de temperatura, função para/arranque, função de descongelação inteligente, função de rotação e backup (2+1) de unidades interiores, registo e leitura do consumo eléctrico (por hora, por dia e por mês), 8 acções programáveis para cada dia da semana, e função Night Setback (modo vigia). (material) | 1 | 167 | 167.000 |
| mt42mee648a | Ud | Adaptador com comunicação via Wi-Fi para controlo da unidade interior desde um smartphone, tablet ou PC, modelo MAC-587IF-E "MITSUBISHI ELECTRIC", através da App MELCloud para IOS (iPhone e iPad) e Android ou com navegador web, compatível com Amazon Alexa e Google Assistant. (material) | 1 | 104 | 104.000 |
| mt35tpt010ke | m | Tubo rígido de PVC VD-F de 16 mm de diâmetro exterior e 1,3 mm de espessura. Resistência à compressão 1250 N, resistência ao impacto 6 joules, temperatura de trabalho -25°C até 90°C, classificação 4442, segundo NP EN 61386-1 e NP EN 61386-21, com o preço incrementado em 20% relativamente a acessórios e peças especiais. (material) | 3 | 1.78 | 5.340 |
| mt42mee760 | m | Cabo bus de comunicações, de 2 fios, de 0,5 mm² de secção por fio. (material) | 3 | 3 | 9.000 |
| mo005 | h | Oficial de 1ª instalador de ar condicionado. (mão de obra) | 1 | 23.31 | 23.310 |
| mo104 | h | Ajudante de instalador de ar condicionado. (mão de obra) | 1 | 22.09 | 22.090 |
| % | % | Custos directos complementares | 2 % | 2235.740 | 44.715 |
|  |  | Custos directos |  |  | 2280.455 |

Resíduos:
- colocação: mt35tpt010ke; factor de resíduo 0.0275
- colocação: mt42mee760 Cabo bus de comunicações, de 2 fios, de 0,5 mm² de secção por fio; factor de resíduo 0.01394

## Recursos

**mt42mee150a** Ud Fan-coil de tecto com distribuição por conduta rectangular
Dados técnicos: Custo energético 972.897 MJ; Emissão de CO2 66.564 kg
Resíduos:
- embalagem: re150101 Embalagens de papel e cartão. (componente de resíduo); rendimento 0.18 kg; Código LER 15 01 01; Massa do elemento 1 kg; Volume 0.001333 m3
- embalagem: re170203 Plástico. (componente de resíduo); rendimento 0.09 kg; Código LER 17 02 03; Massa do elemento 1 kg; Volume 0.001667 m3

**mt35tpt010ke** m Tubo rígido de PVC VD-F de 16 mm de diâmetro exterior e 1,3 mm de espessura. Resistência à compressão 1250 N
Dados técnicos: Custo energético 7.750 MJ; Emissão de CO2 0.385 kg; Código LER 17 02 03; Massa do elemento 0.08 kg; Volume 0.000133 m3

**mt42mee760** m Cabo bus de comunicações, de 2 fios, de 0,5 mm² de secção por fio
Dados técnicos: Custo energético 1.881 MJ; Emissão de CO2 0.096 kg; Código LER 17 04 11; Massa do elemento 0.05 kg; Volume 0.000033 m3
Resíduos:
- embalagem: re150101 Embalagens de papel e cartão; rendimento 0.071 kg
