# Fan-coil de piso

- Propriedade do ficheiro: CYPE Ingenieros S.A.
- Formato: FIEBDC-3/2016
- Programa: Generador de precios de la construcción. CYPE Ingenieros, S.A.
- Data: 15/06/2024
- Moeda: EUR
- Custos indirectos: 3 %
- IVA: 23 %

## I Instalações

### IB Sistemas de climatização

#### IBH Sistema HVRF (Mitsubishi Electric)

**IBH040** Ud Fan-coil de piso.
Fan-coil de piso, para conduta vertical, gama Hybrid City Multi, modelo PFFY-WP50VLRMM-E "MITSUBISHI ELECTRIC", potência frigorífica nominal 5,6 kW (temperatura de bolbo seco de ar interior 27°C, temperatura de bolbo húmido de ar interior 19°C, temperatura de bolbo seco do ar exterior 35°C) potência calorífica nominal 6,3 kW (temperatura de bolbo seco de ar interior 20°C, temperatura de bolbo seco do ar exterior 7°C, temperatura de bolbo húmido do ar exterior 6°C), consumo eléctrico nominal em arrefecimento 0,07 kW, consumo eléctrico nominal em aquecimento 0,07 kW, de 639x1246x220 mm, peso 29 kg, com ventilador de três velocidades, pressão sonora a velocidade baixa 37 dBA, caudal de ar a velocidade alta 15 m³/min, pressão estática configurável entre 20 Pa e 60 Pa. Regulação: controlo remoto sem fios, modelo PAR-FL32MA; receptor de infravermelhos, de parede, modelo PAR-FA32MA.
Critérios considerados na determinação do preço da unidade de obra: O preço não inclui a canalização nem a cablagem eléctrica de alimentação.
Inclui: Marcação. Colocação e fixação. Ligação à rede de condução de água. Ligação à rede eléctrica. Ligação à rede de drenagem. Colocação em funcionamento.
Critério de medição de projecto: Número de unidades previstas, segundo documentação gráfica de Projecto.
Critério de medição de obra: Medir-se-á o número de unidades realmente executadas segundo especificações de Projecto.

| Código | Un | Descrição | Rendimento | Preço | Importância |
|---|---|---|---|---|---|
| mt42mee152e | Ud | Fan-coil de piso, para conduta vertical, gama Hybrid City Multi, modelo PFFY-WP50VLRMM-E "MITSUBISHI ELECTRIC", potência frigorífica nominal 5,6 kW (temperatura de bolbo seco de ar interior 27°C, temperatura de bolbo húmido de ar interior 19°C, temperatura de bolbo seco do ar exterior 35°C) potência calorífica nominal 6,3 kW (temperatura de bolbo seco de ar interior 20°C, temperatura de bolbo seco do ar exterior 7°C, temperatura de bolbo húmido do ar exterior 6°C), consumo eléctrico nominal em arrefecimento 0,07 kW, consumo eléctrico nominal em aquecimento 0,07 kW, de 639x1246x220 mm, peso 29 kg, com ventilador de três velocidades, pressão sonora a velocidade baixa 37 dBA, caudal de ar a velocidade alta 15 m³/min, pressão estática configurável entre 20 Pa e 60 Pa. (material) | 1 | 2377 | 2377.000 |
| mt42mee815a | Ud | Controlo remoto sem fios, modelo PAR-FL32MA "MITSUBISHI ELECTRIC", com função para/arranque e configuração da temperatura de setpoint, do modo de funcionamento, da velocidade do ventilador e da direcção do caudal de ar. (material) | 1 | 93 | 93.000 |
| mt42mee816a | Ud | Receptor de infravermelhos, de parede, modelo PAR-FA32MA "MITSUBISHI ELECTRIC", para comando à distância por infravermelhos PAR-FL32MA. (material) | 1 | 146 | 146.000 |
| mo005 | h | Oficial de 1ª instalador de ar condicionado. (mão de obra) | 1 | 23.31 | 23.310 |
| mo104 | h | Ajudante de instalador de ar condicionado. (mão de obra) | 1 | 22.09 | 22.090 |
| % | % | Custos directos complementares | 2 % | 2661.400 | 53.228 |
|  |  | Custos directos |  |  | 2714.628 |

## Recursos

**mt42mee152e** Ud Fan-coil de piso
Dados técnicos: Custo energético 1340.166 MJ; Emissão de CO2 91.698 kg
Resíduos:
- embalagem: re150101 Embalagens de papel e cartão. (componente de resíduo); rendimento 0.18 kg; Código LER 15 01 01; Massa do elemento 1 kg; Volume 0.001333 m3
- embalagem: re170203 Plástico. (componente de resíduo); rendimento 0.09 kg; Código LER 17 02 03; Massa do elemento 1 kg; Volume 0.001667 m3
