# Unidade exterior de ar condicionado, bomba de calor

- Propriedade do ficheiro: CYPE Ingenieros S.A.
- Formato: FIEBDC-3/2016
- Programa: Generador de precios de la construcción. CYPE Ingenieros, S.A.
- Data: 23/05/2024
- Moeda: EUR
- Custos indirectos: 3 %
- IVA: 23 %

## I Instalações

### IB Sistemas de climatização

#### IBL Sistema VRF (Mitsubishi Electric)

**IBL600** Ud Unidade exterior de ar condicionado, bomba de calor.
Unidade exterior de ar condicionado, para sistema ar-ar multi-split, com caudal variável de refrigerante, bomba de calor, para gás R-410A, alimentação monofásica (230V/50Hz), gama City Multi, série Multi-S, modelo PUMY-SP112VKM2 "MITSUBISHI ELECTRIC", potência frigorífica nominal 12,5 kW (temperatura de bolbo húmido de ar interior 19°C, temperatura de bolbo seco do ar exterior 35°C), EER 4,03, SEER 7,24, consumo eléctrico nominal em arrefecimento 4,46 kW, limite de funcionamento de temperatura de bolbo seco do ar exterior em arrefecimento desde -5 até 52°C, potência calorífica nominal 14 kW (temperatura de bolbo seco de ar interior 20°C, temperatura de bolbo húmido do ar exterior 6°C), COP 4,42, SCOP 5,07, consumo eléctrico nominal em aquecimento 3,66 kW, limite de funcionamento de temperatura de bolbo seco do ar exterior em aquecimento desde -20 até 15°C, possibilidade de ligação de até 9 unidades interiores com uma percentagem de capacidade mínima de 50% e máximo de 130%, compressor scroll hermeticamente vedado com controlo Inverter, 1050x981x330 mm, peso 93 kg, pressão sonora 52 dBA, potência sonora 72 dBA, caudal de ar 77 m³/min, comprimento total máximo da tubagem frigorífica 300 m, diferença máxima de altura de instalação 50 m se a unidade exterior se encontra por cima das unidades interiores e 40 m se encontra-se por baixo. Opcionais: conjunto de escoamento, modelo PAC-SG61DS-E. Inclusive elementos anti-vibratórios de pavimento.
Critérios considerados na determinação do preço da unidade de obra: O preço não inclui a canalização nem a cablagem eléctrica de alimentação.
Inclui: Marcação. Colocação e fixação. Ligação às linhas frigoríficas. Ligação à rede eléctrica. Ligação à rede de drenagem. Colocação em funcionamento.
Critério de medição de projecto: Número de unidades previstas, segundo documentação gráfica de Projecto.
Critério de medição de obra: Medir-se-á o número de unidades realmente executadas segundo especificações de Projecto.

| Código | Un | Descrição | Rendimento | Preço | Importância |
|---|---|---|---|---|---|
| mt42mee012a | Ud | Unidade exterior de ar condicionado, para sistema ar-ar multi-split, com caudal variável de refrigerante, bomba de calor, para gás R-410A, alimentação monofásica (230V/50Hz), gama City Multi, série Multi-S, modelo PUMY-SP112VKM2 "MITSUBISHI ELECTRIC", potência frigorífica nominal 12,5 kW (temperatura de bolbo húmido de ar interior 19°C, temperatura de bolbo seco do ar exterior 35°C), EER 4,03, SEER 7,24, consumo eléctrico nominal em arrefecimento 4,46 kW, limite de funcionamento de temperatura de bolbo seco do ar exterior em arrefecimento desde -5 até 52°C, potência calorífica nominal 14 kW (temperatura de bolbo seco de ar interior 20°C, temperatura de bolbo húmido do ar exterior 6°C), COP 4,42, SCOP 5,07, consumo eléctrico nominal em aquecimento 3,66 kW, limite de funcionamento de temperatura de bolbo seco do ar exterior em aquecimento desde -20 até 15°C, possibilidade de ligação de até 9 unidades interiores com uma percentagem de capacidade mínima de 50% e máximo de 130%, compressor scroll hermeticamente vedado com controlo Inverter, 1050x981x330 mm, peso 93 kg, pressão sonora 52 dBA, potência sonora 72 dBA, caudal de ar 77 m³/min, comprimento total máximo da tubagem frigorífica 300 m, diferença máxima de altura de instalação 50 m se a unidade exterior se encontra por cima das unidades interiores e 40 m se encontra-se por baixo. (material) | 1 | 6431 | 6431.000 |
| mt42www080 | Ud | Kit de amortecedores anti-vibração de pavimento, formado por quatro amortecedores de borracha, com os correspondentes parafusos, porcas e anilhas. (material) | 1 | 8 | 8.000 |
| mt42mee685a | Ud | Conjunto de escoamento, modelo PAC-SG61DS-E "MITSUBISHI ELECTRIC", para unidade exterior de ar condicionado. (material) | 1 | 39 | 39.000 |
| mo005 | h | Oficial de 1ª instalador de ar condicionado. (mão de obra) | 3.9 | 23.31 | 90.909 |
| mo104 | h | Ajudante de instalador de ar condicionado. (mão de obra) | 3.9 | 22.09 | 86.151 |
| % | % | Custos directos complementares | 2 % | 6655.060 | 133.101 |
|  |  | Custos directos |  |  | 6788.161 |

## Recursos

**mt42mee012a** Ud Unidade exterior de ar condicionado
Dados técnicos: Custo energético 4278.316 MJ; Emissão de CO2 292.773 kg
Resíduos:
- embalagem: re150101 Embalagens de papel e cartão. (componente de resíduo); rendimento 0.18 kg; Código LER 15 01 01; Massa do elemento 1 kg; Volume 0.001333 m3
- embalagem: re170203 Plástico. (componente de resíduo); rendimento 0.09 kg; Código LER 17 02 03; Massa do elemento 1 kg; Volume 0.001667 m3
