# Unidade exterior de ar condicionado, com recuperação de calor

- Propriedade do ficheiro: CYPE Ingenieros S.A.
- Formato: FIEBDC-3/2016
- Programa: Generador de precios de la construcción. CYPE Ingenieros, S.A.
- Data: 23/05/2024
- Moeda: EUR
- Custos indirectos: 3 %
- IVA: 23 %

## I Instalações

### IB Sistemas de climatização

#### IBL Sistema VRF (Mitsubishi Electric)

**IBL602** Ud Unidade exterior de ar condicionado, com recuperação de calor.
Unidade exterior de ar condicionado, para sistema ar-ar multi-split, com caudal variável de refrigerante e recuperação de calor, sistema de dois tubos, para gás R-410A, alimentação trifásica (400V/50Hz), gama City Multi, série R2, modelo PURY-P750YSNW-A2 "MITSUBISHI ELECTRIC", formada por um módulo PURY-P400YNW-A2 e um módulo PURY-P350YNW-A2, potência frigorífica nominal 85 kW (temperatura de bolbo húmido de ar interior 19°C, temperatura de bolbo seco do ar exterior 35°C), EER 3,81, SEER 5,72, consumo eléctrico nominal em arrefecimento 35,26 kW, limite de funcionamento de temperatura de bolbo seco do ar exterior em arrefecimento desde -5 até 52°C, potência calorífica nominal 95 kW (temperatura de bolbo seco de ar interior 20°C, temperatura de bolbo húmido do ar exterior 6°C), COP 3,82, SCOP 3,51, consumo eléctrico nominal em aquecimento 24,92 kW, limite de funcionamento de temperatura de bolbo seco do ar exterior em aquecimento desde -20 até 15,5°C, possibilidade de ligação de até 50 unidades interiores com uma percentagem de capacidade mínima de 50% e máximo de 150%, compressores scroll hermeticamente vedados com controlo Inverter, 2480x1858x740 mm, pressão sonora 67 dBA, potência sonora 85,5 dBA, comprimento total máximo da tubagem frigorífica 1000 m, diferença máxima de altura de instalação 90 m se a unidade exterior se encontra por cima das unidades interiores e 60 m se encontra-se por baixo, e kit de tubagens de ligação múltipla de 2 unidades exteriores, modelo CMY-R200VBK4.
Critérios considerados na determinação do preço da unidade de obra: O preço não inclui os elementos anti-vibratórios de pavimento, a canalização nem a cablagem eléctrica de alimentação.
Inclui: Marcação. Colocação e fixação. Ligação às linhas frigoríficas. Ligação à rede eléctrica. Ligação à rede de drenagem. Colocação em funcionamento.
Critério de medição de projecto: Número de unidades previstas, segundo documentação gráfica de Projecto.
Critério de medição de obra: Medir-se-á o número de unidades realmente executadas segundo especificações de Projecto.

| Código | Un | Descrição | Rendimento | Preço | Importância |
|---|---|---|---|---|---|
| mt42mee056a | Ud | Unidade exterior de ar condicionado, para sistema ar-ar multi-split, com caudal variável de refrigerante e recuperação de calor, sistema de dois tubos, para gás R-410A, alimentação trifásica (400V/50Hz), gama City Multi, série R2, modelo PURY-P750YSNW-A2 "MITSUBISHI ELECTRIC", formada por um módulo PURY-P400YNW-A2 e um módulo PURY-P350YNW-A2, potência frigorífica nominal 85 kW (temperatura de bolbo húmido de ar interior 19°C, temperatura de bolbo seco do ar exterior 35°C), EER 3,81, SEER 5,72, consumo eléctrico nominal em arrefecimento 35,26 kW, limite de funcionamento de temperatura de bolbo seco do ar exterior em arrefecimento desde -5 até 52°C, potência calorífica nominal 95 kW (temperatura de bolbo seco de ar interior 20°C, temperatura de bolbo húmido do ar exterior 6°C), COP 3,82, SCOP 3,51, consumo eléctrico nominal em aquecimento 24,92 kW, limite de funcionamento de temperatura de bolbo seco do ar exterior em aquecimento desde -20 até 15,5°C, possibilidade de ligação de até 50 unidades interiores com uma percentagem de capacidade mínima de 50% e máximo de 150%, compressores scroll hermeticamente vedados com controlo Inverter, 2480x1858x740 mm, pressão sonora 67 dBA, potência sonora 85,5 dBA, comprimento total máximo da tubagem frigorífica 1000 m, diferença máxima de altura de instalação 90 m se a unidade exterior se encontra por cima das unidades interiores e 60 m se encontra-se por baixo, e kit de tubagens de ligação múltipla de 2 unidades exteriores, modelo CMY-R200VBK4. (material) | 1 | 47235 | 47235.000 |
| mo005 | h | Oficial de 1ª instalador de ar condicionado. (mão de obra) | 8.75 | 23.31 | 203.963 |
| mo104 | h | Ajudante de instalador de ar condicionado. (mão de obra) | 8.75 | 22.09 | 193.288 |
| % | % | Custos directos complementares | 2 % | 47632.251 | 952.645 |
|  |  | Custos directos |  |  | 48584.896 |

## Recursos

**mt42mee056a** Ud Unidade exterior de ar condicionado
Dados técnicos: Custo energético 23054.934 MJ; Emissão de CO2 1577.770 kg
Resíduos:
- embalagem: re150101 Embalagens de papel e cartão. (componente de resíduo); rendimento 0.18 kg; Código LER 15 01 01; Massa do elemento 1 kg; Volume 0.001333 m3
- embalagem: re170203 Plástico. (componente de resíduo); rendimento 0.09 kg; Código LER 17 02 03; Massa do elemento 1 kg; Volume 0.001667 m3
