# Unidade exterior de ar condicionado, com recuperação de calor

- Propriedade do ficheiro: CYPE Ingenieros S.A.
- Formato: FIEBDC-3/2016
- Programa: Generador de precios de la construcción. CYPE Ingenieros, S.A.
- Data: 23/05/2024
- Moeda: EUR
- Custos indirectos: 3 %
- IVA: 23 %

## I Instalações

### IB Sistemas de climatização

#### IBL Sistema VRF (Mitsubishi Electric)

**IBL602** Ud Unidade exterior de ar condicionado, com recuperação de calor.
Unidade exterior de ar condicionado, para sistema ar-ar multi-split, com caudal variável de refrigerante e recuperação de calor, sistema de dois tubos, para gás R-410A, alimentação trifásica (400V/50Hz), gama City Multi, compatível com a gama Hybrid City Multi, série R2, modelo PURY-P300YNW-A2 "MITSUBISHI ELECTRIC", potência frigorífica nominal 33,5 kW (temperatura de bolbo húmido de ar interior 19°C, temperatura de bolbo seco do ar exterior 35°C), EER 4,44, SEER 6,34, consumo eléctrico nominal em arrefecimento 11,75 kW, limite de funcionamento de temperatura de bolbo seco do ar exterior em arrefecimento desde -5 até 52°C, potência calorífica nominal 37,5 kW (temperatura de bolbo seco de ar interior 20°C, temperatura de bolbo húmido do ar exterior 6°C), COP 4,47, SCOP 4,01, consumo eléctrico nominal em aquecimento 9,62 kW, limite de funcionamento de temperatura de bolbo seco do ar exterior em aquecimento desde -20 até 15,5°C, possibilidade de ligação de até 30 unidades interiores com uma percentagem de capacidade mínima de 50% e máximo de 150%, compressor scroll hermeticamente vedado com controlo Inverter, 920x1858x740 mm, peso 231 kg, pressão sonora 61 dBA, potência sonora 80 dBA, caudal de ar 240 m³/min, comprimento total máximo da tubagem frigorífica 1000 m, diferença máxima de altura de instalação 90 m se a unidade exterior se encontra por cima das unidades interiores e 60 m se encontra-se por baixo. Opcionais: conector para wattímetro, modelo PAC-CN32WHMC.
Critérios considerados na determinação do preço da unidade de obra: O preço não inclui os elementos anti-vibratórios de pavimento, a canalização nem a cablagem eléctrica de alimentação.
Inclui: Marcação. Colocação e fixação. Ligação às linhas frigoríficas. Ligação à rede eléctrica. Ligação à rede de drenagem. Colocação em funcionamento.
Critério de medição de projecto: Número de unidades previstas, segundo documentação gráfica de Projecto.
Critério de medição de obra: Medir-se-á o número de unidades realmente executadas segundo especificações de Projecto.

| Código | Un | Descrição | Rendimento | Preço | Importância |
|---|---|---|---|---|---|
| mt42mee050c | Ud | Unidade exterior de ar condicionado, para sistema ar-ar multi-split, com caudal variável de refrigerante e recuperação de calor, sistema de dois tubos, para gás R-410A, alimentação trifásica (400V/50Hz), gama City Multi, compatível com a gama Hybrid City Multi, série R2, modelo PURY-P300YNW-A2 "MITSUBISHI ELECTRIC", potência frigorífica nominal 33,5 kW (temperatura de bolbo húmido de ar interior 19°C, temperatura de bolbo seco do ar exterior 35°C), EER 4,44, SEER 6,34, consumo eléctrico nominal em arrefecimento 11,75 kW, limite de funcionamento de temperatura de bolbo seco do ar exterior em arrefecimento desde -5 até 52°C, potência calorífica nominal 37,5 kW (temperatura de bolbo seco de ar interior 20°C, temperatura de bolbo húmido do ar exterior 6°C), COP 4,47, SCOP 4,01, consumo eléctrico nominal em aquecimento 9,62 kW, limite de funcionamento de temperatura de bolbo seco do ar exterior em aquecimento desde -20 até 15,5°C, possibilidade de ligação de até 30 unidades interiores com uma percentagem de capacidade mínima de 50% e máximo de 150%, compressor scroll hermeticamente vedado com controlo Inverter, 920x1858x740 mm, peso 231 kg, pressão sonora 61 dBA, potência sonora 80 dBA, caudal de ar 240 m³/min, comprimento total máximo da tubagem frigorífica 1000 m, diferença máxima de altura de instalação 90 m se a unidade exterior se encontra por cima das unidades interiores e 60 m se encontra-se por baixo. (material) | 1 | 18275 | 18275.000 |
| mt42mee695a | Ud | Conector para wattímetro, modelo PAC-CN32WHMC "MITSUBISHI ELECTRIC", para unidade exterior de ar condicionado. (material) | 1 | 91 | 91.000 |
| mo005 | h | Oficial de 1ª instalador de ar condicionado. (mão de obra) | 6.454 | 23.31 | 150.443 |
| mo104 | h | Ajudante de instalador de ar condicionado. (mão de obra) | 6.454 | 22.09 | 142.569 |
| % | % | Custos directos complementares | 2 % | 18659.012 | 373.180 |
|  |  | Custos directos |  |  | 19032.192 |

## Recursos

**mt42mee050c** Ud Unidade exterior de ar condicionado
Dados técnicos: Custo energético 10613.703 MJ; Emissão de CO2 726.342 kg
Resíduos:
- embalagem: re150101 Embalagens de papel e cartão. (componente de resíduo); rendimento 0.18 kg; Código LER 15 01 01; Massa do elemento 1 kg; Volume 0.001333 m3
- embalagem: re170203 Plástico. (componente de resíduo); rendimento 0.09 kg; Código LER 17 02 03; Massa do elemento 1 kg; Volume 0.001667 m3
