# Unidade interior de ar condicionado, de cassete

- Propriedade do ficheiro: CYPE Ingenieros S.A.
- Formato: FIEBDC-3/2016
- Programa: Generador de precios de la construcción. CYPE Ingenieros, S.A.
- Data: 23/05/2024
- Moeda: EUR
- Custos indirectos: 3 %
- IVA: 23 %

## I Instalações

### IB Sistemas de climatização

#### IBL Sistema VRF (Mitsubishi Electric)

**IBL625** Ud Unidade interior de ar condicionado, de cassete.
Unidade interior de ar condicionado de cassete, de 1 via, sistema ar-ar, para gás R-410A, gama doméstica, modelo MLZ-KP35VF "MITSUBISHI ELECTRIC", potência frigorífica nominal 3,5 kW (temperatura de bolbo seco de ar interior 27°C, temperatura de bolbo húmido de ar interior 19°C), potência calorífica nominal 4,1 kW (temperatura de bolbo seco de ar interior 20°C), pressão sonora 27 dBA, de 185x360x1102 mm, peso 35 kg, com filtro de ar e comando à distância sem fios; kit de ligação com válvula de expansão electrónica modelo PAC-LV11M-J. Inclusive elementos para suspensão ao tecto.
Critérios considerados na determinação do preço da unidade de obra: O preço não inclui a canalização nem a cablagem eléctrica de alimentação.
Inclui: Marcação. Colocação e fixação. Ligação às linhas frigoríficas. Ligação à rede eléctrica. Ligação à rede de drenagem. Colocação em funcionamento.
Critério de medição de projecto: Número de unidades previstas, segundo documentação gráfica de Projecto.
Critério de medição de obra: Medir-se-á o número de unidades realmente executadas segundo especificações de Projecto.

| Código | Un | Descrição | Rendimento | Preço | Importância |
|---|---|---|---|---|---|
| mt42mee258b | Ud | Unidade interior de ar condicionado de cassete, de 1 via, sistema ar-ar, para gás R-410A, gama doméstica, modelo MLZ-KP35VF "MITSUBISHI ELECTRIC", potência frigorífica nominal 3,5 kW (temperatura de bolbo seco de ar interior 27°C, temperatura de bolbo húmido de ar interior 19°C), potência calorífica nominal 4,1 kW (temperatura de bolbo seco de ar interior 20°C), pressão sonora 27 dBA, de 185x360x1102 mm, peso 35 kg, com filtro de ar e comando à distância sem fios. (material) | 1 | 1365 | 1365.000 |
| mt42www090 | Ud | Kit de suportes para suspensão ao tecto, formado por quatro varões roscados de aço galvanizado, com as correspondentes buchas, porcas e anilhas. (material) | 1 | 22 | 22.000 |
| mt42mee620a | Ud | Kit de ligação com válvula de expansão electrónica, para sistema ar-ar multi-split, com caudal variável de refrigerante, para gás R-410A, para ligação de unidade interior, gama doméstica, a gama City Multi, modelo PAC-LV11M-J "MITSUBISHI ELECTRIC", alimentação monofásica a 230 V, peso 3,5 kg, dimensões 142x355x183 mm, distância máxima à unidade interior 15 m. (material) | 1 | 667 | 667.000 |
| mo005 | h | Oficial de 1ª instalador de ar condicionado. (mão de obra) | 1 | 23.31 | 23.310 |
| mo104 | h | Ajudante de instalador de ar condicionado. (mão de obra) | 1 | 22.09 | 22.090 |
| % | % | Custos directos complementares | 2 % | 2099.400 | 41.988 |
|  |  | Custos directos |  |  | 2141.388 |

## Recursos

**mt42mee258b** Ud Unidade interior de ar condicionado de cassete
Dados técnicos: Custo energético 1615.617 MJ; Emissão de CO2 110.549 kg
Resíduos:
- embalagem: re150101 Embalagens de papel e cartão. (componente de resíduo); rendimento 0.18 kg; Código LER 15 01 01; Massa do elemento 1 kg; Volume 0.001333 m3
- embalagem: re170203 Plástico. (componente de resíduo); rendimento 0.09 kg; Código LER 17 02 03; Massa do elemento 1 kg; Volume 0.001667 m3
