# Unidade interior de ar condicionado, de cassete

- Propriedade do ficheiro: CYPE Ingenieros S.A.
- Formato: FIEBDC-3/2016
- Programa: Generador de precios de la construcción. CYPE Ingenieros, S.A.
- Data: 23/05/2024
- Moeda: EUR
- Custos indirectos: 3 %
- IVA: 23 %

## I Instalações

### IB Sistemas de climatização

#### IBL Sistema VRF (Mitsubishi Electric)

**IBL625** Ud Unidade interior de ar condicionado, de cassete.
Unidade interior de ar condicionado de cassete, de 4 vias, sistema ar-ar multi-split, com caudal variável de refrigerante, para gás R-410A, gama City Multi, modelo PLFY-M63VEM6-E "MITSUBISHI ELECTRIC", potência frigorífica nominal 7,1 kW (temperatura de bolbo seco de ar interior 27°C, temperatura de bolbo húmido de ar interior 19°C), potência calorífica nominal 8 kW (temperatura de bolbo seco de ar interior 20°C), consumo eléctrico nominal em arrefecimento 0,09 kW, consumo eléctrico nominal em aquecimento 0,12 kW, de 258x840x840 mm, peso 21 kg, com ventilador de quatro velocidades, ajuste automático da velocidade do ventilador, pressão sonora a velocidade baixa 28 dBA, caudal de ar a velocidade alta 18 m³/min, admissão de ar exterior (até 20% do caudal de ar nominal), possibilidade de fechar qualquer uma das vias de impulsão para facilitar a instalação em esquinas e corredores e a regulação destas através do controlo remoto e bomba de drenagem. Regulação: controlo remoto por cabo, ligável ao bus M-Net, modelo PAR-U02MEDA-J. Opcionais:. Inclusive elementos para suspensão ao tecto.
Critérios considerados na determinação do preço da unidade de obra: O preço não inclui a canalização nem a cablagem eléctrica de alimentação.
Inclui: Marcação. Colocação e fixação. Ligação às linhas frigoríficas. Ligação à rede eléctrica. Colocação e fixação do tubo entre a unidade interior e o controlo remoto por cabo. Colocação de cabos entre a unidade interior e o controlo remoto por cabo. Ligação de cabos entre a unidade interior e o controlo remoto por cabo. Ligação à rede de drenagem. Colocação em funcionamento.
Critério de medição de projecto: Número de unidades previstas, segundo documentação gráfica de Projecto.
Critério de medição de obra: Medir-se-á o número de unidades realmente executadas segundo especificações de Projecto.

| Código | Un | Descrição | Rendimento | Preço | Importância |
|---|---|---|---|---|---|
| mt42mee223p | Ud | Unidade interior de ar condicionado de cassete, de 4 vias, sistema ar-ar multi-split, com caudal variável de refrigerante, para gás R-410A, gama City Multi, modelo PLFY-M63VEM6-E "MITSUBISHI ELECTRIC", potência frigorífica nominal 7,1 kW (temperatura de bolbo seco de ar interior 27°C, temperatura de bolbo húmido de ar interior 19°C), potência calorífica nominal 8 kW (temperatura de bolbo seco de ar interior 20°C), consumo eléctrico nominal em arrefecimento 0,09 kW, consumo eléctrico nominal em aquecimento 0,12 kW, de 258x840x840 mm, peso 21 kg, com ventilador de quatro velocidades, ajuste automático da velocidade do ventilador, pressão sonora a velocidade baixa 28 dBA, caudal de ar a velocidade alta 18 m³/min, admissão de ar exterior (até 20% do caudal de ar nominal), possibilidade de fechar qualquer uma das vias de impulsão para facilitar a instalação em esquinas e corredores e a regulação destas através do controlo remoto e bomba de drenagem. (material) | 1 | 2263 | 2263.000 |
| mt42www090 | Ud | Kit de suportes para suspensão ao tecto, formado por quatro varões roscados de aço galvanizado, com as correspondentes buchas, porcas e anilhas. (material) | 1 | 22 | 22.000 |
| mt42mee810a | Ud | Controlo remoto por cabo, ligável ao bus M-Net, modelo PAR-U02MEDA-J "MITSUBISHI ELECTRIC", 140x25x120 mm, com ecrã táctil LCD retroiluminado com matriz de pontos, indicador do estado de funcionamento com LED multicor configurável (10 cores disponíveis), sonda de temperatura ambiente, função de duplo setpoint de temperatura, função para/arranque, e 8 acções programáveis para cada dia da semana. (material) | 1 | 347 | 347.000 |
| mt42mee643f | Ud | Filtro para destruição da carga viral e bacteriana e eliminação de alérgenos, modelo V-Blocking PAC-SK53KF-E "MITSUBISHI ELECTRIC". (material) | 1 | 84 | 84.000 |
| mt35tpt010ke | m | Tubo rígido de PVC VD-F de 16 mm de diâmetro exterior e 1,3 mm de espessura. Resistência à compressão 1250 N, resistência ao impacto 6 joules, temperatura de trabalho -25°C até 90°C, classificação 4442, segundo NP EN 61386-1 e NP EN 61386-21, com o preço incrementado em 20% relativamente a acessórios e peças especiais. (material) | 3 | 1.78 | 5.340 |
| mt42mee760 | m | Cabo bus de comunicações, de 2 fios, de 0,5 mm² de secção por fio. (material) | 3 | 3 | 9.000 |
| mo005 | h | Oficial de 1ª instalador de ar condicionado. (mão de obra) | 1 | 23.31 | 23.310 |
| mo104 | h | Ajudante de instalador de ar condicionado. (mão de obra) | 1 | 22.09 | 22.090 |
| % | % | Custos directos complementares | 2 % | 2775.740 | 55.515 |
|  |  | Custos directos |  |  | 2831.255 |

Resíduos:
- colocação: mt35tpt010ke; factor de resíduo 0.0275
- colocação: mt42mee760 Cabo bus de comunicações, de 2 fios, de 0,5 mm² de secção por fio; factor de resíduo 0.01394

## Recursos

**mt42mee223p** Ud Unidade interior de ar condicionado de cassete
Dados técnicos: Custo energético 972.897 MJ; Emissão de CO2 66.564 kg
Resíduos:
- embalagem: re150101 Embalagens de papel e cartão. (componente de resíduo); rendimento 0.18 kg; Código LER 15 01 01; Massa do elemento 1 kg; Volume 0.001333 m3
- embalagem: re170203 Plástico. (componente de resíduo); rendimento 0.09 kg; Código LER 17 02 03; Massa do elemento 1 kg; Volume 0.001667 m3

**mt35tpt010ke** m Tubo rígido de PVC VD-F de 16 mm de diâmetro exterior e 1,3 mm de espessura. Resistência à compressão 1250 N
Dados técnicos: Custo energético 7.750 MJ; Emissão de CO2 0.385 kg; Código LER 17 02 03; Massa do elemento 0.08 kg; Volume 0.000133 m3

**mt42mee760** m Cabo bus de comunicações, de 2 fios, de 0,5 mm² de secção por fio
Dados técnicos: Custo energético 1.881 MJ; Emissão de CO2 0.096 kg; Código LER 17 04 11; Massa do elemento 0.05 kg; Volume 0.000033 m3
Resíduos:
- embalagem: re150101 Embalagens de papel e cartão; rendimento 0.071 kg
