# Unidade interior de ar condicionado, de parede

- Propriedade do ficheiro: CYPE Ingenieros S.A.
- Formato: FIEBDC-3/2016
- Programa: Generador de precios de la construcción. CYPE Ingenieros, S.A.
- Data: 10/05/2024
- Moeda: EUR
- Custos indirectos: 3 %
- IVA: 23 %

## I Instalações

### IB Sistemas de climatização

#### IBL Sistema VRF (Mitsubishi Electric)

**IBL630** Ud Unidade interior de ar condicionado, de parede.
Unidade interior de ar condicionado, de parede, sistema ar-ar, para gás R-410A, gama doméstica, cor branca, modelo MSZ-LN25VG2W "MITSUBISHI ELECTRIC", potência frigorífica nominal 2,5 kW (temperatura de bolbo seco de ar interior 27°C, temperatura de bolbo húmido de ar interior 19°C), potência calorífica nominal 3,2 kW (temperatura de bolbo seco de ar interior 20°C), pressão sonora 19 dBA, de 307x890x233 mm, peso 15,5 kg, com filtro alergénico, filtro anti-bolor, sensor de temperatura, 3D I-See Sensor, detector de presença e comando à distância sem fios; kit de ligação com válvula de expansão electrónica modelo PAC-LV11M-J.
Critérios considerados na determinação do preço da unidade de obra: O preço não inclui a canalização nem a cablagem eléctrica de alimentação.
Inclui: Marcação. Colocação e fixação. Ligação às linhas frigoríficas. Ligação à rede eléctrica. Ligação à rede de drenagem. Colocação em funcionamento.
Critério de medição de projecto: Número de unidades previstas, segundo documentação gráfica de Projecto.
Critério de medição de obra: Medir-se-á o número de unidades realmente executadas segundo especificações de Projecto.

| Código | Un | Descrição | Rendimento | Preço | Importância |
|---|---|---|---|---|---|
| mt42mee261aa | Ud | Unidade interior de ar condicionado, de parede, sistema ar-ar, para gás R-410A, gama doméstica, cor branca, modelo MSZ-LN25VG2W "MITSUBISHI ELECTRIC", potência frigorífica nominal 2,5 kW (temperatura de bolbo seco de ar interior 27°C, temperatura de bolbo húmido de ar interior 19°C), potência calorífica nominal 3,2 kW (temperatura de bolbo seco de ar interior 20°C), pressão sonora 19 dBA, de 307x890x233 mm, peso 15,5 kg, com filtro alergénico, filtro anti-bolor, sensor de temperatura, 3D I-See Sensor, detector de presença e comando à distância sem fios. (material) | 1 | 866 | 866.000 |
| mt42mee620a | Ud | Kit de ligação com válvula de expansão electrónica, para sistema ar-ar multi-split, com caudal variável de refrigerante, para gás R-410A, para ligação de unidade interior, gama doméstica, a gama City Multi, modelo PAC-LV11M-J "MITSUBISHI ELECTRIC", alimentação monofásica a 230 V, peso 3,5 kg, dimensões 142x355x183 mm, distância máxima à unidade interior 15 m. (material) | 1 | 667 | 667.000 |
| mo005 | h | Oficial de 1ª instalador de ar condicionado. (mão de obra) | 1 | 23.31 | 23.310 |
| mo104 | h | Ajudante de instalador de ar condicionado. (mão de obra) | 1 | 22.09 | 22.090 |
| % | % | Custos directos complementares | 2 % | 1578.400 | 31.568 |
|  |  | Custos directos |  |  | 1609.968 |

## Recursos

**mt42mee261aa** Ud Unidade interior de ar condicionado
Dados técnicos: Custo energético 720.400 MJ; Emissão de CO2 49.284 kg
Resíduos:
- embalagem: re150101 Embalagens de papel e cartão. (componente de resíduo); rendimento 0.18 kg; Código LER 15 01 01; Massa do elemento 1 kg; Volume 0.001333 m3
- embalagem: re170203 Plástico. (componente de resíduo); rendimento 0.09 kg; Código LER 17 02 03; Massa do elemento 1 kg; Volume 0.001667 m3
