# Unidade interior de ar condicionado, de solo

- Propriedade do ficheiro: CYPE Ingenieros S.A.
- Formato: FIEBDC-3/2016
- Programa: Generador de precios de la construcción. CYPE Ingenieros, S.A.
- Data: 23/05/2024
- Moeda: EUR
- Custos indirectos: 3 %
- IVA: 23 %

## I Instalações

### IB Sistemas de climatização

#### IBL Sistema VRF (Mitsubishi Electric)

**IBL635** Ud Unidade interior de ar condicionado, de solo.
Unidade interior de ar condicionado, de solo, com envolvente, sistema ar-ar, para gás R-410A, gama doméstica, modelo MFZ-KT60VG "MITSUBISHI ELECTRIC", potência frigorífica nominal 6,1 kW (temperatura de bolbo seco de ar interior 27°C, temperatura de bolbo húmido de ar interior 19°C), potência calorífica nominal 7 kW (temperatura de bolbo seco de ar interior 20°C), consumo eléctrico nominal em arrefecimento 0,028 kW, consumo eléctrico nominal em aquecimento 0,028 kW, de 600x750x215 mm, peso 15 kg, com ventilador de 5 velocidades, pressão sonora a velocidade baixa 28 dBA, caudal de ar a velocidade alta 15 m³/min; kit de ligação com válvula de expansão electrónica modelo PAC-LV11M-J.
Critérios considerados na determinação do preço da unidade de obra: O preço não inclui a canalização nem a cablagem eléctrica de alimentação.
Inclui: Marcação. Colocação e fixação. Ligação às linhas frigoríficas. Ligação à rede eléctrica. Ligação à rede de drenagem. Colocação em funcionamento.
Critério de medição de projecto: Número de unidades previstas, segundo documentação gráfica de Projecto.
Critério de medição de obra: Medir-se-á o número de unidades realmente executadas segundo especificações de Projecto.

| Código | Un | Descrição | Rendimento | Preço | Importância |
|---|---|---|---|---|---|
| mt42mee272d | Ud | Unidade interior de ar condicionado, de solo, com envolvente, sistema ar-ar, para gás R-410A, gama doméstica, modelo MFZ-KT60VG "MITSUBISHI ELECTRIC", potência frigorífica nominal 6,1 kW (temperatura de bolbo seco de ar interior 27°C, temperatura de bolbo húmido de ar interior 19°C), potência calorífica nominal 7 kW (temperatura de bolbo seco de ar interior 20°C), consumo eléctrico nominal em arrefecimento 0,028 kW, consumo eléctrico nominal em aquecimento 0,028 kW, de 600x750x215 mm, peso 15 kg, com ventilador de 5 velocidades, pressão sonora a velocidade baixa 28 dBA, caudal de ar a velocidade alta 15 m³/min. (material) | 1 | 1993 | 1993.000 |
| mo005 | h | Oficial de 1ª instalador de ar condicionado. (mão de obra) | 1 | 23.31 | 23.310 |
| mo104 | h | Ajudante de instalador de ar condicionado. (mão de obra) | 1 | 22.09 | 22.090 |
| % | % | Custos directos complementares | 2 % | 2038.400 | 40.768 |
|  |  | Custos directos |  |  | 2079.168 |

## Recursos

**mt42mee272d** Ud Unidade interior de ar condicionado
Dados técnicos: Custo energético 697.445 MJ; Emissão de CO2 47.713 kg
Resíduos:
- embalagem: re150101 Embalagens de papel e cartão. (componente de resíduo); rendimento 0.18 kg; Código LER 15 01 01; Massa do elemento 1 kg; Volume 0.001333 m3
- embalagem: re170203 Plástico. (componente de resíduo); rendimento 0.09 kg; Código LER 17 02 03; Massa do elemento 1 kg; Volume 0.001667 m3
