# Unidade interior de ar condicionado, de cassete, para sistema VRF R32

- Propriedade do ficheiro: CYPE Ingenieros S.A.
- Formato: FIEBDC-3/2016
- Programa: Generador de precios de la construcción. CYPE Ingenieros, S.A.
- Data: 15/06/2024
- Moeda: EUR
- Custos indirectos: 3 %
- IVA: 23 %

## I Instalações

### IB Sistemas de climatização

#### IBW Sistema VRF (Mitsubishi Heavy Industries)

**IBW115** Ud Unidade interior de ar condicionado, de cassete, para sistema VRF R32.
Unidade interior de ar condicionado, de cassete de 4 vias, para tecto modular de 600x600 mm, sistema ar-ar multi-split com caudal variável de refrigerante, para gás R-32, alimentação monofásica (230V/50Hz), modelo FDTC15KXZE1-W "MITSUBISHI HEAVY INDUSTRIES", potência frigorífica total 1,5 kW (temperatura de bolbo húmido de ar interior 19°C, temperatura de bolbo seco do ar exterior 35°C), potência calorífica 1,7 kW (temperatura de bolbo seco de ar interior 20°C, temperatura de bolbo húmido do ar exterior 6°C), consumo eléctrico em arrefecimento 30 W, consumo eléctrico em aquecimento 30 W, nível sonoro (velocidade baixa) 25 dBA, caudal de ar 480 m³/h, de 248x570x570 mm e 12,5 kg, painel decorativo de 10x620x620 mm e 2,5 kg, com válvula de expansão electrónica, filtro, kit de montagem e tomada cunhada para ar exterior, controlo sem fios, modelo RCN-T5BW-E2. Inclusive elementos para suspensão ao tecto.
Critérios considerados na determinação do preço da unidade de obra: O preço não inclui a canalização nem a cablagem eléctrica de alimentação.
Inclui: Marcação. Colocação e fixação. Ligação às linhas frigoríficas. Ligação à rede eléctrica. Ligação à rede de drenagem. Colocação em funcionamento.
Critério de medição de projecto: Número de unidades previstas, segundo documentação gráfica de Projecto.
Critério de medição de obra: Medir-se-á o número de unidades realmente executadas segundo especificações de Projecto.

| Código | Un | Descrição | Rendimento | Preço | Importância |
|---|---|---|---|---|---|
| mt42mhi028a | Ud | Unidade interior de ar condicionado, de cassete de 4 vias, para tecto modular de 600x600 mm, sistema ar-ar multi-split com caudal variável de refrigerante, para gás R-32, alimentação monofásica (230V/50Hz), modelo FDTC15KXZE1-W "MITSUBISHI HEAVY INDUSTRIES", potência frigorífica total 1,5 kW (temperatura de bolbo húmido de ar interior 19°C, temperatura de bolbo seco do ar exterior 35°C), potência calorífica 1,7 kW (temperatura de bolbo seco de ar interior 20°C, temperatura de bolbo húmido do ar exterior 6°C), consumo eléctrico em arrefecimento 30 W, consumo eléctrico em aquecimento 30 W, nível sonoro (velocidade baixa) 25 dBA, caudal de ar 480 m³/h, de 248x570x570 mm e 12,5 kg, painel decorativo de 10x620x620 mm e 2,5 kg, com válvula de expansão electrónica, filtro, kit de montagem e tomada cunhada para ar exterior. (material) | 1 | 1927 | 1927.000 |
| mt42www090 | Ud | Kit de suportes para suspensão ao tecto, formado por quatro varões roscados de aço galvanizado, com as correspondentes buchas, porcas e anilhas. (material) | 1 | 22 | 22.000 |
| mt42mhi520f | Ud | Controlo sem fios, modelo RCN-T5BW-E2 "MITSUBISHI HEAVY INDUSTRIES". (material) | 1 | 307 | 307.000 |
| mo005 | h | Oficial de 1ª instalador de ar condicionado. (mão de obra) | 1 | 23.31 | 23.310 |
| mo104 | h | Ajudante de instalador de ar condicionado. (mão de obra) | 1 | 22.09 | 22.090 |
| % | % | Custos directos complementares | 2 % | 2301.400 | 46.028 |
|  |  | Custos directos |  |  | 2347.428 |

## Recursos

**mt42mhi028a** Ud Unidade interior de ar condicionado
Dados técnicos: Custo energético 582.674 MJ; Emissão de CO2 39.858 kg
Resíduos:
- embalagem: re150101 Embalagens de papel e cartão. (componente de resíduo); rendimento 0.18 kg; Código LER 15 01 01; Massa do elemento 1 kg; Volume 0.001333 m3
- embalagem: re170203 Plástico. (componente de resíduo); rendimento 0.09 kg; Código LER 17 02 03; Massa do elemento 1 kg; Volume 0.001667 m3
