# Unidade interior de ar condicionado, de cassete, para sistema VRF

- Propriedade do ficheiro: CYPE Ingenieros S.A.
- Formato: FIEBDC-3/2016
- Programa: Generador de precios de la construcción. CYPE Ingenieros, S.A.
- Data: 01/06/2024
- Moeda: EUR
- Custos indirectos: 3 %
- IVA: 23 %

## I Instalações

### IB Sistemas de climatização

#### IBW Sistema VRF (Mitsubishi Heavy Industries)

**IBW310** Ud Unidade interior de ar condicionado, de cassete, para sistema VRF.
Unidade interior de ar condicionado, de cassete de 4 vias, sistema ar-ar multi-split com caudal variável de refrigerante, para gás R-410A, alimentação monofásica (230V/50Hz), modelo FDT28KXZE1 "MITSUBISHI HEAVY INDUSTRIES", potência frigorífica total nominal 2,8 kW (temperatura de bolbo húmido de ar interior 19°C, temperatura de bolbo seco do ar exterior 35°C), potência calorífica nominal 3,2 kW (temperatura de bolbo seco de ar interior 20°C, temperatura de bolbo húmido do ar exterior 6°C), consumo eléctrico nominal em arrefecimento 30 W, consumo eléctrico nominal em aquecimento 30 W, nível sonoro (velocidade baixa) 28 dBA, caudal de ar 900 m³/h, de 236x840x840 mm e 20 kg, painel decorativo de cor branca, de dupla aleta, modelo T-PSAE-5BW-E, para evitar que o fluxo de ar incida de forma directa no utilizador, com sistema de controlo individual das aletas e sistema de inclinação de seis posições das aletas de 35x950x950 mm e 5 kg, com válvula de expansão electrónica, filtro, tomada cunhada para ar exterior, kit de montagem, bomba e mangueira de drenagem, sem fios, modelo RCN-T5BW-E2. Inclusive elementos para suspensão ao tecto.
Critérios considerados na determinação do preço da unidade de obra: O preço não inclui a canalização nem a cablagem eléctrica de alimentação.
Inclui: Marcação. Colocação e fixação. Ligação às linhas frigoríficas. Ligação à rede eléctrica. Ligação à rede de drenagem. Colocação em funcionamento.
Critério de medição de projecto: Número de unidades previstas, segundo documentação gráfica de Projecto.
Critério de medição de obra: Medir-se-á o número de unidades realmente executadas segundo especificações de Projecto.

| Código | Un | Descrição | Rendimento | Preço | Importância |
|---|---|---|---|---|---|
| mt42mhi411ba | Ud | Unidade interior de ar condicionado, de cassete de 4 vias, sistema ar-ar multi-split com caudal variável de refrigerante, para gás R-410A, alimentação monofásica (230V/50Hz), modelo FDT28KXZE1 "MITSUBISHI HEAVY INDUSTRIES", potência frigorífica total nominal 2,8 kW (temperatura de bolbo húmido de ar interior 19°C, temperatura de bolbo seco do ar exterior 35°C), potência calorífica nominal 3,2 kW (temperatura de bolbo seco de ar interior 20°C, temperatura de bolbo húmido do ar exterior 6°C), consumo eléctrico nominal em arrefecimento 30 W, consumo eléctrico nominal em aquecimento 30 W, nível sonoro (velocidade baixa) 28 dBA, caudal de ar 900 m³/h, de 236x840x840 mm e 20 kg, painel decorativo de cor branca, de dupla aleta, modelo T-PSAE-5BW-E, para evitar que o fluxo de ar incida de forma directa no utilizador, com sistema de controlo individual das aletas e sistema de inclinação de seis posições das aletas de 35x950x950 mm e 5 kg, com válvula de expansão electrónica, filtro, tomada cunhada para ar exterior, kit de montagem, bomba e mangueira de drenagem. (material) | 1 | 2209 | 2209.000 |
| mt42www090 | Ud | Kit de suportes para suspensão ao tecto, formado por quatro varões roscados de aço galvanizado, com as correspondentes buchas, porcas e anilhas. (material) | 1 | 22 | 22.000 |
| mt42mhi520f | Ud | Controlo sem fios, modelo RCN-T5BW-E2 "MITSUBISHI HEAVY INDUSTRIES". (material) | 1 | 307 | 307.000 |
| mo005 | h | Oficial de 1ª instalador de ar condicionado. (mão de obra) | 1 | 23.31 | 23.310 |
| mo104 | h | Ajudante de instalador de ar condicionado. (mão de obra) | 1 | 22.09 | 22.090 |
| % | % | Custos directos complementares | 2 % | 2583.400 | 51.668 |
|  |  | Custos directos |  |  | 2635.068 |

## Recursos

**mt42mhi411ba** Ud Unidade interior de ar condicionado
Dados técnicos: Custo energético 926.988 MJ; Emissão de CO2 63.422 kg
Resíduos:
- embalagem: re150101 Embalagens de papel e cartão. (componente de resíduo); rendimento 0.18 kg; Código LER 15 01 01; Massa do elemento 1 kg; Volume 0.001333 m3
- embalagem: re170203 Plástico. (componente de resíduo); rendimento 0.09 kg; Código LER 17 02 03; Massa do elemento 1 kg; Volume 0.001667 m3
