# Unidade exterior de ar condicionado, com recuperação de calor, para sistema VRF

- Propriedade do ficheiro: CYPE Ingenieros S.A.
- Formato: FIEBDC-3/2016
- Programa: Generador de precios de la construcción. CYPE Ingenieros, S.A.
- Data: 17/06/2024
- Moeda: EUR
- Custos indirectos: 3 %
- IVA: 23 %

## I Instalações

### IB Sistemas de climatização

#### IBW Sistema VRF (Mitsubishi Heavy Industries)

**IBW355** Ud Unidade exterior de ar condicionado, com recuperação de calor, para sistema VRF.
Unidade exterior de ar condicionado, sistema ar-ar multi-split KXZR2 Smart com caudal variável de refrigerante e recuperação de calor, modelo FDC450KXZRE2 "MITSUBISHI HEAVY INDUSTRIES", para gás R-410A, alimentação trifásica (400V/50Hz), potência frigorífica 45 kW (temperatura de bolbo seco do ar exterior 35°C, temperatura de bolbo húmido de ar interior 19°C), SEER 6,29, EER 3,11, consumo eléctrico nominal em arrefecimento 14,47 kW, potência calorífica 45 kW (temperatura de bolbo húmido do ar exterior 6°C, temperatura de bolbo seco de ar interior 20°C), SCOP 4,33, COP 3,95, consumo eléctrico nominal em aquecimento 11,39 kW, dimensões 2052x1350x720 mm, peso 372 kg, nível sonoro 62 dBA, caudal de ar 18240 m³/h, nº máximo de unidades interiores ligáveis 60, intervalo de capacidade 50 - 200%.
Critérios considerados na determinação do preço da unidade de obra: O preço não inclui os elementos anti-vibratórios de pavimento, a canalização nem a cablagem eléctrica de alimentação.
Inclui: Marcação. Colocação e fixação. Ligação às linhas frigoríficas. Ligação à rede eléctrica. Ligação à rede de drenagem. Colocação em funcionamento.
Critério de medição de projecto: Número de unidades previstas, segundo documentação gráfica de Projecto.
Critério de medição de obra: Medir-se-á o número de unidades realmente executadas segundo especificações de Projecto.

| Código | Un | Descrição | Rendimento | Preço | Importância |
|---|---|---|---|---|---|
| mt42mhi343b | Ud | Unidade exterior de ar condicionado, sistema ar-ar multi-split KXZR2 Smart com caudal variável de refrigerante e recuperação de calor, modelo FDC450KXZRE2 "MITSUBISHI HEAVY INDUSTRIES", para gás R-410A, alimentação trifásica (400V/50Hz), potência frigorífica 45 kW (temperatura de bolbo seco do ar exterior 35°C, temperatura de bolbo húmido de ar interior 19°C), SEER 6,29, EER 3,11, consumo eléctrico nominal em arrefecimento 14,47 kW, potência calorífica 45 kW (temperatura de bolbo húmido do ar exterior 6°C, temperatura de bolbo seco de ar interior 20°C), SCOP 4,33, COP 3,95, consumo eléctrico nominal em aquecimento 11,39 kW, dimensões 2052x1350x720 mm, peso 372 kg, nível sonoro 62 dBA, caudal de ar 18240 m³/h, nº máximo de unidades interiores ligáveis 60, intervalo de capacidade 50 - 200%. (material) | 1 | 26713 | 26713.000 |
| mo005 | h | Oficial de 1ª instalador de ar condicionado. (mão de obra) | 6.908 | 23.31 | 161.025 |
| mo104 | h | Ajudante de instalador de ar condicionado. (mão de obra) | 6.908 | 22.09 | 152.598 |
| % | % | Custos directos complementares | 2 % | 27026.623 | 540.532 |
|  |  | Custos directos |  |  | 27567.155 |

## Recursos

**mt42mhi343b** Ud Unidade exterior de ar condicionado
Dados técnicos: Custo energético 17086.816 MJ; Emissão de CO2 1169.336 kg
Resíduos:
- embalagem: re150101 Embalagens de papel e cartão. (componente de resíduo); rendimento 0.18 kg; Código LER 15 01 01; Massa do elemento 1 kg; Volume 0.001333 m3
- embalagem: re170203 Plástico. (componente de resíduo); rendimento 0.09 kg; Código LER 17 02 03; Massa do elemento 1 kg; Volume 0.001667 m3
