# Unidade exterior de ar condicionado, com recuperação de calor, para sistema VRF

- Propriedade do ficheiro: CYPE Ingenieros S.A.
- Formato: FIEBDC-3/2016
- Programa: Generador de precios de la construcción. CYPE Ingenieros, S.A.
- Data: 22/06/2024
- Moeda: EUR
- Custos indirectos: 3 %
- IVA: 23 %

## I Instalações

### IB Sistemas de climatização

#### IBW Sistema VRF (Mitsubishi Heavy Industries)

**IBW355** Ud Unidade exterior de ar condicionado, com recuperação de calor, para sistema VRF.
Unidade exterior de ar condicionado, sistema ar-ar multi-split KXZR2 Smart com caudal variável de refrigerante e recuperação de calor, modelo FDC224KXZRE2 "MITSUBISHI HEAVY INDUSTRIES", para gás R-410A, alimentação trifásica (400V/50Hz), potência frigorífica 22,4 kW (temperatura de bolbo seco do ar exterior 35°C, temperatura de bolbo húmido de ar interior 19°C), SEER 6,21, EER 3,89, consumo eléctrico nominal em arrefecimento 5,76 kW, potência calorífica 22,4 kW (temperatura de bolbo húmido do ar exterior 6°C, temperatura de bolbo seco de ar interior 20°C), SCOP 4,06, COP 4,25, consumo eléctrico nominal em aquecimento 5,27 kW, dimensões 1697x1350x720 mm, peso 305 kg, nível sonoro 58 dBA, caudal de ar 13500 m³/h, nº máximo de unidades interiores ligáveis 29, intervalo de capacidade 50 - 200%.
Critérios considerados na determinação do preço da unidade de obra: O preço não inclui os elementos anti-vibratórios de pavimento, a canalização nem a cablagem eléctrica de alimentação.
Inclui: Marcação. Colocação e fixação. Ligação às linhas frigoríficas. Ligação à rede eléctrica. Ligação à rede de drenagem. Colocação em funcionamento.
Critério de medição de projecto: Número de unidades previstas, segundo documentação gráfica de Projecto.
Critério de medição de obra: Medir-se-á o número de unidades realmente executadas segundo especificações de Projecto.

| Código | Un | Descrição | Rendimento | Preço | Importância |
|---|---|---|---|---|---|
| mt42mhi342a | Ud | Unidade exterior de ar condicionado, sistema ar-ar multi-split KXZR2 Smart com caudal variável de refrigerante e recuperação de calor, modelo FDC224KXZRE2 "MITSUBISHI HEAVY INDUSTRIES", para gás R-410A, alimentação trifásica (400V/50Hz), potência frigorífica 22,4 kW (temperatura de bolbo seco do ar exterior 35°C, temperatura de bolbo húmido de ar interior 19°C), SEER 6,21, EER 3,89, consumo eléctrico nominal em arrefecimento 5,76 kW, potência calorífica 22,4 kW (temperatura de bolbo húmido do ar exterior 6°C, temperatura de bolbo seco de ar interior 20°C), SCOP 4,06, COP 4,25, consumo eléctrico nominal em aquecimento 5,27 kW, dimensões 1697x1350x720 mm, peso 305 kg, nível sonoro 58 dBA, caudal de ar 13500 m³/h, nº máximo de unidades interiores ligáveis 29, intervalo de capacidade 50 - 200%. (material) | 1 | 14202 | 14202.000 |
| mo005 | h | Oficial de 1ª instalador de ar condicionado. (mão de obra) | 6.016 | 23.31 | 140.233 |
| mo104 | h | Ajudante de instalador de ar condicionado. (mão de obra) | 6.016 | 22.09 | 132.893 |
| % | % | Custos directos complementares | 2 % | 14475.126 | 289.503 |
|  |  | Custos directos |  |  | 14764.629 |

## Recursos

**mt42mhi342a** Ud Unidade exterior de ar condicionado
Dados técnicos: Custo energético 14010.939 MJ; Emissão de CO2 958.835 kg
Resíduos:
- embalagem: re150101 Embalagens de papel e cartão. (componente de resíduo); rendimento 0.18 kg; Código LER 15 01 01; Massa do elemento 1 kg; Volume 0.001333 m3
- embalagem: re170203 Plástico. (componente de resíduo); rendimento 0.09 kg; Código LER 17 02 03; Massa do elemento 1 kg; Volume 0.001667 m3
