# Esquentador a gás, convencional

- Propriedade do ficheiro: CYPE Ingenieros S.A.
- Formato: FIEBDC-3/2016
- Programa: Generador de precios de la construcción. CYPE Ingenieros, S.A.
- Data: 10/05/2024
- Moeda: EUR
- Custos indirectos: 3 %
- IVA: 23 %

## I Instalações

### IC Aquecimento, arrefecimento, climatização e A.Q.S.

#### ICA Água quente

**ICA030** Ud Esquentador a gás, convencional.
Esquentador instantâneo a gás butano e propano, para o serviço de A.Q.S., mural vertical, para utilização interior, câmara de combustão estanque, acendimento electrónico à rede eléctrica, sem chama piloto, baixo nível de emissões de NOx, controlo termostático da temperatura, ecrã táctil a cores, válido para condutas de evacuação de gases de até 4 m, caudal de A.Q.S. 12 l/min, potência de A.Q.S. de 4,1 a 20,7 kW, eficiência a 100% de carga nominal 90%, eficiência a 30% de carga nominal 91%, eficiência energética classe A+, perfil de consumo S, dimensões 575x335x180 mm, peso 13 kg, com dispositivo de controlo de evacuação dos produtos da combustão e controlo de chama por sonda de ionização. Sem incluir a conduta para evacuação dos produtos da combustão. Inclusive suporte e ancoragens de fixação a paramento vertical, válvula de corte de esfera, tubos de ligação flexíveis. Totalmente montado, ligado e testado.
Inclui: Marcação do aparelho. Fixação em paramento com elementos de ancoragem. Colocação do aparelho e acessórios. Ligação com a rede de abastecimento de água. Ligação à rede eléctrica e de terra. Colocação em funcionamento.
Critério de medição de projecto: Número de unidades previstas, segundo documentação gráfica de Projecto.
Critério de medição de obra: Medir-se-á o número de unidades realmente executadas segundo especificações de Projecto.

| Código | Un | Descrição | Rendimento | Preço | Importância |
|---|---|---|---|---|---|
| mt38cgj015ab | Ud | Esquentador instantâneo a gás butano e propano, para o serviço de A.Q.S., mural vertical, para utilização interior, câmara de combustão estanque, acendimento electrónico à rede eléctrica, sem chama piloto, baixo nível de emissões de NOx, controlo termostático da temperatura, ecrã táctil a cores, válido para condutas de evacuação de gases de até 4 m, caudal de A.Q.S. 12 l/min, potência de A.Q.S. de 4,1 a 20,7 kW, eficiência a 100% de carga nominal 90%, eficiência a 30% de carga nominal 91%, eficiência energética classe A+, perfil de consumo S, dimensões 575x335x180 mm, peso 13 kg, com dispositivo de controlo de evacuação dos produtos da combustão e controlo de chama por sonda de ionização. (material) | 1 | 669.3 | 669.300 |
| mt37sve010c | Ud | Válvula de esfera de latão niquelado para enroscar de 3/4". (material) | 1 | 7.3 | 7.300 |
| mt38tew010a | Ud | Tubo de ligação flexível de 20 cm e 1/2" de diâmetro. (material) | 2 | 8 | 16.000 |
| mt38www011 | Ud | Material auxiliar para instalações de A.Q.S. (material) | 1 | 1.45 | 1.450 |
| mo004 | h | Oficial de 1ª instalador de aquecimento. (mão de obra) | 2.167 | 23.31 | 50.513 |
| mo103 | h | Ajudante de instalador de aquecimento. (mão de obra) | 2.167 | 22.09 | 47.869 |
| % | % | Custos directos complementares | 2 % | 792.432 | 15.849 |
|  |  | Custos directos |  |  | 808.281 |

## Recursos

**mt38cgj015ab** Ud Esquentador instantâneo a gás butano e propano
Dados técnicos: Custo energético 666.834 MJ; Emissão de CO2 43.635 kg
Resíduos:
- embalagem: re150101 Embalagens de papel e cartão. (componente de resíduo); rendimento 1.576 kg; Código LER 15 01 01; Massa do elemento 1 kg; Volume 0.001333 m3

**mt37sve010c** Ud Válvula de esfera de latão niquelado para enroscar de 3/4"
Dados técnicos: Custo energético 720.409 MJ; Emissão de CO2 48.441 kg
Resíduos:
- embalagem: re150101 Embalagens de papel e cartão; rendimento 0.072 kg
