# Sistema de aquecimento e arrefecimento por piso radiante, com camada de argamassa, "FITTINGS ESTÁNDAR"

- Propriedade do ficheiro: CYPE Ingenieros S.A.
- Formato: FIEBDC-3/2016
- Programa: Generador de precios de la construcción. CYPE Ingenieros, S.A.
- Data: 23/05/2024
- Moeda: EUR
- Custos indirectos: 3 %
- IVA: 23 %

## I Instalações

### IC Aquecimento, arrefecimento, climatização e A.Q.S.

#### ICE Emissores a água para aquecimento e arrefecimento

**ICE111** m² Sistema de aquecimento e arrefecimento por piso radiante, com camada de argamassa, "FITTINGS ESTÁNDAR".
Sistema de aquecimento por piso radiante "FITTINGS ESTÁNDAR", formado por, painel de pitons, de poliestireno expandido de 30 kg/m³ de densidade, 1450x850 mm, 10 mm de espessura e 22 mm de altura de píton, com lâmina de pitons de poliestireno termoconformado de 600 µm de espessura, tubo de polietileno reticulado (PE-Xa) com barreira de oxigénio (EVOH), de 20 mm de diâmetro exterior e 1,9 mm de espessura, banda de poliestireno expandido de cor azul com fita adesiva, de 150x8 mm, com remate de estanquidade, e argamassa autonivelante, "FITTINGS ESTÁNDAR", CA - C25 - F5 segundo EN 13813, de 50 mm de espessura. Totalmente montado, ligado e testado.
Inclui: Preparação e limpeza da superfície de apoio. Marcação da instalação. Fixação do rodapé perimetral. Colocação dos painéis. Marcação do traçado da tubagem. Colocação e fixação das tubagens. Derramamento e espalhamento da camada de argamassa autonivelante. Realização de ensaios.
Critério de medição de projecto: Superfície útil, medida segundo documentação gráfica de Projecto.
Critério de medição de obra: Medir-se-á a superfície realmente executada segundo especificações de Projecto.

| Código | Un | Descrição | Rendimento | Preço | Importância |
|---|---|---|---|---|---|
| mt17epf021a | m | Banda de poliestireno expandido de cor azul com fita adesiva, de 150x8 mm, com remate de estanquidade, "FITTINGS ESTÁNDAR". (material) | 0.6 | 2.08 | 1.248 |
| mt17epf010a | m² | Painel de pitons, de poliestireno expandido de 30 kg/m³ de densidade, 1450x850 mm, 10 mm de espessura e 22 mm de altura de píton, com lâmina de pitons de poliestireno termoconformado de 600 µm de espessura, "FITTINGS ESTÁNDAR", espaçamento do tubo múltiplo de 5 cm, com união entre painéis através de encaixe macho-fêmea. (material) | 1 | 26.29 | 26.290 |
| mt37tpf014f | m | Tubo de polietileno reticulado (PE-Xa) com barreira de oxigénio (EVOH), de 20 mm de diâmetro exterior e 1,9 mm de espessura, "FITTINGS ESTÁNDAR", segundo NP EN ISO 15875-2. (material) | 10 | 3.01 | 30.100 |
| mt09mal025a | m³ | Argamassa autonivelante, CA - C25 - F5 segundo EN 13813, à base de sulfato de cálcio, para espessuras de 2,0 a 3,5 cm, usada em nivelação de pavimentos. (material) | 0.05 | 353.08 | 17.654 |
| mt08aaa010a | m³ | Água. (material) | 0.004 | 1.5 | 0.006 |
| mq06pym020 | h | Misturadora-bombeadora para argamassas autonivelantes. (equipamento) | 0.05 | 10.91 | 0.546 |
| mo004 | h | Oficial de 1ª instalador de aquecimento. (mão de obra) | 0.67 | 23.31 | 15.618 |
| mo103 | h | Ajudante de instalador de aquecimento. (mão de obra) | 0.67 | 22.09 | 14.800 |
| mo031 | h | Oficial de 1ª aplicador de argamassa autonivelante. (mão de obra) | 0.05 | 22.68 | 1.134 |
| mo069 | h | Ajudante de aplicador de argamassa autonivelante. (mão de obra) | 0.05 | 22.13 | 1.107 |
| % | % | Custos directos complementares | 2 % | 108.503 | 2.170 |
|  |  | Custos directos |  |  | 110.673 |

Resíduos:
- colocação: mt17epf021a; factor de resíduo 0.0478667
- colocação: mt17epf010a; factor de resíduo 0.024
- colocação: mt37tpf014f; factor de resíduo 0.0275049
- colocação: mt09mal025a; factor de resíduo 0.0036

## Recursos

**mt17epf021a** m Banda de poliestireno expandido de cor azul com fita adesiva
Dados técnicos: Custo energético 2.921 MJ; Emissão de CO2 0.103 kg; Código LER 17 06 04; Massa do elemento 0.03 kg; Volume 0.00005 m3
Resíduos:
- embalagem: re170203 Plástico. (componente de resíduo); rendimento 0.001 kg; Código LER 17 02 03; Massa do elemento 1 kg; Volume 0.001667 m3

**mt17epf010a** m² Painel de pitons
Dados técnicos: Custo energético 30.882 MJ; Emissão de CO2 1.106 kg; Código LER 17 06 04; Massa do elemento 0.3 kg; Volume 0.0005 m3
Resíduos:
- embalagem: re170203 Plástico; rendimento 0.034 kg

**mt37tpf014f** m Tubo de polietileno reticulado (PE-Xa) com barreira de oxigénio (EVOH)
Dados técnicos: Custo energético 9.979 MJ; Emissão de CO2 0.495 kg; Código LER 17 02 03; Massa do elemento 0.103 kg; Volume 0.000172 m3

**mt09mal025a** m³ Argamassa autonivelante
Dados técnicos: Custo energético 1365.000 MJ; Emissão de CO2 105.000 kg; Código LER 17 01 01; Massa do elemento 2100 kg; Volume 1.4 m3

**mt08aaa010a** m³ Água
Dados técnicos: Custo energético 60.000 MJ; Emissão de CO2 30.000 kg
