# Sistema de aquecimento e arrefecimento por piso radiante, com camada de argamassa, "FITTINGS ESTÁNDAR"

- Propriedade do ficheiro: CYPE Ingenieros S.A.
- Formato: FIEBDC-3/2016
- Programa: Generador de precios de la construcción. CYPE Ingenieros, S.A.
- Data: 24/05/2024
- Moeda: EUR
- Custos indirectos: 3 %
- IVA: 23 %

## I Instalações

### IC Aquecimento, arrefecimento, climatização e A.Q.S.

#### ICE Emissores a água para aquecimento e arrefecimento

**ICE111** m² Sistema de aquecimento e arrefecimento por piso radiante, com camada de argamassa, "FITTINGS ESTÁNDAR".
Sistema de aquecimento por piso radiante "FITTINGS ESTÁNDAR", formado por filme de polietileno, painel de pitons, de poliestireno expandido de 30 kg/m³ de densidade, 1450x850 mm, 10 mm de espessura e 22 mm de altura de píton, com lâmina de pitons de poliestireno termoconformado de 600 µm de espessura, tubo de polietileno reticulado (PE-Xa) com barreira de oxigénio (EVOH), de 16 mm de diâmetro exterior e 1,8 mm de espessura, banda de poliestireno expandido de cor azul com fita adesiva, de 150x8 mm, com remate de estanquidade, e argamassa autonivelante, "FITTINGS ESTÁNDAR", CA - C20 - F4 segundo EN 13813, de 50 mm de espessura. Totalmente montado, ligado e testado.
Inclui: Preparação e limpeza da superfície de apoio. Marcação da instalação. Estendimento do filme de polietileno. Fixação do rodapé perimetral. Colocação dos painéis. Marcação do traçado da tubagem. Colocação e fixação das tubagens. Derramamento e espalhamento da camada de argamassa autonivelante. Realização de ensaios.
Critério de medição de projecto: Superfície útil, medida segundo documentação gráfica de Projecto.
Critério de medição de obra: Medir-se-á a superfície realmente executada segundo especificações de Projecto.

| Código | Un | Descrição | Rendimento | Preço | Importância |
|---|---|---|---|---|---|
| mt17pef010a | m² | Filme de polietileno, "FITTINGS ESTÁNDAR", de 0,2 mm de espessura. (material) | 1 | 2.47 | 2.470 |
| mt17epf021a | m | Banda de poliestireno expandido de cor azul com fita adesiva, de 150x8 mm, com remate de estanquidade, "FITTINGS ESTÁNDAR". (material) | 0.6 | 2.08 | 1.248 |
| mt17epf010a | m² | Painel de pitons, de poliestireno expandido de 30 kg/m³ de densidade, 1450x850 mm, 10 mm de espessura e 22 mm de altura de píton, com lâmina de pitons de poliestireno termoconformado de 600 µm de espessura, "FITTINGS ESTÁNDAR", espaçamento do tubo múltiplo de 5 cm, com união entre painéis através de encaixe macho-fêmea. (material) | 1 | 26.29 | 26.290 |
| mt37tpf014a | m | Tubo de polietileno reticulado (PE-Xa) com barreira de oxigénio (EVOH), de 16 mm de diâmetro exterior e 1,8 mm de espessura, "FITTINGS ESTÁNDAR", segundo NP EN ISO 15875-2. (material) | 20 | 2.28 | 45.600 |
| mt09mal020a | m³ | Argamassa autonivelante, CA - C20 - F4 segundo EN 13813, à base de sulfato de cálcio, para espessuras de 2,5 a 7,0 cm, usada em nivelação de pavimentos. (material) | 0.05 | 259.96 | 12.998 |
| mt08aaa010a | m³ | Água. (material) | 0.004 | 1.5 | 0.006 |
| mq06pym020 | h | Misturadora-bombeadora para argamassas autonivelantes. (equipamento) | 0.05 | 10.91 | 0.546 |
| mo004 | h | Oficial de 1ª instalador de aquecimento. (mão de obra) | 0.67 | 23.31 | 15.618 |
| mo103 | h | Ajudante de instalador de aquecimento. (mão de obra) | 0.67 | 22.09 | 14.800 |
| mo031 | h | Oficial de 1ª aplicador de argamassa autonivelante. (mão de obra) | 0.05 | 22.68 | 1.134 |
| mo069 | h | Ajudante de aplicador de argamassa autonivelante. (mão de obra) | 0.05 | 22.13 | 1.107 |
| % | % | Custos directos complementares | 2 % | 121.817 | 2.436 |
|  |  | Custos directos |  |  | 124.253 |

Resíduos:
- colocação: mt17pef010a Filme de polietileno, "FITTINGS ESTÁNDAR", de 0,2 mm de espessura; factor de resíduo 0.06
- colocação: mt17epf021a; factor de resíduo 0.0478667
- colocação: mt17epf010a; factor de resíduo 0.024
- colocação: mt37tpf014a; factor de resíduo 0.0275
- colocação: mt09mal020a; factor de resíduo 0.0036

## Recursos

**mt17pef010a** m² Filme de polietileno, "FITTINGS ESTÁNDAR", de 0,2 mm de espessura
Dados técnicos: Custo energético 28.363 MJ; Emissão de CO2 1.039 kg; Código LER 17 06 04; Massa do elemento 0.19 kg; Volume 0.000317 m3
Resíduos:
- embalagem: re170203 Plástico. (componente de resíduo); rendimento 0.024 kg; Código LER 17 02 03; Massa do elemento 1 kg; Volume 0.001667 m3

**mt17epf021a** m Banda de poliestireno expandido de cor azul com fita adesiva
Dados técnicos: Custo energético 2.921 MJ; Emissão de CO2 0.103 kg; Código LER 17 06 04; Massa do elemento 0.03 kg; Volume 0.00005 m3
Resíduos:
- embalagem: re170203 Plástico; rendimento 0.001 kg

**mt17epf010a** m² Painel de pitons
Dados técnicos: Custo energético 30.882 MJ; Emissão de CO2 1.106 kg; Código LER 17 06 04; Massa do elemento 0.3 kg; Volume 0.0005 m3
Resíduos:
- embalagem: re170203 Plástico; rendimento 0.034 kg

**mt37tpf014a** m Tubo de polietileno reticulado (PE-Xa) com barreira de oxigénio (EVOH)
Dados técnicos: Custo energético 7.363 MJ; Emissão de CO2 0.366 kg; Código LER 17 02 03; Massa do elemento 0.076 kg; Volume 0.000127 m3

**mt09mal020a** m³ Argamassa autonivelante
Dados técnicos: Custo energético 1365.000 MJ; Emissão de CO2 105.000 kg; Código LER 17 01 01; Massa do elemento 2100 kg; Volume 1.4 m3

**mt08aaa010a** m³ Água
Dados técnicos: Custo energético 60.000 MJ; Emissão de CO2 30.000 kg
