# Sistema de aquecimento e arrefecimento por piso radiante, com camada de argamassa, "SCHLÜTER-SYSTEMS"

- Propriedade do ficheiro: CYPE Ingenieros S.A.
- Formato: FIEBDC-3/2016
- Programa: Generador de precios de la construcción. CYPE Ingenieros, S.A.
- Data: 28/05/2024
- Moeda: EUR
- Custos indirectos: 3 %
- IVA: 23 %

## I Instalações

### IC Aquecimento, arrefecimento, climatização e A.Q.S.

#### ICE Emissores a água para aquecimento e arrefecimento

**ICE115** m² Sistema de aquecimento e arrefecimento por piso radiante, com camada de argamassa, "SCHLÜTER-SYSTEMS".
Sistema de aquecimento por piso radiante Schlüter-BEKOTEC-THERM, de baixa altura e baixa temperatura de impulsão "SCHLÜTER-SYSTEMS", composto por fita perimetral de espuma de polietileno reticulada de células fechadas, de 8x80 mm, com filme de polietileno no pé e adesivo para fixação ao paramento vertical, modelo Schlüter-BEKOTEC-BRS 808 KSF, tela de polietileno, para a fixação da guia fixa-tubos, 127,5x97,5 cm, modelo Schlüter-BEKOTEC-ENFG, guia fixa-tubos autocolante, para facilitar a colocação do tubo em vãos de portas e ligações a colectores, de 20 cm de comprimento, com capacidade para 4 tubos de 14 a 16 mm de diâmetro, modelo Schlüter-BEKOTEC-ZRKL, rolo de fita adesiva de dupla face, modelo Schlüter-BEKOTEC-BTZDK66, placa de nódulos, de polietileno de alta resistência à compressão, 120x90 cm, modelo Schlüter-BEKOTEC EN 23 F, tubo de polietileno resistente à temperatura (PE-RT), com barreira de oxigénio (EVOH), de 14 mm de diâmetro exterior e 2 mm de espessura, modelo Schlüter-BEKOTEC-THERM-BTHR 14 RT 70, argamassa autonivelante, "SCHLÜTER-SYSTEMS", CT - C15 - F3 segundo EN 13813, lâmina impermeabilizante, dessolidarizante e difusora de vapor de água de polietileno com estrutura quadriculada, de 3 mm de espessura, Schlüter-DITRA 30M, assente com cimento cola. Totalmente montado, ligado e testado.
Inclui: Preparação e limpeza da superfície de apoio. Marcação da instalação. Fixação do rodapé perimetral. Colocação dos painéis. Marcação do traçado da tubagem. Colocação e fixação das tubagens. Derramamento e espalhamento da camada de argamassa. Realização de ensaios.
Critério de medição de projecto: Superfície útil, medida segundo documentação gráfica de Projecto.
Critério de medição de obra: Medir-se-á a superfície realmente executada segundo especificações de Projecto.

| Código | Un | Descrição | Rendimento | Preço | Importância |
|---|---|---|---|---|---|
| mt38sch040a | m | Fita perimetral de espuma de polietileno reticulada de células fechadas, de 8x80 mm, com filme de polietileno no pé e adesivo para fixação ao paramento vertical, modelo Schlüter-BEKOTEC-BRS 808 KSF "SCHLÜTER-SYSTEMS". (material) | 0.6 | 3.14 | 1.884 |
| mt38sch010a | Ud | Tela de polietileno, para a fixação da guia fixa-tubos, 127,5x97,5 cm, modelo Schlüter-BEKOTEC-ENFG "SCHLÜTER-SYSTEMS", para colocação em vãos de portas e saída de colectores, incluindo fita adesiva de dupla face para a união por baixo da placa de nódulos Schlüter-BEKOTEC-EN 23 F. (material) | 0.1 | 28.76 | 2.876 |
| mt38sch020a | Ud | Guia fixa-tubos autocolante, para facilitar a colocação do tubo em vãos de portas e ligações a colectores, de 20 cm de comprimento, com capacidade para 4 tubos de 14 a 16 mm de diâmetro, modelo Schlüter-BEKOTEC-ZRKL "SCHLÜTER-SYSTEMS", colocação sobre tela de polietileno. (material) | 0.1 | 5.97 | 0.597 |
| mt17sch040a | m² | Placa de nódulos, de polietileno de alta resistência à compressão, 120x90 cm, modelo Schlüter-BEKOTEC EN 23 F "SCHLÜTER-SYSTEMS", para tubos de 14 mm de diâmetro, espaçamento do tubo múltiplo de 7,5 cm, união entre placas através de sobreposição de uma fila de nódulos. (material) | 1 | 18.46 | 18.460 |
| mt17sch041a | Ud | Rolo de 66 m de fita adesiva de dupla face, de 30 mm de largura e 1 mm de espessura, modelo Schlüter-BEKOTEC-BTZDK66 "SCHLÜTER-SYSTEMS", para fixação da placa de nódulos ao suporte. (material) | 0.015 | 78.93 | 1.184 |
| mt37sch010ee | m | Tubo de polietileno resistente à temperatura (PE-RT), com barreira de oxigénio (EVOH), de 14 mm de diâmetro exterior e 2 mm de espessura, modelo Schlüter-BEKOTEC-THERM-BTHR 14 RT 70 "SCHLÜTER-SYSTEMS", fornecido em rolos de 70 m de comprimento. (material) | 4.444 | 2.03 | 9.021 |
| mt09mal010c | m³ | Argamassa autonivelante, CT - C15 - F3 segundo EN 13813, à base de cimento, para espessuras de 4 a 10 cm, usada em nivelação de pavimentos. (material) | 0.022 | 85.07 | 1.872 |
| mt08aaa010a | m³ | Água. (material) | 0.004 | 1.5 | 0.006 |
| mt15res300d | m² | Lâmina impermeabilizante, dessolidarizante e difusora de vapor de água de polietileno com estrutura quadriculada, de 3 mm de espessura, Schlüter-DITRA 30M "SCHLÜTER-SYSTEMS", revestida de geotêxtil não tecido numa das suas faces, fornecida em rolos de 30 m de comprimento. (material) | 1 | 19.21 | 19.210 |
| mt09mcr010 | kg | Cimento cola de utilização exclusiva para interiores e apto para aquecimento por piso radiante. (material) | 2 | 0.22 | 0.440 |
| mq06pym020 | h | Misturadora-bombeadora para argamassas autonivelantes. (equipamento) | 0.05 | 10.91 | 0.546 |
| mo004 | h | Oficial de 1ª instalador de aquecimento. (mão de obra) | 0.67 | 23.31 | 15.618 |
| mo103 | h | Ajudante de instalador de aquecimento. (mão de obra) | 0.67 | 22.09 | 14.800 |
| mo031 | h | Oficial de 1ª aplicador de argamassa autonivelante. (mão de obra) | 0.05 | 22.68 | 1.134 |
| mo069 | h | Ajudante de aplicador de argamassa autonivelante. (mão de obra) | 0.05 | 22.13 | 1.107 |
| % | % | Custos directos complementares | 2 % | 88.755 | 1.775 |
|  |  | Custos directos |  |  | 90.530 |

Resíduos:
- colocação: mt38sch040a; factor de resíduo 0.0597321
- colocação: mt38sch010a; factor de resíduo 0.03
- colocação: mt09mal010c; factor de resíduo 0.00708665
- colocação: mt15res300d; factor de resíduo 0.03
- colocação: mt09mcr010 Cimento cola de utilização exclusiva para interiores e apto para aquecimento por piso radiante; factor de resíduo 0.07

## Recursos

**mt38sch040a** m Fita perimetral de espuma de polietileno reticulada de células fechadas
Dados técnicos: Custo energético 6.254 MJ; Emissão de CO2 0.223 kg; Código LER 17 06 04; Massa do elemento 0.0448 kg; Volume 0.000075 m3
Resíduos:
- embalagem: re170203 Plástico. (componente de resíduo); rendimento 0.001 kg; Código LER 17 02 03; Massa do elemento 1 kg; Volume 0.001667 m3

**mt38sch010a** Ud Tela de polietileno
Dados técnicos: Custo energético 31.519 MJ; Emissão de CO2 1.118 kg; Código LER 17 06 04; Massa do elemento 0.23 kg; Volume 0.000383 m3

**mt09mal010c** m³ Argamassa autonivelante
Dados técnicos: Custo energético 1365.000 MJ; Emissão de CO2 105.000 kg; Código LER 17 01 01; Massa do elemento 2100 kg; Volume 1.4 m3

**mt08aaa010a** m³ Água
Dados técnicos: Custo energético 60.000 MJ; Emissão de CO2 30.000 kg

**mt15res300d** m² Lâmina impermeabilizante
Dados técnicos: Custo energético 237.632 MJ; Emissão de CO2 8.474 kg; Código LER 17 06 04; Massa do elemento 1.71 kg; Volume 0.00285 m3
Resíduos:
- embalagem: re170203 Plástico; rendimento 0.034 kg

**mt09mcr010** kg Cimento cola de utilização exclusiva para interiores e apto para aquecimento por piso radiante
Dados técnicos: Custo energético 3.871 MJ; Emissão de CO2 0.344 kg; Código LER 17 09 04; Massa do elemento 1 kg; Volume 0.000667 m3
Resíduos:
- embalagem: re170203 Plástico; rendimento 0.003 kg
