# Sistema de aquecimento e arrefecimento por piso radiante de baixa altura, em seco

- Propriedade do ficheiro: CYPE Ingenieros S.A.
- Formato: FIEBDC-3/2016
- Programa: Generador de precios de la construcción. CYPE Ingenieros, S.A.
- Data: 23/05/2024
- Moeda: EUR
- Custos indirectos: 3 %
- IVA: 23 %

## I Instalações

### IC Aquecimento, arrefecimento, climatização e A.Q.S.

#### ICE Emissores a água para aquecimento e arrefecimento

**ICE135** m² Sistema de aquecimento e arrefecimento por piso radiante de baixa altura, em seco.
Sistema de aquecimento por piso radiante de baixa altura, composto por filme de polietileno, banda de espuma de polietileno (PE), de 60x8 mm, painel isolante moldado, de poliestireno expandido (EPS), de 1200x750 mm e 15 mm de espessura, com difusores de alumínio e tubo de polietileno reticulado (PE-Xa) com barreira de oxigénio, de 12 mm de diâmetro exterior e 1,7 mm de espessura. Totalmente montado, ligado e testado.
Inclui: Preparação e limpeza da superfície de apoio. Marcação da instalação. Estendimento do filme de polietileno. Fixação do rodapé perimetral. Colocação dos painéis. Marcação do traçado da tubagem. Colocação e fixação das tubagens. Realização de ensaios.
Critério de medição de projecto: Superfície útil, medida segundo documentação gráfica de Projecto.
Critério de medição de obra: Medir-se-á a superfície realmente executada segundo especificações de Projecto.

| Código | Un | Descrição | Rendimento | Preço | Importância |
|---|---|---|---|---|---|
| mt17peu010a | m² | Filme de polietileno. (material) | 1 | 1.61 | 1.610 |
| mt17epu026a | m | Banda de espuma de polietileno (PE), de 60x8 mm. (material) | 0.6 | 2.2 | 1.320 |
| mt17epu014a | Ud | Painel isolante moldado, de poliestireno expandido (EPS), de 1200x750 mm e 15 mm de espessura, com difusores de alumínio, espaçamento do tubo múltiplo de 12,5 cm. (material) | 1.111 | 69.71 | 77.448 |
| mt37tpu014aa | m | Tubo de polietileno reticulado (PE-Xa) com barreira de oxigénio, de 12 mm de diâmetro exterior e 1,7 mm de espessura, segundo NP EN ISO 15875-2. (material) | 4 | 1.95 | 7.800 |
| mo004 | h | Oficial de 1ª instalador de aquecimento. (mão de obra) | 0.67 | 23.31 | 15.618 |
| mo103 | h | Ajudante de instalador de aquecimento. (mão de obra) | 0.67 | 22.09 | 14.800 |
| % | % | Custos directos complementares | 2 % | 118.596 | 2.372 |
|  |  | Custos directos |  |  | 120.968 |

Resíduos:
- colocação: mt17peu010a Filme de polietileno; factor de resíduo 0.06
- colocação: mt17epu026a Banda de espuma de polietileno (PE), de 60x8 mm; factor de resíduo 0.0598214
- colocação: mt17epu014a; factor de resíduo 0.024
- colocação: mt37tpu014aa; factor de resíduo 0.0275091

## Recursos

**mt17peu010a** m² Filme de polietileno
Dados técnicos: Custo energético 28.363 MJ; Emissão de CO2 1.039 kg; Código LER 17 06 04; Massa do elemento 0.19 kg; Volume 0.000317 m3
Resíduos:
- embalagem: re170203 Plástico. (componente de resíduo); rendimento 0.024 kg; Código LER 17 02 03; Massa do elemento 1 kg; Volume 0.001667 m3

**mt17epu026a** m Banda de espuma de polietileno (PE), de 60x8 mm
Dados técnicos: Custo energético 4.712 MJ; Emissão de CO2 0.169 kg; Código LER 17 06 04; Massa do elemento 0.0336 kg; Volume 0.000056 m3
Resíduos:
- embalagem: re170203 Plástico; rendimento 0.001 kg

**mt17epu014a** Ud Painel isolante moldado
Dados técnicos: Custo energético 85.887 MJ; Emissão de CO2 3.044 kg; Código LER 17 06 04; Massa do elemento 0.856 kg; Volume 0.001427 m3
Resíduos:
- embalagem: re170203 Plástico; rendimento 0.074 kg

**mt37tpu014aa** m Tubo de polietileno reticulado (PE-Xa) com barreira de oxigénio
Dados técnicos: Custo energético 5.328 MJ; Emissão de CO2 0.265 kg; Código LER 17 02 03; Massa do elemento 0.055 kg; Volume 0.000092 m3
