# Sistema de aquecimento por piso radiante para indústria e sector terciário, com camada de argamassa

- Propriedade do ficheiro: CYPE Ingenieros S.A.
- Formato: FIEBDC-3/2016
- Programa: Generador de precios de la construcción. CYPE Ingenieros, S.A.
- Data: 23/05/2024
- Moeda: EUR
- Custos indirectos: 3 %
- IVA: 23 %

## I Instalações

### IC Aquecimento, arrefecimento, climatização e A.Q.S.

#### ICE Emissores a água para aquecimento e arrefecimento

**ICE140** m² Sistema de aquecimento por piso radiante para indústria e sector terciário, com camada de argamassa.
Sistema de aquecimento por piso radiante painel de pitons, composto por painel de pitons de poliestireno expandido modificado (NEO-EPS) e recobrimento termomoldado de polietileno (PE), com melhoria do isolamento sonoro a sons de condução aérea e de percussão, de 1450x850 mm e 40 mm de espessura, banda de espuma de polietileno (PE), de 200x10 mm, tubo de polietileno reticulado (PE-Xa) com barreira de oxigénio e camada de protecção de polietileno (PE) modificado, de 16 mm de diâmetro exterior e 2 mm de espessura e argamassa autonivelante, CA - C20 - F4 segundo EN 13813, de 40 mm de espessura. Totalmente montado, ligado e testado.
Inclui: Preparação e limpeza da superfície de apoio. Marcação da instalação. Fixação do rodapé perimetral. Colocação dos painéis. Marcação do traçado da tubagem. Colocação e fixação das tubagens. Derramamento e espalhamento da camada de argamassa autonivelante. Realização de ensaios.
Critério de medição de projecto: Superfície útil, medida segundo documentação gráfica de Projecto.
Critério de medição de obra: Medir-se-á a superfície realmente executada segundo especificações de Projecto.

| Código | Un | Descrição | Rendimento | Preço | Importância |
|---|---|---|---|---|---|
| mt17epu019a | m | Banda de espuma de polietileno (PE), de 200x10 mm. (material) | 0.6 | 3.4 | 2.040 |
| mt17epu005d | m² | Painel de pitons de poliestireno expandido modificado (NEO-EPS) e recobrimento termomoldado de polietileno (PE), com melhoria do isolamento sonoro a sons de condução aérea e de percussão, de 1450x850 mm e 40 mm de espessura, com propagação retardada da chama Euroclasse E, espaçamento do tubo múltiplo de 5 cm, válido para tubo de 16 mm de diâmetro, com união entre painéis através de sobreposição para evitar pontes térmicas e infiltrações de argamassa. (material) | 1 | 53.84 | 53.840 |
| mt37tpu012a | m | Tubo de polietileno reticulado (PE-Xa) com barreira de oxigénio e camada de protecção de polietileno (PE) modificado, de 16 mm de diâmetro exterior e 2 mm de espessura, segundo NP EN ISO 15875-2. (material) | 5 | 2.96 | 14.800 |
| mt09mal020a | m³ | Argamassa autonivelante, CA - C20 - F4 segundo EN 13813, à base de sulfato de cálcio, para espessuras de 2,5 a 7,0 cm, usada em nivelação de pavimentos. (material) | 0.04 | 259.96 | 10.398 |
| mt08aaa010a | m³ | Água. (material) | 0.004 | 1.5 | 0.006 |
| mq06pym020 | h | Misturadora-bombeadora para argamassas autonivelantes. (equipamento) | 0.05 | 10.91 | 0.546 |
| mo004 | h | Oficial de 1ª instalador de aquecimento. (mão de obra) | 0.67 | 23.31 | 15.618 |
| mo103 | h | Ajudante de instalador de aquecimento. (mão de obra) | 0.67 | 22.09 | 14.800 |
| mo031 | h | Oficial de 1ª aplicador de argamassa autonivelante. (mão de obra) | 0.05 | 22.68 | 1.134 |
| mo069 | h | Ajudante de aplicador de argamassa autonivelante. (mão de obra) | 0.05 | 22.13 | 1.107 |
| % | % | Custos directos complementares | 2 % | 114.289 | 2.286 |
|  |  | Custos directos |  |  | 116.575 |

Resíduos:
- colocação: mt17epu019a Banda de espuma de polietileno (PE), de 200x10 mm; factor de resíduo 0.0597
- colocação: mt17epu005d; factor de resíduo 0.0240001
- colocação: mt37tpu012a; factor de resíduo 0.0275
- colocação: mt09mal020a; factor de resíduo 0.0036

## Recursos

**mt17epu019a** m Banda de espuma de polietileno (PE), de 200x10 mm
Dados técnicos: Custo energético 19.302 MJ; Emissão de CO2 0.686 kg; Código LER 17 06 04; Massa do elemento 0.14 kg; Volume 0.000233 m3
Resíduos:
- embalagem: re170203 Plástico. (componente de resíduo); rendimento 0.001 kg; Código LER 17 02 03; Massa do elemento 1 kg; Volume 0.001667 m3

**mt17epu005d** m² Painel de pitons de poliestireno expandido modificado (NEO-EPS) e recobrimento termomoldado de polietileno (PE)
Dados técnicos: Custo energético 94.506 MJ; Emissão de CO2 3.278 kg; Código LER 17 06 04; Massa do elemento 0.99187 kg; Volume 0.001653 m3
Resíduos:
- embalagem: re170203 Plástico; rendimento 0.034 kg

**mt37tpu012a** m Tubo de polietileno reticulado (PE-Xa) com barreira de oxigénio e camada de protecção de polietileno (PE) modificado
Dados técnicos: Custo energético 7.363 MJ; Emissão de CO2 0.366 kg; Código LER 17 02 03; Massa do elemento 0.076 kg; Volume 0.000127 m3

**mt09mal020a** m³ Argamassa autonivelante
Dados técnicos: Custo energético 1365.000 MJ; Emissão de CO2 105.000 kg; Código LER 17 01 01; Massa do elemento 2100 kg; Volume 1.4 m3

**mt08aaa010a** m³ Água
Dados técnicos: Custo energético 60.000 MJ; Emissão de CO2 30.000 kg
