# Emissor eléctrico

- Propriedade do ficheiro: CYPE Ingenieros S.A.
- Formato: FIEBDC-3/2016
- Programa: Generador de precios de la construcción. CYPE Ingenieros, S.A.
- Data: 18/05/2024
- Moeda: EUR
- Custos indirectos: 3 %
- IVA: 23 %

## I Instalações

### IC Aquecimento, arrefecimento, climatização e A.Q.S.

#### ICM Emissores de calor eléctricos

**ICM010** Ud Emissor eléctrico.
Acumulador nocturno de calor estático, de 3200 W de potência e 25,6 kWh de energia de acumulação em 8 horas, alimentação monofásica a 230 V de tensão, composto por material cerâmico de acumulação, isolamento microporoso de alta qualidade, regulador electrónico de carga e limitador de segurança, estando todo o conjunto recoberto de carcaça de chapa de aço pintada em epóxi, de 990x725x165 mm, colocado sobre paramento vertical.
Inclui: Marcação do emissor. Fixação dos suportes no paramento. Colocação do aparelho e acessórios. Ligação e verificação do seu correcto funcionamento.
Critério de medição de projecto: Número de unidades previstas, segundo documentação gráfica de Projecto.
Critério de medição de obra: Medir-se-á o número de unidades realmente executadas segundo especificações de Projecto.

| Código | Un | Descrição | Rendimento | Preço | Importância |
|---|---|---|---|---|---|
| mt38ema020g | Ud | Acumulador nocturno de calor estático, de 3200 W de potência e 25,6 kWh de energia de acumulação em 8 horas, alimentação monofásica a 230 V de tensão, composto por material cerâmico de acumulação, isolamento microporoso de alta qualidade, regulador electrónico de carga e limitador de segurança, estando todo o conjunto recoberto de carcaça de chapa de aço pintada em epóxi, de 990x725x165 mm. (material) | 1 | 379.27 | 379.270 |
| mo004 | h | Oficial de 1ª instalador de aquecimento. (mão de obra) | 0.9 | 23.31 | 20.979 |
| mo103 | h | Ajudante de instalador de aquecimento. (mão de obra) | 0.9 | 22.09 | 19.881 |
| % | % | Custos directos complementares | 2 % | 420.130 | 8.403 |
|  |  | Custos directos |  |  | 428.533 |

## Recursos

**mt38ema020g** Ud Acumulador nocturno de calor estático
Dados técnicos: Custo energético 1619.494 MJ; Emissão de CO2 119.980 kg
Resíduos:
- embalagem: re150101 Embalagens de papel e cartão. (componente de resíduo); rendimento 1.509 kg; Código LER 15 01 01; Massa do elemento 1 kg; Volume 0.001333 m3
