# Tubagem de distribuição de água, para aquecimento

- Propriedade do ficheiro: CYPE Ingenieros S.A.
- Formato: FIEBDC-3/2016
- Programa: Generador de precios de la construcción. CYPE Ingenieros, S.A.
- Data: 15/06/2024
- Moeda: EUR
- Custos indirectos: 3 %
- IVA: 23 %

## I Instalações

### IC Aquecimento, arrefecimento, climatização e A.Q.S.

#### ICS Sistemas de condução de água

**ICS010** m Tubagem de distribuição de água, para aquecimento.
Tubagem de distribuição de água quente de aquecimento formada por tubo de polietileno reticulado (PE-Xa) com barreira de oxigénio (EVOH), de 75 mm de diâmetro exterior e 6,8 mm de espessura, PN=6 atm, cor branca, fornecido em barras, encastrado na parede. Inclusive material auxiliar para montagem e fixação, acessórios e peças especiais.
Inclui: Marcação. Colocação e fixação de tubagens, acessórios e peças especiais. Realização de ensaios.
Critério de medição de projecto: Comprimento medido segundo documentação gráfica de Projecto.
Critério de medição de obra: Medir-se-á o comprimento realmente executado segundo especificações de Projecto.

| Código | Un | Descrição | Rendimento | Preço | Importância |
|---|---|---|---|---|---|
| mt37tpu411h | Ud | Material auxiliar para montagem e fixação das tubagens de polietileno reticulado (PE-Xa) com barreira de oxigénio (EVOH), de 75 mm de diâmetro exterior, fornecido em barras. (material) | 1 | 3 | 3.000 |
| mt37tpu011ze | m | Tubo de polietileno reticulado (PE-Xa) com barreira de oxigénio (EVOH), de 75 mm de diâmetro exterior e 6,8 mm de espessura, PN=6 atm, cor branca, fornecido em barras, segundo NP EN ISO 15875-2, com o preço incrementado em 20% relativamente a acessórios e peças especiais. (material) | 1 | 68.63 | 68.630 |
| mo004 | h | Oficial de 1ª instalador de aquecimento. (mão de obra) | 0.098 | 23.31 | 2.284 |
| mo103 | h | Ajudante de instalador de aquecimento. (mão de obra) | 0.098 | 22.09 | 2.165 |
| % | % | Custos directos complementares | 2 % | 76.079 | 1.522 |
|  |  | Custos directos |  |  | 77.601 |

Resíduos:
- colocação: mt37tpu011ze; factor de resíduo 0.0181142

## Recursos

**mt37tpu011ze** m Tubo de polietileno reticulado (PE-Xa) com barreira de oxigénio (EVOH)
Dados técnicos: Custo energético 134.082 MJ; Emissão de CO2 6.657 kg; Código LER 17 02 03; Massa do elemento 1.384 kg; Volume 0.002307 m3
