# Tubagem de distribuição de água, para aquecimento

- Propriedade do ficheiro: CYPE Ingenieros S.A.
- Formato: FIEBDC-3/2016
- Programa: Generador de precios de la construcción. CYPE Ingenieros, S.A.
- Data: 15/06/2024
- Moeda: EUR
- Custos indirectos: 3 %
- IVA: 23 %

## I Instalações

### IC Aquecimento, arrefecimento, climatização e A.Q.S.

#### ICS Sistemas de condução de água

**ICS010** m Tubagem de distribuição de água, para aquecimento.
Tubagem de distribuição de água quente de aquecimento formada por tubo de polietileno reticulado (PE-Xa) com barreira de oxigénio (EVOH), de 75 mm de diâmetro exterior e 6,8 mm de espessura, PN=6 atm, cor branca, fornecido em barras, colocado superficialmente no exterior do edifício, com isolamento através de manga isolante de lã de vidro protegida com emulsão asfáltica recoberta com tinta protectora para isolamento de cor branca. Inclusive material auxiliar para montagem e fixação, acessórios e peças especiais.
Inclui: Marcação. Colocação e fixação de tubagens, acessórios e peças especiais. Colocação do isolamento. Aplicação do revestimento superficial do isolamento. Realização de ensaios.
Critério de medição de projecto: Comprimento medido segundo documentação gráfica de Projecto.
Critério de medição de obra: Medir-se-á o comprimento realmente executado segundo especificações de Projecto.

| Código | Un | Descrição | Rendimento | Preço | Importância |
|---|---|---|---|---|---|
| mt37tpu411h | Ud | Material auxiliar para montagem e fixação das tubagens de polietileno reticulado (PE-Xa) com barreira de oxigénio (EVOH), de 75 mm de diâmetro exterior, fornecido em barras. (material) | 1 | 3 | 3.000 |
| mt37tpu011ze | m | Tubo de polietileno reticulado (PE-Xa) com barreira de oxigénio (EVOH), de 75 mm de diâmetro exterior e 6,8 mm de espessura, PN=6 atm, cor branca, fornecido em barras, segundo NP EN ISO 15875-2, com o preço incrementado em 20% relativamente a acessórios e peças especiais. (material) | 1 | 68.63 | 68.630 |
| mt17coe080gb | m | Manga isolante moldada de lã de vidro, aberta longitudinalmente pela geratriz, de 76 mm de diâmetro interior e 40,0 mm de espessura. (material) | 1 | 8.67 | 8.670 |
| mt17coe120 | kg | Emulsão asfáltica para protecção de mangas isolantes de lã de vidro. (material) | 0.735 | 2.04 | 1.499 |
| mt27pcg010a | kg | Tinta protectora de polietileno clorossulfonado, de cor branca, para isolamento em exteriores. (material) | 0.061 | 24.03 | 1.466 |
| mo004 | h | Oficial de 1ª instalador de aquecimento. (mão de obra) | 0.186 | 23.31 | 4.336 |
| mo103 | h | Ajudante de instalador de aquecimento. (mão de obra) | 0.186 | 22.09 | 4.109 |
| % | % | Custos directos complementares | 2 % | 91.710 | 1.834 |
|  |  | Custos directos |  |  | 93.544 |

Resíduos:
- colocação: mt37tpu011ze; factor de resíduo 0.0181142
- colocação: mt17coe080gb; factor de resíduo 0.0591006
- colocação: mt17coe120 Emulsão asfáltica para protecção de mangas isolantes de lã de vidro; factor de resíduo 0.03941

## Recursos

**mt37tpu011ze** m Tubo de polietileno reticulado (PE-Xa) com barreira de oxigénio (EVOH)
Dados técnicos: Custo energético 134.082 MJ; Emissão de CO2 6.657 kg; Código LER 17 02 03; Massa do elemento 1.384 kg; Volume 0.002307 m3

**mt17coe080gb** m Manga isolante moldada de lã de vidro
Dados técnicos: Custo energético 10.285 MJ; Emissão de CO2 0.519 kg; Código LER 17 06 04; Massa do elemento 0.276461 kg; Volume 0.000461 m3
Resíduos:
- embalagem: re170203 Plástico. (componente de resíduo); rendimento 0.002 kg; Código LER 17 02 03; Massa do elemento 1 kg; Volume 0.001667 m3

**mt17coe120** kg Emulsão asfáltica para protecção de mangas isolantes de lã de vidro
Dados técnicos: Custo energético 32.693 MJ; Emissão de CO2 0.269 kg; Código LER 17 03 02; Massa do elemento 1 kg; Volume 0.001 m3
Resíduos:
- embalagem: re150104 Embalagens de metal. (componente de resíduo); rendimento 0.077 kg; Código LER 15 01 04; Massa do elemento 1 kg; Volume 0.001667 m3
