# Tubagem de distribuição de água, para aquecimento

- Propriedade do ficheiro: CYPE Ingenieros S.A.
- Formato: FIEBDC-3/2016
- Programa: Generador de precios de la construcción. CYPE Ingenieros, S.A.
- Data: 15/06/2024
- Moeda: EUR
- Custos indirectos: 3 %
- IVA: 23 %

## I Instalações

### IC Aquecimento, arrefecimento, climatização e A.Q.S.

#### ICS Sistemas de condução de água

**ICS010** m Tubagem de distribuição de água, para aquecimento.
Tubagem de distribuição de água quente de aquecimento formada por tubo multicamada de polipropileno copolímero random resistente à temperatura/polipropileno copolímero random resistente à temperatura/polipropileno copolímero random (PP-RCT/PP-RCT/PP-R), série 3,2, de 200 mm de diâmetro exterior e 27,5 mm de espessura, colocado superficialmente no interior do edifício, com isolamento através de manga isolante flexível de espuma elastomérica. Inclusive material auxiliar para montagem e fixação, acessórios e peças especiais.
Inclui: Marcação. Colocação e fixação de tubagens, acessórios e peças especiais. Colocação do isolamento. Realização de ensaios.
Critério de medição de projecto: Comprimento medido segundo documentação gráfica de Projecto.
Critério de medição de obra: Medir-se-á o comprimento realmente executado segundo especificações de Projecto.

| Código | Un | Descrição | Rendimento | Preço | Importância |
|---|---|---|---|---|---|
| mt37toa403m | Ud | Material auxiliar para montagem e fixação das tubagens multicamada de polipropileno copolímero random resistente à temperatura/polipropileno copolímero random resistente à temperatura/polipropileno copolímero random (PP-RCT/PP-RCT/PP-R), série 3,2, de 200 mm de diâmetro exterior. (material) | 1 | 7.63 | 7.630 |
| mt37toa113me | m | Tubo multicamada de polipropileno copolímero random resistente à temperatura/polipropileno copolímero random resistente à temperatura/polipropileno copolímero random (PP-RCT/PP-RCT/PP-R), série 3,2, de 200 mm de diâmetro exterior e 27,5 mm de espessura, segundo NP EN ISO 15874-2, com o preço incrementado em 20% relativamente a acessórios e peças especiais. (material) | 1 | 222.11 | 222.110 |
| mt17coe050re | m | Manga isolante de espuma elastomérica, de 219 mm de diâmetro interior e 36,0 mm de espessura mm de espessura, à base de borracha sintética flexível, de estrutura celular fechada. (material) | 1 | 65 | 65.000 |
| mt17coe110 | l | Cola para manga isolante elastomérica. (material) | 0.27 | 19.01 | 5.133 |
| mo004 | h | Oficial de 1ª instalador de aquecimento. (mão de obra) | 0.25 | 23.31 | 5.828 |
| mo103 | h | Ajudante de instalador de aquecimento. (mão de obra) | 0.25 | 22.09 | 5.523 |
| % | % | Custos directos complementares | 2 % | 311.224 | 6.224 |
|  |  | Custos directos |  |  | 317.448 |

Resíduos:
- colocação: mt37toa113me; factor de resíduo 0.0165
- colocação: mt17coe050re; factor de resíduo 0.0439245

## Recursos

**mt37toa113me** m Tubo multicamada de polipropileno copolímero random resistente à temperatura/polipropileno copolímero random resistente
Dados técnicos: Custo energético 1260.131 MJ; Emissão de CO2 39.460 kg; Código LER 17 02 03; Massa do elemento 13.56 kg; Volume 0.0226 m3

**mt17coe050re** m Manga isolante de espuma elastomérica
Dados técnicos: Custo energético 43.215 MJ; Emissão de CO2 1.892 kg; Código LER 17 02 03; Massa do elemento 0.4691 kg; Volume 0.000782 m3
Resíduos:
- embalagem: re170203 Plástico. (componente de resíduo); rendimento 0.016 kg; Código LER 17 02 03; Massa do elemento 1 kg; Volume 0.001667 m3
