# Tubagem de distribuição de água, para aquecimento

- Propriedade do ficheiro: CYPE Ingenieros S.A.
- Formato: FIEBDC-3/2016
- Programa: Generador de precios de la construcción. CYPE Ingenieros, S.A.
- Data: 15/06/2024
- Moeda: EUR
- Custos indirectos: 3 %
- IVA: 23 %

## I Instalações

### IC Aquecimento, arrefecimento, climatização e A.Q.S.

#### ICS Sistemas de condução de água

**ICS010** m Tubagem de distribuição de água, para aquecimento.
Tubagem de distribuição de água quente de aquecimento formada por tubo multicamada de polietileno reticulado/alumínio/polietileno (PE-X/Al/PE), de 40 mm de diâmetro exterior e 3,7 mm de espessura, colocado superficialmente no interior do edifício, com isolamento através de manga isolante flexível de espuma elastomérica. Inclusive material auxiliar para montagem e fixação, acessórios e peças especiais.
Inclui: Marcação. Colocação e fixação de tubagens, acessórios e peças especiais. Colocação do isolamento. Realização de ensaios.
Critério de medição de projecto: Comprimento medido segundo documentação gráfica de Projecto.
Critério de medição de obra: Medir-se-á o comprimento realmente executado segundo especificações de Projecto.

| Código | Un | Descrição | Rendimento | Preço | Importância |
|---|---|---|---|---|---|
| mt37tmc406e | Ud | Material auxiliar para montagem e fixação das tubagens multicamada de polietileno reticulado/alumínio/polietileno (PE-X/Al/PE), de 40 mm de diâmetro exterior. (material) | 1 | 0.63 | 0.630 |
| mt37tmc026ee | m | Tubo multicamada de polietileno reticulado/alumínio/polietileno (PE-X/Al/PE), de 40 mm de diâmetro exterior e 3,7 mm de espessura, segundo NP EN ISO 21003-1, com o preço incrementado em 20% relativamente a acessórios e peças especiais. (material) | 1 | 15.05 | 15.050 |
| mt17coe050gd | m | Manga isolante de espuma elastomérica, de 43,5 mm de diâmetro interior e 27,0 mm de espessura mm de espessura, à base de borracha sintética flexível, de estrutura celular fechada. (material) | 1 | 14.56 | 14.560 |
| mt17coe110 | l | Cola para manga isolante elastomérica. (material) | 0.045 | 19.01 | 0.855 |
| mo004 | h | Oficial de 1ª instalador de aquecimento. (mão de obra) | 0.11 | 23.31 | 2.564 |
| mo103 | h | Ajudante de instalador de aquecimento. (mão de obra) | 0.11 | 22.09 | 2.430 |
| % | % | Custos directos complementares | 2 % | 36.089 | 0.722 |
|  |  | Custos directos |  |  | 36.811 |

Resíduos:
- colocação: mt37tmc026ee; factor de resíduo 0.0262211
- colocação: mt17coe050gd; factor de resíduo 0.0643972

## Recursos

**mt37tmc026ee** m Tubo multicamada de polietileno reticulado/alumínio/polietileno (PE-X/Al/PE)
Dados técnicos: Custo energético 63.603 MJ; Emissão de CO2 2.929 kg; Código LER 17 02 03; Massa do elemento 0.493 kg; Volume 0.000822 m3

**mt17coe050gd** m Manga isolante de espuma elastomérica
Dados técnicos: Custo energético 7.923 MJ; Emissão de CO2 0.348 kg; Código LER 17 02 03; Massa do elemento 0.0846 kg; Volume 0.000141 m3
Resíduos:
- embalagem: re170203 Plástico. (componente de resíduo); rendimento 0.004 kg; Código LER 17 02 03; Massa do elemento 1 kg; Volume 0.001667 m3
