# Tubagem de distribuição de água, para aquecimento

- Propriedade do ficheiro: CYPE Ingenieros S.A.
- Formato: FIEBDC-3/2016
- Programa: Generador de precios de la construcción. CYPE Ingenieros, S.A.
- Data: 15/06/2024
- Moeda: EUR
- Custos indirectos: 3 %
- IVA: 23 %

## I Instalações

### IC Aquecimento, arrefecimento, climatização e A.Q.S.

#### ICS Sistemas de condução de água

**ICS010** m Tubagem de distribuição de água, para aquecimento.
Tubagem de distribuição de água quente de aquecimento formada por tubo de polietileno resistente à temperatura (PE-RT), com barreira de oxigénio (EVOH), com camada de protecção da barreira de oxigénio face à soldadura, de 75 mm de diâmetro exterior e 6,8 mm de espessura, colocado superficialmente no interior do edifício, com isolamento através de manga isolante flexível de espuma elastomérica. Inclusive material auxiliar para montagem e fixação, acessórios e peças especiais.
Inclui: Marcação. Colocação e fixação de tubagens, acessórios e peças especiais. Colocação do isolamento. Realização de ensaios.
Critério de medição de projecto: Comprimento medido segundo documentação gráfica de Projecto.
Critério de medição de obra: Medir-se-á o comprimento realmente executado segundo especificações de Projecto.

| Código | Un | Descrição | Rendimento | Preço | Importância |
|---|---|---|---|---|---|
| mt37tmc410k | m | Material auxiliar para montagem e fixação das tubagens de polietileno resistente à temperatura (PE-RT) com barreira de oxigénio (EVOH), de 75 mm de diâmetro exterior. (material) | 1 | 1.38 | 1.380 |
| mt37tmc010ke | m | Tubo de polietileno resistente à temperatura (PE-RT), com barreira de oxigénio (EVOH), com camada de protecção da barreira de oxigénio face à soldadura, de 75 mm de diâmetro exterior e 6,8 mm de espessura, segundo NP EN ISO 22391-2, com o preço incrementado em 20% relativamente a acessórios e peças especiais. (material) | 1 | 33.15 | 33.150 |
| mt17coe050kd | m | Manga isolante de espuma elastomérica, de 77 mm de diâmetro interior e 27,0 mm de espessura mm de espessura, à base de borracha sintética flexível, de estrutura celular fechada. (material) | 1 | 20.87 | 20.870 |
| mt17coe110 | l | Cola para manga isolante elastomérica. (material) | 0.137 | 19.01 | 2.604 |
| mo004 | h | Oficial de 1ª instalador de aquecimento. (mão de obra) | 0.11 | 23.31 | 2.564 |
| mo103 | h | Ajudante de instalador de aquecimento. (mão de obra) | 0.11 | 22.09 | 2.430 |
| % | % | Custos directos complementares | 2 % | 62.998 | 1.260 |
|  |  | Custos directos |  |  | 64.258 |

Resíduos:
- colocação: mt37tmc010ke; factor de resíduo 0.0234837
- colocação: mt17coe050kd; factor de resíduo 0.0618317

## Recursos

**mt37tmc010ke** m Tubo de polietileno resistente à temperatura (PE-RT)
Dados técnicos: Custo energético 130.788 MJ; Emissão de CO2 6.494 kg; Código LER 17 02 03; Massa do elemento 1.35 kg; Volume 0.00225 m3

**mt17coe050kd** m Manga isolante de espuma elastomérica
Dados técnicos: Custo energético 12.480 MJ; Emissão de CO2 0.547 kg; Código LER 17 02 03; Massa do elemento 0.1343 kg; Volume 0.000224 m3
Resíduos:
- embalagem: re170203 Plástico. (componente de resíduo); rendimento 0.006 kg; Código LER 17 02 03; Massa do elemento 1 kg; Volume 0.001667 m3
