# Tubagem de distribuição de água, para aquecimento

- Propriedade do ficheiro: CYPE Ingenieros S.A.
- Formato: FIEBDC-3/2016
- Programa: Generador de precios de la construcción. CYPE Ingenieros, S.A.
- Data: 15/06/2024
- Moeda: EUR
- Custos indirectos: 3 %
- IVA: 23 %

## I Instalações

### IC Aquecimento, arrefecimento, climatização e A.Q.S.

#### ICS Sistemas de condução de água

**ICS010** m Tubagem de distribuição de água, para aquecimento.
Tubagem de distribuição de água quente de aquecimento formada por tubo de aço preto estirado sem soldadura, série M, de 4" DN 100 mm de diâmetro e 4,5 mm de espessura, uma demão de primário antioxidante, colocado superficialmente no interior do edifício, com isolamento através de manga isolante flexível de espuma elastomérica. Inclusive material auxiliar para montagem e fixação, acessórios e peças especiais.
Inclui: Marcação. Colocação e fixação de tubagens, acessórios e peças especiais. Colocação do isolamento. Realização de ensaios.
Critério de medição de projecto: Comprimento medido segundo documentação gráfica de Projecto.
Critério de medição de obra: Medir-se-á o comprimento realmente executado segundo especificações de Projecto.

| Código | Un | Descrição | Rendimento | Preço | Importância |
|---|---|---|---|---|---|
| mt08tan330k | Ud | Material auxiliar para montagem e fixação das tubagens de aço, de 4" DN 100 mm. (material) | 1 | 3.23 | 3.230 |
| mt08tan015je | m | Tubo de aço preto estirado sem soldadura, série M, de 4" DN 100 mm de diâmetro e 4,5 mm de espessura, segundo NP EN 10255, com o preço incrementado em 20% relativamente a acessórios e peças especiais. (material) | 1 | 53.39 | 53.390 |
| mt27pfi030 | kg | Primário antioxidante com poliuretano. (material) | 0.045 | 9.35 | 0.421 |
| mt17coe050ne | m | Manga isolante de espuma elastomérica, de 114 mm de diâmetro interior e 36,0 mm de espessura mm de espessura, à base de borracha sintética flexível, de estrutura celular fechada. (material) | 1 | 39.93 | 39.930 |
| mt17coe110 | l | Cola para manga isolante elastomérica. (material) | 0.175 | 19.01 | 3.327 |
| mo004 | h | Oficial de 1ª instalador de aquecimento. (mão de obra) | 0.7 | 23.31 | 16.317 |
| mo103 | h | Ajudante de instalador de aquecimento. (mão de obra) | 0.875 | 22.09 | 19.329 |
| % | % | Custos directos complementares | 2 % | 135.944 | 2.719 |
|  |  | Custos directos |  |  | 138.663 |

Resíduos:
- colocação: mt08tan015je; factor de resíduo 0.0284039
- colocação: mt27pfi030 Primário antioxidante com poliuretano; factor de resíduo 0.03
- colocação: mt17coe050ne; factor de resíduo 0.0540987

## Recursos

**mt08tan015je** m Tubo de aço preto estirado sem soldadura
Dados técnicos: Custo energético 121.784 MJ; Emissão de CO2 6.215 kg; Código LER 17 04 05; Massa do elemento 12.2 kg; Volume 0.00581 m3
Resíduos:
- embalagem: re170201 Madeira. (componente de resíduo); rendimento 0.012 kg; Código LER 17 02 01; Massa do elemento 1 kg; Volume 0.000909 m3
- embalagem: re170203 Plástico. (componente de resíduo); rendimento 0.003 kg; Código LER 17 02 03; Massa do elemento 1 kg; Volume 0.001667 m3

**mt27pfi030** kg Primário antioxidante com poliuretano
Dados técnicos: Custo energético 144.471 MJ; Emissão de CO2 7.014 kg; Código LER 17 09 04; Massa do elemento 1 kg; Volume 0.000667 m3
Resíduos:
- embalagem: re170203 Plástico; rendimento 0.003 kg

**mt17coe050ne** m Manga isolante de espuma elastomérica
Dados técnicos: Custo energético 24.191 MJ; Emissão de CO2 1.060 kg; Código LER 17 02 03; Massa do elemento 0.2613 kg; Volume 0.000435 m3
Resíduos:
- embalagem: re170203 Plástico; rendimento 0.01 kg
