# Tubagem de distribuição de água, para aquecimento

- Propriedade do ficheiro: CYPE Ingenieros S.A.
- Formato: FIEBDC-3/2016
- Programa: Generador de precios de la construcción. CYPE Ingenieros, S.A.
- Data: 15/06/2024
- Moeda: EUR
- Custos indirectos: 3 %
- IVA: 23 %

## I Instalações

### IC Aquecimento, arrefecimento, climatização e A.Q.S.

#### ICS Sistemas de condução de água

**ICS010** m Tubagem de distribuição de água, para aquecimento.
Tubagem de distribuição de água quente de aquecimento formada por tubo de aço preto estirado sem soldadura, série M, de 3/8" DN 10 mm de diâmetro e 2,3 mm de espessura, uma demão de primário antioxidante, colocado superficialmente no interior do edifício, com isolamento através de manga isolante flexível de espuma elastomérica. Inclusive material auxiliar para montagem e fixação, acessórios e peças especiais.
Inclui: Marcação. Colocação e fixação de tubagens, acessórios e peças especiais. Colocação do isolamento. Realização de ensaios.
Critério de medição de projecto: Comprimento medido segundo documentação gráfica de Projecto.
Critério de medição de obra: Medir-se-á o comprimento realmente executado segundo especificações de Projecto.

| Código | Un | Descrição | Rendimento | Preço | Importância |
|---|---|---|---|---|---|
| mt08tan330a | Ud | Material auxiliar para montagem e fixação das tubagens de aço, de 3/8" DN 10 mm. (material) | 1 | 0.42 | 0.420 |
| mt08tan015ae | m | Tubo de aço preto estirado sem soldadura, série M, de 3/8" DN 10 mm de diâmetro e 2,3 mm de espessura, segundo NP EN 10255, com o preço incrementado em 20% relativamente a acessórios e peças especiais. (material) | 1 | 6.91 | 6.910 |
| mt27pfi030 | kg | Primário antioxidante com poliuretano. (material) | 0.008 | 9.35 | 0.075 |
| mt17coe050cc | m | Manga isolante de espuma elastomérica, de 19 mm de diâmetro interior e 22,0 mm de espessura mm de espessura, à base de borracha sintética flexível, de estrutura celular fechada. (material) | 1 | 7.11 | 7.110 |
| mt17coe110 | l | Cola para manga isolante elastomérica. (material) | 0.02 | 19.01 | 0.380 |
| mo004 | h | Oficial de 1ª instalador de aquecimento. (mão de obra) | 0.25 | 23.31 | 5.828 |
| mo103 | h | Ajudante de instalador de aquecimento. (mão de obra) | 0.34 | 22.09 | 7.511 |
| % | % | Custos directos complementares | 2 % | 28.234 | 0.565 |
|  |  | Custos directos |  |  | 28.799 |

Resíduos:
- colocação: mt08tan015ae; factor de resíduo 0.035
- colocação: mt27pfi030 Primário antioxidante com poliuretano; factor de resíduo 0.03
- colocação: mt17coe050cc; factor de resíduo 0.0674105

## Recursos

**mt08tan015ae** m Tubo de aço preto estirado sem soldadura
Dados técnicos: Custo energético 10.032 MJ; Emissão de CO2 0.422 kg; Código LER 17 04 05; Massa do elemento 0.839 kg; Volume 0.0004 m3
Resíduos:
- embalagem: re170201 Madeira. (componente de resíduo); rendimento 0.011 kg; Código LER 17 02 01; Massa do elemento 1 kg; Volume 0.000909 m3
- embalagem: re170203 Plástico. (componente de resíduo); rendimento 0.003 kg; Código LER 17 02 03; Massa do elemento 1 kg; Volume 0.001667 m3

**mt27pfi030** kg Primário antioxidante com poliuretano
Dados técnicos: Custo energético 144.471 MJ; Emissão de CO2 7.014 kg; Código LER 17 09 04; Massa do elemento 1 kg; Volume 0.000667 m3
Resíduos:
- embalagem: re170203 Plástico; rendimento 0.003 kg

**mt17coe050cc** m Manga isolante de espuma elastomérica
Dados técnicos: Custo energético 3.465 MJ; Emissão de CO2 0.152 kg; Código LER 17 02 03; Massa do elemento 0.0363 kg; Volume 0.000061 m3
Resíduos:
- embalagem: re170203 Plástico; rendimento 0.002 kg
