# Tubagem de distribuição de água, para aquecimento

- Propriedade do ficheiro: CYPE Ingenieros S.A.
- Formato: FIEBDC-3/2016
- Programa: Generador de precios de la construcción. CYPE Ingenieros, S.A.
- Data: 15/06/2024
- Moeda: EUR
- Custos indirectos: 3 %
- IVA: 23 %

## I Instalações

### IC Aquecimento, arrefecimento, climatização e A.Q.S.

#### ICS Sistemas de condução de água

**ICS010** m Tubagem de distribuição de água, para aquecimento.
Tubagem de distribuição de água quente de aquecimento formada por tubo de polietileno reticulado (PE-Xa), com barreira de oxigénio (EVOH), de 32 mm de diâmetro exterior e 2,9 mm de espessura, PN=6 atm, fornecido em rolos, colocado superficialmente no interior do edifício, com isolamento através de manga isolante flexível de espuma elastomérica. Inclusive material auxiliar para montagem e fixação, acessórios e peças especiais.
Inclui: Marcação. Colocação e fixação de tubagens, acessórios e peças especiais. Colocação do isolamento. Realização de ensaios.
Critério de medição de projecto: Comprimento medido segundo documentação gráfica de Projecto.
Critério de medição de obra: Medir-se-á o comprimento realmente executado segundo especificações de Projecto.

| Código | Un | Descrição | Rendimento | Preço | Importância |
|---|---|---|---|---|---|
| mt37tpu413d | Ud | Material auxiliar para montagem e fixação das tubagens de polietileno reticulado (PE-Xa) com barreira de oxigénio (EVOH), de 32 mm de diâmetro exterior. (material) | 1 | 0.57 | 0.570 |
| mt37tpu013re | m | Tubo de polietileno reticulado (PE-Xa), com barreira de oxigénio (EVOH), de 32 mm de diâmetro exterior e 2,9 mm de espessura, PN=6 atm, fornecido em rolos, segundo NP EN ISO 15875-2, com o preço incrementado em 20% relativamente a acessórios e peças especiais. (material) | 1 | 13.1 | 13.100 |
| mt17coe050fc | m | Manga isolante de espuma elastomérica, de 36 mm de diâmetro interior e 22,0 mm de espessura mm de espessura, à base de borracha sintética flexível, de estrutura celular fechada. (material) | 1 | 9.87 | 9.870 |
| mt17coe110 | l | Cola para manga isolante elastomérica. (material) | 0.055 | 19.01 | 1.046 |
| mo004 | h | Oficial de 1ª instalador de aquecimento. (mão de obra) | 0.11 | 23.31 | 2.564 |
| mo103 | h | Ajudante de instalador de aquecimento. (mão de obra) | 0.11 | 22.09 | 2.430 |
| % | % | Custos directos complementares | 2 % | 29.580 | 0.592 |
|  |  | Custos directos |  |  | 30.172 |

Resíduos:
- colocação: mt37tpu013re; factor de resíduo 0.0265159
- colocação: mt17coe050fc; factor de resíduo 0.0663028

## Recursos

**mt37tpu013re** m Tubo de polietileno reticulado (PE-Xa)
Dados técnicos: Custo energético 24.414 MJ; Emissão de CO2 1.212 kg; Código LER 17 02 03; Massa do elemento 0.252 kg; Volume 0.00042 m3

**mt17coe050fc** m Manga isolante de espuma elastomérica
Dados técnicos: Custo energético 5.348 MJ; Emissão de CO2 0.235 kg; Código LER 17 02 03; Massa do elemento 0.0568 kg; Volume 0.000095 m3
Resíduos:
- embalagem: re170203 Plástico. (componente de resíduo); rendimento 0.003 kg; Código LER 17 02 03; Massa do elemento 1 kg; Volume 0.001667 m3
