# Tubagem de distribuição de água, para aquecimento

- Propriedade do ficheiro: CYPE Ingenieros S.A.
- Formato: FIEBDC-3/2016
- Programa: Generador de precios de la construcción. CYPE Ingenieros, S.A.
- Data: 14/06/2024
- Moeda: EUR
- Custos indirectos: 3 %
- IVA: 23 %

## I Instalações

### IC Aquecimento, arrefecimento, climatização e A.Q.S.

#### ICS Sistemas de condução de água

**ICS010** m Tubagem de distribuição de água, para aquecimento.
Tubagem de distribuição de água quente de aquecimento formada por tubo de polietileno reticulado (PE-Xa) com barreira de oxigénio (EVOH), de 90 mm de diâmetro exterior e 8,2 mm de espessura, PN=6 atm, cor branca, fornecido em barras, colocado superficialmente no interior do edifício, com isolamento através de manga isolante flexível de espuma elastomérica. Inclusive material auxiliar para montagem e fixação, acessórios e peças especiais.
Inclui: Marcação. Colocação e fixação de tubagens, acessórios e peças especiais. Colocação do isolamento. Realização de ensaios.
Critério de medição de projecto: Comprimento medido segundo documentação gráfica de Projecto.
Critério de medição de obra: Medir-se-á o comprimento realmente executado segundo especificações de Projecto.

| Código | Un | Descrição | Rendimento | Preço | Importância |
|---|---|---|---|---|---|
| mt37tpu411i | Ud | Material auxiliar para montagem e fixação das tubagens de polietileno reticulado (PE-Xa) com barreira de oxigénio (EVOH), de 90 mm de diâmetro exterior, fornecido em barras. (material) | 1 | 3.71 | 3.710 |
| mt37tpu011Ae | m | Tubo de polietileno reticulado (PE-Xa) com barreira de oxigénio (EVOH), de 90 mm de diâmetro exterior e 8,2 mm de espessura, PN=6 atm, cor branca, fornecido em barras, segundo NP EN ISO 15875-2, com o preço incrementado em 20% relativamente a acessórios e peças especiais. (material) | 1 | 81.9 | 81.900 |
| mt17coe050ld | m | Manga isolante de espuma elastomérica, de 89 mm de diâmetro interior e 27,0 mm de espessura mm de espessura, à base de borracha sintética flexível, de estrutura celular fechada. (material) | 1 | 23.76 | 23.760 |
| mt17coe110 | l | Cola para manga isolante elastomérica. (material) | 0.157 | 19.01 | 2.985 |
| mo004 | h | Oficial de 1ª instalador de aquecimento. (mão de obra) | 0.14 | 23.31 | 3.263 |
| mo103 | h | Ajudante de instalador de aquecimento. (mão de obra) | 0.14 | 22.09 | 3.093 |
| % | % | Custos directos complementares | 2 % | 118.711 | 2.374 |
|  |  | Custos directos |  |  | 121.085 |

Resíduos:
- colocação: mt37tpu011Ae; factor de resíduo 0.0165
- colocação: mt17coe050ld; factor de resíduo 0.0606636

## Recursos

**mt37tpu011Ae** m Tubo de polietileno reticulado (PE-Xa) com barreira de oxigénio (EVOH)
Dados técnicos: Custo energético 193.954 MJ; Emissão de CO2 9.630 kg; Código LER 17 02 03; Massa do elemento 2.002 kg; Volume 0.003337 m3

**mt17coe050ld** m Manga isolante de espuma elastomérica
Dados técnicos: Custo energético 14.135 MJ; Emissão de CO2 0.619 kg; Código LER 17 02 03; Massa do elemento 0.1522 kg; Volume 0.000254 m3
Resíduos:
- embalagem: re170203 Plástico. (componente de resíduo); rendimento 0.006 kg; Código LER 17 02 03; Massa do elemento 1 kg; Volume 0.001667 m3
