# Tubagem de distribuição de água, para aquecimento

- Propriedade do ficheiro: CYPE Ingenieros S.A.
- Formato: FIEBDC-3/2016
- Programa: Generador de precios de la construcción. CYPE Ingenieros, S.A.
- Data: 15/06/2024
- Moeda: EUR
- Custos indirectos: 3 %
- IVA: 23 %

## I Instalações

### IC Aquecimento, arrefecimento, climatização e A.Q.S.

#### ICS Sistemas de condução de água

**ICS010** m Tubagem de distribuição de água, para aquecimento.
Tubagem de distribuição de água quente de aquecimento formada por tubo de polipropileno copolímero random (PP-R), série 5, de 110 mm de diâmetro exterior e 10 mm de espessura, colocado superficialmente no interior do edifício, com isolamento através de espuma elastomérica. Inclusive material auxiliar para montagem e fixação, acessórios e peças especiais.
Inclui: Marcação. Colocação e fixação de tubagens, acessórios e peças especiais. Colocação do isolamento. Realização de ensaios.
Critério de medição de projecto: Comprimento medido segundo documentação gráfica de Projecto.
Critério de medição de obra: Medir-se-á o comprimento realmente executado segundo especificações de Projecto.

| Código | Un | Descrição | Rendimento | Preço | Importância |
|---|---|---|---|---|---|
| mt37toa400h | Ud | Material auxiliar para montagem e fixação das tubagens de polipropileno copolímero random (PP-R), série 5, de 110 mm de diâmetro exterior. (material) | 1 | 1.2 | 1.200 |
| mt37toa110ahe | m | Tubo de polipropileno copolímero random (PP-R), série 5, de 110 mm de diâmetro exterior e 10 mm de espessura, segundo NP EN ISO 15874-2, com o preço incrementado em 20% relativamente a acessórios e peças especiais. (material) | 1 | 52.6 | 52.600 |
| mt17coe050ne | m | Manga isolante de espuma elastomérica, de 114 mm de diâmetro interior e 36,0 mm de espessura mm de espessura, à base de borracha sintética flexível, de estrutura celular fechada. (material) | 1 | 39.93 | 39.930 |
| mt17coe110 | l | Cola para manga isolante elastomérica. (material) | 0.175 | 19.01 | 3.327 |
| mo004 | h | Oficial de 1ª instalador de aquecimento. (mão de obra) | 0.14 | 23.31 | 3.263 |
| mo103 | h | Ajudante de instalador de aquecimento. (mão de obra) | 0.14 | 22.09 | 3.093 |
| % | % | Custos directos complementares | 2 % | 103.413 | 2.068 |
|  |  | Custos directos |  |  | 105.481 |

Resíduos:
- colocação: mt37toa110ahe; factor de resíduo 0.0205395
- colocação: mt17coe050ne; factor de resíduo 0.0540987

## Recursos

**mt37toa110ahe** m Tubo de polipropileno copolímero random (PP-R)
Dados técnicos: Custo energético 286.765 MJ; Emissão de CO2 14.238 kg; Código LER 17 02 03; Massa do elemento 2.96 kg; Volume 0.004933 m3

**mt17coe050ne** m Manga isolante de espuma elastomérica
Dados técnicos: Custo energético 24.191 MJ; Emissão de CO2 1.060 kg; Código LER 17 02 03; Massa do elemento 0.2613 kg; Volume 0.000435 m3
Resíduos:
- embalagem: re170203 Plástico. (componente de resíduo); rendimento 0.01 kg; Código LER 17 02 03; Massa do elemento 1 kg; Volume 0.001667 m3
