# Tubagem de distribuição de água, para climatização

- Propriedade do ficheiro: CYPE Ingenieros S.A.
- Formato: FIEBDC-3/2016
- Programa: Generador de precios de la construcción. CYPE Ingenieros, S.A.
- Data: 23/05/2024
- Moeda: EUR
- Custos indirectos: 3 %
- IVA: 23 %

## I Instalações

### IC Aquecimento, arrefecimento, climatização e A.Q.S.

#### ICS Sistemas de condução de água

**ICS011** m Tubagem de distribuição de água, para climatização.
Tubagem de distribuição de água fria e quente de climatização formada por tubo de polietileno resistente à temperatura (PE-RT) com barreira de oxigénio (EVOH) e recobrimento exterior de polímero com micropartículas metálicas, de 12 mm de diâmetro exterior e 1,4 mm de espessura, colocado superficialmente no interior do edifício, com isolamento através de manga isolante flexível de espuma elastomérica. Inclusive material auxiliar para montagem e fixação, acessórios e peças especiais.
Inclui: Marcação. Colocação e fixação de tubagens, acessórios e peças especiais. Colocação do isolamento. Realização de ensaios.
Critério de medição de projecto: Comprimento medido segundo documentação gráfica de Projecto.
Critério de medição de obra: Medir-se-á o comprimento realmente executado segundo especificações de Projecto.

| Código | Un | Descrição | Rendimento | Preço | Importância |
|---|---|---|---|---|---|
| mt37pol407a | Ud | Material auxiliar para montagem e fixação das tubagens de polietileno resistente à temperatura (PE-RT) com barreira de oxigénio (EVOH) e recobrimento exterior de polímero com micropartículas metálicas, de 12 mm de diâmetro exterior. (material) | 1 | 0.03 | 0.030 |
| mt37pol027ae | m | Tubo de polietileno resistente à temperatura (PE-RT) com barreira de oxigénio (EVOH) e recobrimento exterior de polímero com micropartículas metálicas, de 12 mm de diâmetro exterior e 1,4 mm de espessura, segundo NP EN ISO 22391-2, com o preço incrementado em 20% relativamente a acessórios e peças especiais. (material) | 1 | 0.92 | 0.920 |
| mt17coe055ci | m | Manga isolante de espuma elastomérica, com um elevado factor de resistência à difusão do vapor de água, de 19 mm de diâmetro interior e 25 mm de espessura, à base de borracha sintética flexível, de estrutura celular fechada. (material) | 1 | 9.57 | 9.570 |
| mt17coe110 | l | Cola para manga isolante elastomérica. (material) | 0.02 | 19.01 | 0.380 |
| mo004 | h | Oficial de 1ª instalador de aquecimento. (mão de obra) | 0.11 | 23.31 | 2.564 |
| mo103 | h | Ajudante de instalador de aquecimento. (mão de obra) | 0.11 | 22.09 | 2.430 |
| % | % | Custos directos complementares | 2 % | 15.894 | 0.318 |
|  |  | Custos directos |  |  | 16.212 |

Resíduos:
- colocação: mt37pol027ae; factor de resíduo 0.0275
- colocação: mt17coe055ci; factor de resíduo 0.0664203

## Recursos

**mt37pol027ae** m Tubo de polietileno resistente à temperatura (PE-RT) com barreira de oxigénio (EVOH) e recobrimento exterior de
Dados técnicos: Custo energético 4.456 MJ; Emissão de CO2 0.221 kg; Código LER 17 02 03; Massa do elemento 0.046 kg; Volume 0.000077 m3

**mt17coe055ci** m Manga isolante de espuma elastomérica
Dados técnicos: Custo energético 4.142 MJ; Emissão de CO2 0.182 kg; Código LER 17 02 03; Massa do elemento 0.0433 kg; Volume 0.000072 m3
Resíduos:
- embalagem: re170203 Plástico. (componente de resíduo); rendimento 0.003 kg; Código LER 17 02 03; Massa do elemento 1 kg; Volume 0.001667 m3
