# Tubagem de distribuição de água, para A.Q.S

- Propriedade do ficheiro: CYPE Ingenieros S.A.
- Formato: FIEBDC-3/2016
- Programa: Generador de precios de la construcción. CYPE Ingenieros, S.A.
- Data: 15/06/2024
- Moeda: EUR
- Custos indirectos: 3 %
- IVA: 23 %

## I Instalações

### IC Aquecimento, arrefecimento, climatização e A.Q.S.

#### ICS Sistemas de condução de água

**ICS012** m Tubagem de distribuição de água, para A.Q.S..
Tubagem de distribuição de A.Q.S. formada por tubo de policloreto de vinilo clorado (PVC-C), de 25 mm de diâmetro exterior, PN=16 bar e 1,9 mm de espessura, encastrado na parede, com isolamento através de espuma elastomérica. Inclusive material auxiliar para montagem e fixação, acessórios e peças especiais.
Inclui: Marcação. Colocação e fixação de tubagens, acessórios e peças especiais. Colocação do isolamento. Realização de ensaios.
Critério de medição de projecto: Comprimento medido segundo documentação gráfica de Projecto.
Critério de medição de obra: Medir-se-á o comprimento realmente executado segundo especificações de Projecto.

| Código | Un | Descrição | Rendimento | Preço | Importância |
|---|---|---|---|---|---|
| mt37tvg400a | Ud | Material auxiliar para montagem e fixação das tubagens de policloreto de vinilo clorado (PVC-C), de 25 mm de diâmetro exterior. (material) | 1 | 0.23 | 0.230 |
| mt37tvg010ae | m | Tubo de policloreto de vinilo clorado (PVC-C), de 25 mm de diâmetro exterior, PN=16 bar e 1,9 mm de espessura, segundo EN ISO 15877-2, com o preço incrementado em 20% relativamente a acessórios e peças especiais. (material) | 1 | 8.93 | 8.930 |
| mt17coe055er | m | Manga isolante de espuma elastomérica, com um elevado factor de resistência à difusão do vapor de água, de 29 mm de diâmetro interior e 33,5 mm de espessura, à base de borracha sintética flexível, de estrutura celular fechada. (material) | 1 | 18.59 | 18.590 |
| mt17coe110 | l | Cola para manga isolante elastomérica. (material) | 0.045 | 19.01 | 0.855 |
| mo004 | h | Oficial de 1ª instalador de aquecimento. (mão de obra) | 0.119 | 23.31 | 2.774 |
| mo103 | h | Ajudante de instalador de aquecimento. (mão de obra) | 0.119 | 22.09 | 2.629 |
| % | % | Custos directos complementares | 2 % | 34.008 | 0.680 |
|  |  | Custos directos |  |  | 34.688 |

Resíduos:
- colocação: mt37tvg010ae; factor de resíduo 0.0271471
- colocação: mt17coe055er; factor de resíduo 0.0627639

## Recursos

**mt37tvg010ae** m Tubo de policloreto de vinilo clorado (PVC-C)
Dados técnicos: Custo energético 16.470 MJ; Emissão de CO2 0.818 kg; Código LER 17 02 03; Massa do elemento 0.17 kg; Volume 0.000283 m3

**mt17coe055er** m Manga isolante de espuma elastomérica
Dados técnicos: Custo energético 7.987 MJ; Emissão de CO2 0.351 kg; Código LER 17 02 03; Massa do elemento 0.0843 kg; Volume 0.000141 m3
Resíduos:
- embalagem: re170203 Plástico. (componente de resíduo); rendimento 0.005 kg; Código LER 17 02 03; Massa do elemento 1 kg; Volume 0.001667 m3
